# ID9071_Ersatzneubau_Gesamtschule
Angebotsaufforderung (GAEB DA XML 3.2, DA83)
Projekt: 009_2...
Währung: EUR
Vergabeart: Beschränkte Ausschreibung
Erstellt mit: GXML Toolbox V3.2 R20140604, ORCA AVA 23.1.1 - Professional Edition 23.01.01, 14.12.2020

## 02 Rohbau- und Erdarbeiten

### LOS 00 Vorbemerkungen, gültig für LOS 1 und LOS 2

*Hinweis: HINWEIS ZUR MEHRWERTSTEUER*
Die Höhe der Mehrwertsteuer wurde vom Gesetzgeber
- vorläufig für den Zeitraum vom 01.07.2020
bis zum 31.12.2020 - von 19,0 % auf 16,0 % reduziert.

Wir weisen ausdrücklich darauf hin, dass dieses
Leistungsverzeichnis aus Gründen der vereinfachten EDV-Handhabung auf der Deckblattseite und auf der letzten Seite weiterhin eine Mehrwertsteuer
in Höhe von 19,0 % ausweist.

Es gilt jedoch die derzeit gültige Mehrwertsteuer!

*Hinweis: Objektbeschreibung*
Einleitung

Die Stadt Mülheim an der Ruhr plant die Errichtung eines Ersatzgebäudes auf dem Gelände des Schulzentrum Saarn.

Das Gebäude soll in Modulbauweise errichtet werden. Hiervon ausgenommen sind die folgenden Leistungsbereiche:

- Erdarbeiten (Los 1 dieses Leistungsverzeichnisses):
inkl. Abbau-/ Rückbau von Sonderflächen
sowie Grundleitungsarbeiten etc.

- Rohbauarbeiten (Los 2 dieses Leistungsverzeichnisses):
Errichtung einer Teilunterkellerung, eines Kriechgangs, eines Aufzugkerns und der Gründung, sowie Baustelleneinrichtung inkl. Bauzaun

- Außenanlagen (separates LV)

Grundstück

Lage, Größe, Zuschnitt
Mülheim an der Ruhr, Saarn
Gemarkung: Saarn
Flur: 31, Flurstücke: 1325

Eigentümer / Nutzer
Stadt Mülheim an der Ruhr

Die Gesamtgröße des Baufeldes, beträgt: ca. 9.200 m2.

Das Grundstück ist über die Lehnerstraße verkehrstechnisch erschlossen. Die Baustellenzufahrt erfolgt über die Tartanbahn des Sportplatzes an der Ernst-Tommes-Straße.

Das Bebauungsfeld des Ersatzneubaus befindet sich auf dem Grundstück des Schulzentrums Saarn.

Beschreibung der geplanten Maßnahme

Städtebauliche Situation / Lage des Baugrundstücks: Das Bebauungsfeld des Ersatzneubaus befindet sich auf dem Grundstück des Schulzentrums Saarn.

Das Baufeld wird durch Baugrenzen gemäß eines B-Plans für diesen Schulstandort definiert.
Die Planung überschreitet die Baugrenzen und weicht vom B-Plan bezüglich Geschossigkeit (drei- statt zweigeschossig) und  bezüglich Nutzung (Schule statt Sporthallengebäude) ab. Zudem liegen der Neubau und Teile des geplanten Außenbereichs im Bereich der gemäß B-Plan als "Öffentliche Grünfläche" ausgewiesenen Flurstücke.

In einem gemeinsamen Termin zwischen Dezernat IV, Amt 61-1, 61-13 und Amt 26 der Stadt Mülheim am 08.05.2018 wurde die Thematik der Abweichungen vom B-Plan besprochen.
Das Dezernat VI entschied, dass der B-Plan für den Neubau zum jetzigen Zeitpunkt nicht geändert werden muss und ein Befreiungsantrag für die Abweichungen zu stellen ist. Der B-Plan soll zu einem späteren Zeitpunkt angepasst werden.

In direkter Nachbarschaft des geplanten Ersatzneubaus befinden sich zwei- bis dreigeschossige Schulbauten. Im weiteren Umfeld befinden sich überwiegend zweigeschossige Wohnbauten.

Im Bereich des Baufelds stehen mehrere Bäume, bei denen es sich um Wildwuchs zu handeln scheint.

Besondere große Bäume sollen nach Möglichkeit erhalten bleiben. Die Definition des zu entfernenden und erhaltenden Baumbestandes erfolgte im Rahmen der Freianlagenplanung. Das Fällen und Entsorgen der störenden Bäume wird durch den AG veranlasst und ist hier nicht zu kalkulieren.

Im Umfeld des Neubaus finden zeitgleiche Sanierungsarbeiten an den bestehenden Gebäudeteilen statt.

Gebäudekonzept:
Der geplante Ersatzneubau ist ein dreigeschossiger Baukörper mit einer Teilunterkellerung und einem eingeschossigen Anbau für die Aula.

Das Zentrum des Gebäudes ist eine zentrale Halle, die auch als Haupttreppenhaus dient und das Gebäude vertikal und horizontal erschließt. Von dieser Halle gehen jeweils zwei zweihüftige Gebäudeflügel ab. An deren Enden befindet sich jeweils eine außenliegende Fluchttreppe.
Die Halle wird über den Haupteingang betreten und verbindet einen vorderseitigen Schulhof im Norden mit einem rückwärtigen Schulhof im Süden.

Das Gebäude ist im Nordosten teilunterkellert. Im Untergeschoß sind Technikräume untergebracht. Das Untergeschoß wird aus Richtung des bestehenden Mensagebäudes erschlossen. Über einen Kriechgang werden die Medien von den Technikräumen zu den Hauptverteilungsschächten verlegt.

Im Erdgeschoß befindet sich im südwestlichen Gebäudeteil ein Unterrichtsflügel als Jahrgangsfamilie. Gegenüberliegend im nordöstlichen Gebäudeteil ist die Verwaltung untergebracht. Direkt an der zentralen Halle ist auch die Aula als Versammlungsstätte angeschlossen, sowie eine zentrale WC-Anlage als Pausen- und Aula-WC.

Im 1. Obergeschoß befindet sich im südwestlichen Gebäudeteil ein Unterrichtsflügel als Jahrgangsfamilie. Gegenüberliegend im nordöstlichen Gebäudeteil sind die naturwissenschaftlichen Räume und die Unterrichtsräume der Sekundarstufe II untergebracht.

Im 2. Obergeschoß befindet sich im südwestlichen Gebäudeteil ein weiterer Unterrichtsflügel als Jahrgangsfamilie. Gegenüberliegend im nordöstlichen Gebäudeteil sind Lehrküchen mit Essraum und Werkräume mit Maschinenraum vorgesehen.

Die Aula wird in einer 400qm-Variante für rd. 465-485 Besucher geplant, je nachdem wie viele Besucherplätze für Rollstuhlfahrer berücksichtigt werden.

Bei der Planung wird eine Schülerzahl von 360 Schüler für die Sekundarstufe I (5.-7. Jahrgang, 3 Jahrgänge x 4 Klassen x 30 Schüler = 360 Schüler) und 137 Schüler für die Sekundarstufe II berücksichtigt (7 Klassen x 19,5 Schüler = ca. 137 Schüler).

Die o.g. Unterrichtsbereiche sollen als Cluster ohne notwendige Flure geplant werden. Die Bereiche zwischen den Unterrichtsräumen sind Mehrzweckflächen, die für Inklusions-, Differenzierungs- und Gruppenarbeit genutzt werden können. Die Türen zwischen Mehrzweckfläche und Unterrichtsräume werden als Türen mit Seitenteil und teilweise mit Offenhaltung geplant um die beiden Bereiche möglichst gut miteinander zu verbinden, aber auch klassischen Unterricht in der Klasse zu ermöglichen.

Jeder Cluster und der Mehrzweckbereich wird mittels F30-Wänden unterteilt um auf Einheiten <400 qm zu kommen. Hierbei muss der Mehrzweckbereich, der direkt an die Halle nach Schulbaurichtlinie anschließt, als notwendiger Flur
deklariert werden. Dies bedeutet, dass nur festeingebaute Möbel eingebaut werden, die entweder nicht brennbar ausgeführt werden oder aus Holz mit einer Dicke >1cm. Die andere Hälfte des Mehrzweckbereichs kann frei und auch mit beweglichen, brennbaren Möbeln ausgestattet werden.

Die Fachräume und die Räume der Sekundarstufe II sind als klassische Flurschule mit einem notwendigen Flur geplant.

Als Schulhoffläche werden 5 m² pro Schüler angesetzt, also 500 Schüler x 5 m² = 2.500 m². Die Schulhoffläche wird auf einem vorderseitigen Schulhof und einem rückwärtigen, eher grünen Schulhof geplant.

Eine bestehende Skateranlage, die im Bereich des Bebauungsfeldes liegt, soll durch den AN sowohl zurückgebaut als auch seitlich zur Wiederverwendung sorgfältig gelagert werden.

Die Wiederaufnahme und Neuplatzierung/Montage der vom AN seitlich gelagerten Skateranlage erfolgt bauseits durch ein Sonderunternehmen.

Im Mensagebäude ist planerisch die Unterbringung der Spiel- und Aufenthaltsbereiche vorgesehen, die momentan im Spielekeller des Bestandsgebäudes untergebracht sind. Des Weiteren werden dort drei Verwaltungsräume, zwei kleine Klassenräume und die Bibliothek gem. Raumprogramm
vorgesehen. Die bestehende Nutzung der Sekundarstufe II entfällt hierfür und wird im Neubau untergebracht.

BGF-Kennwerte:

ca. 325 m² UG, davon ca. 222 m² Kriechgang
ca. 1.987 m² EG
ca. 1.644 m² 1. OG
ca. 1.575 m² 2. OG

Gesamt ca. 5.531 m² BGF

*Hinweis: Schnittstellen zu anderen Gewerken*
Schnittstellen
zwischen "Los 1 Erdarbeiten" und "Los 2 Rohbauarbeiten"
sowie
zwischen "Los 2 Rohbauarbeiten" und "Modulbau"
Durch Schnittstellen zwischen "Los 2 Rohbauarbeiten" und dem
Gewerk "Modulbau" können sich nach Auftragserteilung
von "Los 2 Rohbauarbeiten" noch Änderungen für "Los 2 Rohbauarbeiten"
in Bezug auf Gründungen/Fundamente sowie Rohbau-Dimensionierungen, Rohbau-Ausführungen etc. ergeben, die auch Änderungen hinsichtlich
Ausführung bzw. Massen in "Los 1 Erdarbeiten" nach sich
ziehen können.

Schnittstellen
zwischen "Los 1 Erdarbeiten" und "Außenanlagen"
sowie
zwischen "Los 2 Rohbauarbeiten" und "Außenanlagen"
Momentan wird die Außenanlagenplanung noch überabeitet.
Durch Schnittstellen zwischen "Los 1 Erdarbeiten" und den "Außenanlagen" können sich nach Auftragserteilung von  "Los 1 Erdarbeiten" noch Massenänderungen bei einzelnen Positionen im  "Los 1 Erdarbeiten" ergeben.
Durch Schnittstellen zwischen "Los 2 Rohbauarbeiten" und den "Außenanlagen" können sich nach Auftragserteilung von  "Los 2 Rohbauarbeiten" noch Massenänderungen bei einzelnen Positionen im  "Los 2 Rohbauarbeiten" ergeben.

Hinweis zur Übergabe von Planunterlagen:
24 Wochen nach der Auftragsvergabe "Los 2 Rohbauarbeiten"
an den AN werden die freigegebenen Ausführungspläne sowie die von der
Prüfstatik geprüften statischen Unterlagen inkl. der geprüften Schal- und Bewehrungspläne an den AN übergeben.

2 Wochen nach Erhalt dieser Unterlagen hat der AN mit der
Ausführung der Rohbauarbeiten zu beginnen. (siehe auch Terminplan)

Hinweis zu Baustelleneinrichtung
Vorgezogen vor dem eigentlichen Beginn der Rohbauarbeiten sind bereits einige Positionen der Baustelleneinrichtung vom AN "Los 2 Rohbauarbeiten" auszuführen, soweit sie bereits für die Durchführung "Los 1 Erdarbeiten" erforderlich sind,
ua.
- Baustromversorgungsanlage
- Bauwasserversorgungsanlage
- Bauzaun
- Miettoilette
etc.

*Hinweis: Hinweise zur Entsorgung von Abfällen*
Mit Beauftragung der o. g. Leistung sind sich Auftraggeber und Auftragnehmer einig, dass der Auftragnehmer Abfallerzeuger und Abfallbesitzer hinsichtlich der Abfälle ist und wird, die bei der Vertragserfüllung anfallen.

Der Auftragnehmer organisiert selbstständig und ohne Weisung durch den Auftraggeber die ordnungsgemäße Entsorgung der angefallenen, gefährlichen und nichtgefährlichen Abfälle gemäß des zur Zeit gültigen Kreislaufwirtschaftsgesetzes.

Mit der Angebotsabgabe erklärt der Auftragnehmer, dass sämtliche abfallrechtlichen Pflichten wie auch das Nachweisverfahren übernommen werden. Eine zusätzliche Vergütung für die Übernahme der Erzeugerpflichten erfolgt nicht.

*Hinweis: Planliste*
Die beigefügten Zeichnungen und sonstigen Unterlagen:
Baustelleneinrichtungsplan, Detailpläne, Grundrisse, Schnitte, Ansichten,
Berichte, Beschreibungen, sonstige Unterlagen, etc. sind zu beachten.

ZEICHNUNGSLISTE
22206_9071_PlanlisteRohbauLV.pdf

SCHNITTSTELLENLISTE
RKW_22206_Saarn_Ersatzneubau_SchnittstellenlisteRohbauErdbau_201201

LAGEPLAN
9071_6_A_LP_-_1-500_001 - LAGEPLAN

BAUSTELLENEINRICHTUNGSPLAN
9071_6_A_BE_-_1-200_002_ BAUSTELLENEINRICHTUNGSPLAN

GRUNDRISSE
9071_6_A_GR_00_-_1-100_020
9071_6_A_GR_01_-_1-100_021
9071_6_A_GR_02_-_1-100_022
9071_6_A_DA_-_1-100_023
9071_6_A_GR_-_1-100_026
9071_6_A_GR_-1_1-100_060 - ROHBAUPLAN UNTERGESCHOSS
9071_6_A_GR_00_1-100_061 - ROHBAUPLAN GESCHOSSE OBERIRDISCH

SCHNITTE
9071_6_A_SN_-_1-100_030
9071_6_A_SN_-_-_1-100_031 - SCHNITTE BODENAUSHUB
9071_6_A_SN_-_-_1-100_032 - SCHNITTE BODENAUSHUB
9071_6_A_SN_-_-_1-100_033 - GRUENDUNG BODENAUSHUB AULA

DETAILS
9071_6_A_DT_-_-_1-5_065a - HORIZONTALSCHNITT SOLLBRUCHFUGE
9071_6_A_DT_-_-_1-5_065b - VERTIKALSCHNITT ANSCHLUSS BODENPLATTE WAND
9071_6_A_DT_-_-_1-5_065c - VERTIKALSCHNITT FUGEN BODENPLATTE
9071_6_A_DT_-_-_1-5_065d - UEBERGANG KRIECHKELLER - UNTERGESCHOSS
9071_6_A_DT_-_-_1-5_065e - UEBERGANG KRIECHKELLER - UG GRUNDRISS
9071_6_A_DT_-_-_1-5_065f - SCHACHTBAUWERK HAUSANSCHLUSS

ANFAHRTSPLAN
9071_A_DT_-_-_140 - ANFAHRT SCHULE

BESTANDSPLAN
Baumstandort_Höhen_Stand-20181211

BESTANDSFOTOS SKATEROBJEKTE
IMG_4180_klein
IMG_4181_klein
IMG_4182_klein
IMG_4183_klein
IMG_4185_klein

PLANUNTERLAGEN TGA
9071_SD_HS_00
9071_SD_HLS_-1

AUßENANLAGENPLANUNG
SZS_116031_LA_LP4_110_A_unterschrieben
SZS_116031_LP4_120_B_-Faellantrag_unterschrieben

PFLICHTENHEFT REVISIONSUNTERLAGEN
Pflichtenheft Revisionsunterlagen_Gewerke KG 300 + 500

STATIKUNTERLAGEN
2018-12-03 KKK Vordimensionierung EG print
2018-12-03 Vordimensionierung Aulaträger
KKK_Erläuterungsbericht _Tragwerk_LPH3_2018-12-03
Stahlmengenschätzung_2020-01-24
2018-10-31 KKK Vordimensionierung Gründung
2018-12-03 KKK Vordimensionierung 1.OG print
2018-12-03 KKK Vordimensionierung 2.OG print
2019-12-12 KKK Vordimensionierung Sollrissfugen
2020-01-31 KKK Vordimensionierung Weicheinlage

GEOTECHNISCHER BERICHT
20191220_19 0272 Bericht 01 mit Anlagen

ÜBERSICHTSKARTE KAMPFMITTEL
02_Übersichtskarte_Kampfmittel

VERSORGERUNTERLAGEN
200225 - Standrohr RWW

TERMINPLAN
22206-Ausfuehrungsterminplan-ID9071-200721

*Hinweis: ZTV Erdbauarbeiten*
ZTV Erdbauarbeiten

Präambel:

Die folgenden aufgeführten zusätzlichen technischen Vertragsbedingungen gelten als Ergänzung zu den allgemeinen technischen Vertragsbedingungen der VOB Teil C in der zum Zeitpunkt des Vertragsabschlusses gültigen Version. Alle Leistungen und Bauteile, die in den ZTV´s und den Ausschreibungsunterlagen beschrieben sind, sind in die Einheitspreisen einzurechnen.

Inhaltsübersicht

1. Grundlagen
2. Art der Leistung, Leistungsbereiche und Leistungsumfang
3. Unterlagen durch den AG
4. Unterlagen durch den AN
5. Toleranzen
6. Anforderungen
7. Ausführung

1.
Grundlagen

1.1
Alle einschlägigen DIN- / EN-Normen und Vorschriften in der jeweiligen letztgültigen Fassung, insbesondere:

VOB/C DIN 18300 Erdarbeiten und alle darin aufgeführten Regelwerke

1.2
Die anerkannten Regeln der Technik
1.3
Empfehlungen des Arbeitskreises Baugrube
1.4
Unterlagen gemäß Planliste
1.5
Die Ausschreibung ist auf Grundlage des "Geotechnischen Berichts" Büro BG RheinRuhr GmbH erstellt worden.

2.
Art der Leistung, Leistungsbereiche und Leistungsumfang

2.1
Zu den Erdarbeiten gehört die Erstellung der kompletten Baugrube zur Erstellung des geplanten Gebäudes inkl. aller erforderlichen Vermessungsarbeiten.

3.
Unterlagen durch den AG

3.1
siehe Planliste, digital als Datei

4.
Unterlagen durch den AN

4.1
Für alle verarbeitete Materialen sind vor dem Einbau Sicherheitsdatenblätter vorzulegen.
4.2
Mit allen Rechnungen sind farbig angelegte Aufmaßpläne einzureichen. Die auf den Aufmaßblätter und der Rechnung verwendeten Maße müssen eindeutig mit den Maßen der Aufmaßpläne übereinstimmen.
4.3
Mit der Schlussrechnung sind alle Entsorgungsnachweise und Verdichtungsnachweise einzureichen.

5.
Toleranzen

5.1
An die Einhaltung der Toleranzen werden keine weitergehenden Anforderungen gestellt, als die in der VOB beschriebenen.

6.
Anforderungen

6.1
Es wird dem Bieter empfohlen, sich vor Angebotsabgabe über die Lage des Geländes, Deponierungsmöglichkeiten des Aushubmaterials usw. eigenverantwortlich anhand der örtlichen Gegebenheiten zu informieren.

6.2
Der AG stellt und beauftragt den erforderlichen Gutachter für die Überwachung der Erdarbeiten der Baumaßnahme.

6.3
Mehrkosten, welche aus den Verfahrenswegen der Separierung von LAGA-Klassen herrühren, wie Aussortieren, Stillstandzeiten, bilden von Haufwerken etc., sind in das Angebot einzurechnen. Der Umfang der Überwachungsmaßnahmen ist dem "Geotechnischen Bericht" zu entnehmen.

6.4
Gemäß Luftbildauswertung vom 23.10.2017 ist keine Überprüfung der zu überbauenden Fläche im Bereich der Baustelle "Ersatzneubau" notwendig.
6.5
Die genaue Lage der vorhandenen Leitungen hat der Auftragnehmer rechtzeitig vor Baubeginn bei den zuständigen Energie- und Wasserversorgungsunternehmen, Telekom, Tiefbauamt usw. zu erfragen.

7.
Ausführung

7.1
Die Ausführung der Arbeiten erfolgt entsprechend dem Bauablauf, auch in zeitlich und örtlich getrennten Abschnitten. Bei zeitlich getrennter Durchführung oder Teilleistungen der Leistung, insbesondere bei Leistungen auch geringeren Umfangs in Abhängigkeit anderer Leistungen, kann vom AN kein Anspruch auf zusätzliche Vergütung abgeleitet werden.

7.2
Der AN hat in Abstimmung mit der Bauleitung an der Koordination der Vor- und Folgegewerke mitzuwirken.

7.3
Bedenken und Mängel an Vorleistungen sind so rechtzeitig zu melden, dass diese bis zum vertraglichen Ausführungstermin abgestellt werden können. Entstehen durch zu späte Prüfung Terminverzögerungen, gehen diese zu Lasten des AN. Eine Vergütung der Ausfallzeiten und eine Terminverlängerung erfolgt nicht.

7.4
Die Vorleistung ist rechtzeitig vor Ausführungsbeginn auf Eignung zu prüfen (insbesondere Höhendifferenzen, Unebenheiten, Feuchtigkeitsgehalt, etc.). Entstehen durch zu späte Prüfung Terminverzögerungen, gehen diese zu Lasten des AN. Eine Vergütung der Ausfallzeiten und eine Terminverlängerung erfolgt nicht.

7.5
Alle Leistungen die einer Vorproduktion bedürfen, sind nach örtlichem Aufmaß zu fertigen. Abweichungen hiervon sind gesondert mit dem Bauherrn und der Bauleitung zu treffen.

7.6
Alle Vermessungsleistungen, die zur Durchführung der eigenen Leistung notwendig werden, sind vom AN auf Kosten des AN zu erbringen. Dabei sind die bauseitigen Vermessungspunkte zu Grunde zu legen. Der Auftragnehmer führt die für die Erstellung der eigenen Leistungen erforderlichen Messungen, Bauabschnürungen usw., in allen Geschossen eigenständig durch.

7.7
Alle zur Durchführung der Leistungen erforderlichen Gerüste, Absturzsicherungen, Hebezeuge, Transportmittel, Maschinen usw., sind Bestandteil der angebotenen Leistungen einschl. späterem Abbau und Abtransport.

7.8
Das gesamte Aushubmaterial wird Eigentum des AN und ist sach- und fachgerecht zu entsorgen. Ausgenommen hiervon ist das für die verschiedenen Verfüllungsmaßnahmen notwendige Material. Wird durch den AN mehr Material abtransportiert als er für die Verfüllung benötigt, hat er Ersatzmaterial auf seine Kosten zu besorgen.

7.9
Bei der Ausführung der Arbeiten sind die im Baugrundgutachten gemachten Ausführungen vorrangig vor dem LV zu beachten und zugrunde zu legen.

7.10
Bei Verfüllung und Wiederherstellung öffentlicher Flächen und Gräben sind die Vorschriften der Stadtverwaltung sowie das Merkblatt für das Verfüllen von Leitungsgräben der Forschungsgesellschaft für das Straßenwesen zugrunde zu legen.

7.11
Die Verfüllung von Rohrgräben im öffentlichen Straßenraum darf erst nach der Abnahme der Leitungen durch die Stadt erfolgen. Sämtliche Rohrleitungsgräben sind mit steinfreiem Material (Sand) entsprechend den Vorgaben und Anforderungen der städtischen Satzungen durchzuführen. Hierüber ist dem AG eine entsprechende Abnahmebescheinigung vorzulegen.

7.12
Bei schlechter Witterung sind vom Auftragnehmer Maßnahmen zu treffen, die Schädigungen und Verschlammung der Sohle vermeiden, z.B. durch Einsatz entsprechender Geräte oder durch stabilisierende Unterlagen für Geräte. Die Kosten für diese Maßnahmen werden nicht gesondert vergütet.

7.13
Die Bodenschutzschicht ist so auszuheben, dass die endgültige Baugrubensohle nur ein Mindestmaß an Störung erfährt und in einem solchen Zustand übergeben wird, dass unmittelbar auf der Baugrubensohle eine Tragschicht aufgebracht werden kann. Zum Schutz der Gründungssohle ist bis kurz von der Herstellung der Fundamente etc. eine Schutzschicht zu belassen. Hierfür wird keine Zulage gewährt.

7.14
Böschungen der Baugrube sind gegen Durchnässen und Abrutschen zu sichern.

7.15
Der AN hat die Aushubbereiche auf Wasseraustritte zu beobachten und bei Wasseraustritt entsprechende Maßnahmen zu ergreifen, um die Fortführung der Arbeiten nicht zu gefährden. Informationen über zu erwartendes Grundwasser oder Schichtenwasser ist dem beiliegenden "Geotechnischen Bericht" zu entnehmen. Die zu ergreifenden Maßnahmen zur Ableitung von Schichten-, Sicker- und Oberflächenwasser werden nicht gesondert vergütet.

7.16
Der Transport des Bodens hat so zu erfolgen, dass Belästigungen und Störungen bei Nachbargrundstücken, Gebäuden, im öffentlichen und privatem Grund, minimiert werden. Hierzu gehört insbesondere die laufende Reinigung der Straßen, soweit erforderlich auch mehrmals am Tage.

7.17
Die Wahl der Förderwege bleibt dem AN überlassen. Die Förderwege sind jedoch so zu wählen, das Folgegewerke oder zeitgleiche Arbeiten nicht behindert werden. Zusätzliche Kosten hierfür sind mit in die EP´s einzukalkulieren.

7.18
Vor Ausführung ist ein Flächennivellement im Raster 3 x 3 m zu erstellen.

7.19
Der Transport von Bodenmaterial und von Geräten aus der Baugrube, auch über einen Förderweg von mehr als 50 m hinaus, ist zu berücksichtigen und in die Einheitspreise miteinzukalkulieren.

7.20
Der AN hat für seine Leistung notwendige Rampen in die Baugrube und im Bereich von verbauten und nichtverbauten Sohlenversprüngen zu erstellen und zu entfernen.

7.21
Durch den AN ist spätestens 2 Wochen nach Auftragserteilung ein Ausführungsterminplan auf Grundlage des Terminplans des AG vorzulegen, 3 fach als Papierpause.

*Hinweis: ZTV Beton- und Stahlbetonarbeiten*
ZTV Beton- und Stahlbetonarbeiten

Präambel:

Die folgenden aufgeführten zusätzlichen technischen Vertragsbedingungen gelten als Ergänzung zu den allgemeinen technischen Vertragsbedingungen der  VOB Teil C in der zum Zeitpunkt des Vertragsabschlusses gültigen Version.

Alle Leistungen und Bauteile, die in den ZTV´s und den Ausschreibungsunterlagen beschrieben sind, sind in die Einheitspreisen einzurechnen.

Inhaltsübersicht

1. Grundlagen
2. Art der Leistung, Leistungsbereiche und Leistungsumfang
3. Unterlagen durch den AG
4. Unterlagen durch den AN
5. Eignungsnachweise
6. Toleranzen
7. Anforderungen
8. Fugen
9. Ausführung

1.
Grundlagen

1.1
Alle einschlägigen DIN- / EN-Normen und Vorschriften in der jeweiligen letztgültigen Fassung, insbesondere:

VOB/C  DIN 18331 Beton und Stahlbetonarbeiten und alle darin
aufgeführten Regelwerke

1.2
Die anerkannten Regeln der Technik
1.3
Werksvorschriften der Material- und Zubehörlieferanten

2.
Art der Leistung, Leistungsbereiche und Leistungsumfang

2.1
Alle Leistungen, die der AN aufgrund der Vertragsunterlagen zu erbringen hat, sind in die EP´s einzukalkulieren und werden nicht gesondert vergütet.

3.
Ausführungsunterlagen durch den AG

3.1
siehe Planliste

3.2
alle erforderlichen Bewehrungspläne, Schalpäne, Architektenpläne, Statik in digitaler Form als Datei

4.
Unterlagen durch den AN

4.1
Bei der Ausführung von Beton-Fertigteilen sind die statische Berechnungen sowie die Positions- und Bewehrungspläne für die Betonfertigteile vom AN zu erstellen und vom Prüfingenieur prüfen zu lassen.

4.2
Lieferung von Schalplänen 1:50 mit eingetragenen Arbeitsfugen der einzelnen Betonierabschnitte.

4.3
Für alle verarbeitete Materialen sind vor dem Einbau Sicherheitsdatenblätter vorzulegen.

4.4
Mit allen Rechnungen sind farbig angelegte Aufmaßpläne einzureichen. Die auf den Aufmaßblätter und der Rechnung verwendeten Maße müssen eindeutig mit den Maßen der Aufmaßpläne übereinstimmen.

4.5
Vor der Endabnahme sind alle erforderlichen Abnahmeunterlagen wie z.B. Prüfzeugnisse, Übereinstimmungserklärungen, Fachfirmenerklärung etc. vorzulegen.

5.
Eignungsnachweise

5.1
Betonarbeiten dürfen erst nach erfolgreicher Abnahme der Bewehrung durchgeführt werden. Alle diesbezüglich erforderlichen Dispositionen trifft verantwortlich der AN. Die Abnahmen sind zu protokollieren. Es ist grundsätzlich nur Fertigbeton aus bekannten Lieferwerken zu verwenden.

5.2
Gemäß der jeweiligen Überwachungsklasse sind in ausreichender Anzahl entsprechend Betonprobewürfel zu fertigen. Das Anfertigen der Würfel und deren Prüfung gehen zu Lasten des Unternehmers. Alle Prüfungsergebnisse sind bei der Abnahme zu übergeben. Bei nicht erreichen der geforderten Prüfungsergebnisse ist umgehend der AG zu informieren.

5.3
Ist aufgrund der Überwachungsklasse des Betons dieser beim Einbau zu überwachen, ist die Veranlassung dieser Überwachung und die daraus resultierenden Kosten Leistung des AN.

6.
Toleranzen

6.1
Es gelten die Maßtoleranzen gemäß DIN 18201, DIN 18202 und DIN 18203.

6.2
Die in DIN 18202, Tab. 1, Spalte 1 genannten Achsmaße dürfen sich nicht über mehrere Achsen aufaddieren.

6.3
Für die Ausführung von Aufzugsschächten gelten die erhöhten Anforderungen nach DIN 18202.

6.4
An die Ausführung von Stahlbetonteilen, in die Ankerplatten zur Befestigung von Stahlkonstruktionen eingelassen werden bzw. Stahlbetonteile, an die Stahlkonstruktionen montiert werden, werden die erhöhten Anforderungen an die Toleranzen gestellt.

7.
Anforderungen

7.1
Es dürfen nur Schalungssysteme verwendet werden, die eine glatte, planebene, strukturfreie Oberfläche ergeben.

7.2
Die Fugen zwischen den Schaltafeln sind so zu schließen, (z.B. durch Einlegen von Schaumgummistreifen), dass Feinstteile aus dem Beton nicht abfließen können. Verspannen der Schalung ist nur mit eingelegten Hüllrohren zulässig, die nach dem Ausschalen wasserdicht mit Kunststoffkappen zu verschließen sind.

7.3
Bei der Verwendung von Schalölen und -wachsen muss gewährleistet sein, dass diese keine Flecken auf der Betonoberfläche zurücklassen, da für verschiedene Flächen keine weitere Bearbeitung vorgesehen ist. Des weiteren haben die Flächen frei von für die spätere Behandlungen nachteiligen Rückständen zu sein.

7.4
Die Bewehrung ist vor dem Betonieren durch den vom AG beauftragten Prüfstatiker abnehmen zu lassen. Die Bescheinigungen sind dem AG unverzüglich vorzulegen.

7.5
Werden vom AN Sondervorschläge für Bauteile und/oder Bauabschnitte gemacht und/oder ausgeführt (auch Betonfertigteile), so hat der AN hierfür die statischen Berechnungen sowie die zugehörigen Ausführungspläne und Werkpläne zu erstellen und vom Prüfingenieur prüfen zu lassen. Eine besondere Vergütung hierfür erfolgt nicht. Die Sondervorschläge sind den Architekten und den Fachingenieuren zur Prüfung und Freigabe vorzulegen.

8.
Fugen

8.1
Arbeitsfugen der einzelnen Betonierabschnitte sind sorgfältig auszubilden und in einem Satz Schalpläne 1:50 festzuhalten und der Dokumentation beizufügen.

8.2
Mauerwerksanschlüsse an Stahlbetonwände sind mittels Mauerwerk- Anschlussschienen auszuführen. Für den Anschluss anderer Bauteile an die Stahlbetonkonstruktion sind ausschließlich Ankerplatten, Ankerschienen bzw. Bewehrungsanschlüsse vorzusehen. Alle nichttragenden Bauteile (Mauerwerkswände bzw. Stahlbetonwände) sind von den jeweiligen Decken abzulösen. Die Fugen sind entsprechend der vorgegebenen Feuerwiederstandsklasse gem. Brandschutzkonzept und unter Berücksichtigung der Deckenverformungen auszubilden. Anschlüsse und Einbauteile sind in den Leistungspositionen gesondert ausgeschrieben.

8.3
Die Bauteilfugen unterhalb des Bemessungswasserspiegels sind je nach Anforderung mit eingelegten Fugenblechen, Fugenbändern, Injektionsschläuchen etc. abzudichten.

9.
Ausführung

9.1
Die Ausführung der Arbeiten erfolgt entsprechend dem Bauablauf, auch in zeitlich und örtlich getrennten Abschnitten. Bei zeitlich getrennter Durchführung oder Teilleistungen der Leistung, insbesondere bei Leistungen auch geringeren Umfangs in Abhängigkeit anderer Leistungen, kann vom AN kein Anspruch auf zusätzliche Vergütung abgeleitet werden.

9.2
Der AN hat in Abstimmung mit der Bauleitung an der Koordination der Vor- und Folgegewerke mitzuwirken.

9.3
Bedenken und Mängel an Vorleistungen sind so rechtzeitig zu melden, dass diese bis zum vertraglichen Ausführungstermin abgestellt werden können. Entstehen durch zu späte Prüfung Terminverzögerungen, gehen diese zu Lasten des AN. Eine Vergütung der Ausfallzeiten und eine Terminverlängerung erfolgt nicht.

9.4
Die Vorleistung ist rechtzeitig vor Ausführungsbeginn auf Eignung zu prüfen (insbesondere Höhendifferenzen, Unebenheiten, Feuchtigkeitsgehalt, etc.). Entstehen durch zu späte Prüfung Terminverzögerungen, gehen diese zu Lasten des AN. Eine Vergütung der Ausfallzeiten und eine Terminverlängerung erfolgt nicht.

9.5
Alle Leistungen die einer Vorproduktion bedürfen, sind nach örtlichem Aufmaß zu fertigen. Abweichungen hiervon sind gesondert mit dem Bauherrn und der Bauleitung zu treffen.

9.6
Alle Vermessungsleistungen, die zur Durchführung der eigenen Leistung notwendig werden, sind vom AN auf Kosten des AN zu erbringen. Dabei sind die bauseitigen Vermessungspunkte zu Grunde zu legen. Der Auftragnehmer führt die für die Erstellung der eigenen Leistungen erforderlichen Messungen, Bauabschnürungen, usw. in allen Geschossen eigenständig durch.

9.7
Alle zur Durchführung der Leistungen erforderlichen Gerüste, Absturzsicherungen, Hebezeuge, Transportmittel, Maschinen usw. sind Bestandteil der angebotenen Leistungen einschl. späterem Abbau und Abtransport.

9.8
Analog zum Gewerk Stahlbau wird durch den Vermesser des AG eine Längs- und eine Querachse sowie ein Höhenpunkt geliefert. Alle weiteren Vermessungsarbeiten hat der AN eigenverantwortlich auf seine Kosten zu erstellen.

9.9
Für den Fall, das Leerrohre für die Elektroinstallation im Beton vorgesehen ist und die Verlegung nicht im Leitungsumfang des AN enthalten ist, sind der ausführenden Elektrofirma die Betonierabschnitte rechtzeitig bekannt zugeben. Die notwendige Reaktionszeit ist im Vorfeld mit der ausführenden Elektrofirma abzustimmen. Die Koordination obliegt dem AN

9.10
Der Auftragnehmer führt die für die Erstellung der Leistungen erforderlichen Messungen, Bauabschnürungen usw., in allen Geschossen eigenverantwortlich durch.

9.11
In jedem Geschoss sind an allen Aufzugstüren- und Treppenraumtüren dauerhafte Meterrisse ( rote Plakette) anzubringen. Befestigung der Meterrissplaketten erfolgt mittels Dübeln und Schrauben.

9.12
Alle Zusatzmaßnahmen bei vorgefertigter System-Schalung für durchlaufende Auflagenkonsolen, einbindende Bauteile etc., bei Erschwernissen für Beton, Schalung und Bewehrung im Bereich von Schächten, Treppenhäusern werden keine Zulagen gewährt.

9.13
Entfernen des Frischbetonschmutzes in Einbauteilen z.B. Ankerschienen usw. nach dem Ausschalen.

9.14
Durch den AN ist spätestens 2 Wochen nach Auftragserteilung ein Ausführungsterminplan auf Grundlage des AG-Terminplanes vorzulegen, 3 fach als Papierpause.

### LOS 01 LOS 1: Erdarbeiten

#### Titel 01.01 Rückbau / Abbau Sonderflächen

##### Untertitel 01.01.01 Rückbau Pflasterflächen

**01.01.01.10 Pflasterflächen im Wendehammer, aufnehmen und entsorgen**
Pflasterflächen im Wendehammer
aufnehmen, verladen, abtransportieren
und ordnungsgemäß entsorgen
einschließlich der Entsorgungskosten

Abmessung Pflaster:  ca. 10*20*8 cm
Die Pflastersorte bzw. das Pflastermaterial sind nicht bekannt.
Menge: 50,000 m2

**01.01.01.20 Trag-/ Frostschutz-/ Bettungsschicht, aufnehmen und entsorgen**
Tragschicht, Frostschutzschicht und Bettungsschicht
aufnehmen, verladen, abtransportieren
und ordnungsgemäß entsorgen
einschließlich der Entsorgungskosten

Höhenannahme gesamt:  ca. 40 cm
Flächenbereich:  ca. 50,00 m2
Menge: 20,000 m3

##### Untertitel 01.01.02 Abbau Skaterobjekte

**01.01.02.10 Demontage von Skaterobjekten, seitlich lagern**
*** Pauschalposition
Die bestehende Skateranlage, die im Bereich des Bebauungsfeldes liegt, soll durch den AN sowohl zurückgebaut als auch seitlich zur Wiederverwendung sorgfältig gelagert werden.

Der Lagerort ist vor Beginn der Rückbauarbeiten mit der Bauleitung abzustimmen!

Hinweis:
Die Wiederaufnahme und Neuplatzierung/Montage der vom AN seitlich zu lagernden Skateranlage erfolgt bauseits durch ein Sonderunternehmen.

Demontage von Skaterobjekten,
aus massivem Ortbeton massiv,
inkl. geschätztem 30 cm Fundament,

Hinweis:
Bestandspläne der Gründung liegen nicht vor.

Skaterobjekte zusammenhängend jeweils als ganzes Element ausbauen und innerhalb der Baustelleneinrichtungsfläche seitlich für späteren Wiedereinbau lagern.

Die gesamte Skateranlage besteht aus 7 Skaterobjekten:
Skaterobjekt 1: ca. 4,0 m * 2,5 m h = ca. 1,0 m
Skaterobjekt 2:  ca. 5,0 m * 5,5 m h = ca. 1,0 m
Skaterobjekt 3:  ca. 3,0 m * 2,5 m h = ca. 1,0 m
Skaterobjekt 4:  ca. 3,0 m * 1,5 m h = ca. 0,5 m
Skaterobjekt 5:  ca. 3,0 m * 0,5 m h = ca. 0,5 m
Skaterobjekt 6: ca. 2,5 m * 2,5 m h = ca. 0,5 m
Skaterobjekt 7: ca. 4,0 m * 1,0 m h = ca. 1,0 m

Fotozuordnung:
Skaterobjekt 1: siehe Foto 4180
Skaterobjekt 2:  siehe Foto 4181
Skaterobjekt 3:  siehe Foto 4185
Skaterobjekt 4:  siehe Foto 4182, vorne rechts
Skaterobjekt 5:  siehe Foto 4182, hinten
Skaterobjekt 6: siehe Foto 4182, vorne links
Skaterobjekt 7: siehe Foto 4183

Lage der Skateranlage
siehe Plan:
Baumstandort_Höhen_Stand-20181211.pdf
Menge: 1,000 psch

**01.01.02.20 Skaterobjekte, abfahren und entsorgen**
*** Pauschalposition
Seitlich gelagerte Skaterobjekte der Vorposition
transportieren, verladen, abfahren und entsorgen
einschließlich Entsorgungskosten.
Menge: 1,000 psch

##### Untertitel 01.01.03 Rückbau Zäune

**01.01.03.10 Zaunanlagen, abbauen und entsorgen**
Bestehende Zaunanlagen,
abbauen, verladen, abtransportieren
und ordnungsgemäß entsorgen
einschließlich der Entsorgungskosten.

Zaunanlage aus Stabgitterzaun
Höhen: ca. 2,20 - 2,40 m
Menge: 21,000 m

##### Untertitel 01.01.04 Regiearbeiten

*Hinweis: ZTV Stundenlohnarbeiten*
Vorbemerkungen Stundenlohnarbeiten

1. Grundlage und Durchführung der Stundenlohnarbeiten:

a) Einer Stundenlohnabrechnung wird der bei Angebotsabgabe verhandelte Verrechnungssatz zugrundegelegt.
b) Die im Preisverzeichnis abgegebenen Mengensätze sind unverbindlich. Vergütet werden nur tatsächlich ausgeführte und anerkannte Leistungen.
c) Die Ausführung angehängter Stundenlohnarbeiten kann der Auftragnehmer nicht ablehnen. Ungeeignete Arbeitskräfte können von AG abgelehnt werden.
d) Die Gestellung und der Betrieb von Kleingeräten und Werkzeugen sind in die Stundenlohnsätze mit einzukalkulieren.
e) Kleingeräte sind Geräte, die nicht zum persönlichen Werkzeug des betreffenden Arbeitnehmers gehören. Zu den Kleingeräten gehören beispielweise:  Kleinmaschinen, die an die Stromleitung (230 V) angeschlossen werden können.
Leitern, Transportkarren, Hebebäume, Meßgeräte, Petromaxlampen, evtl. Handlampen und Gummikabel, Gummistiefel, Schutzkleidung, Gerüste bis 2 m Höhe.
f) Werkzeuge in diesem Sinne sind: Hämmer, Pickel, Zangen, Messer, Sägen, Scheren, Steinbearbeitungswerkzeuge, Bohrer, Feilen, Brecheisen, die für die Bohrmaschine nötigen Bohrer, Fräser, Aufreiber, Schleifer, das Schärfen usw.
g) Vorhaltekosten werden nicht berechnet für Geräte, die zur Baustelleneinrichtung gehören und sich auf der Baustelle befinden.
h) Vorhaltekosten für Bauhilfsstoffe werden höchstens bis zur Höhe des Zeitwertes vergütet.
i) Stundenlohnarbeiten werden nur vergütet, wenn sie vorher vom Auftraggeber ausdrücklich angeordnet sind und entsprechende Stundenberichte spätestens am folgenden Arbeitstag der Bauleitung des Auftraggebers zur Anerkennung vorgelegt werden. Stellt sich bei einer späteren Prüfung heraus, daß die im Stundenlohn berechneten Arbeiten bei Vertragsleistung berücksichtigt sind oder zu deren Nebenleistungen gehören, so werden die Kosten trotz unterschriftlicher Anerkennung der Stundenlohnberichte nicht vergütet.

**01.01.04.10 Bauvorarbeiter/-in Stundenlohnarbeiten**
Stundenlohnarbeiten durch Bauvorarbeiter/-in
nur auf Anordnung des AG ausführen,
der Verrechnungssatz für die jeweilige Arbeitskraft umfasst sämtliche Aufwendungen wie Lohn- und Gehaltskosten, Lohn- und Gehaltsnebenkosten, Zuschläge, lohngebundene und lohnabhängige Kosten, sonstige Sozialkosten, Gemeinkosten, Wagnis und Gewinn.

Der Nachweis ist jeweils zum nächsten Arbeitstag der Bauleitung vorzulegen.
Menge: 5,000 h

**01.01.04.20 Baufacharbeiter/-in Stundenlohnarbeiten**
Stundenlohnarbeiten durch Baufacharbeiter/-in
nur auf Anordnung des AG ausführen,
der Verrechnungssatz für die jeweilige Arbeitskraft umfasst sämtliche Aufwendungen wie Lohn- und Gehaltskosten, Lohn- und Gehaltsnebenkosten, Zuschläge, lohngebundene und lohnabhängige Kosten, sonstige Sozialkosten, Gemeinkosten, Wagnis und Gewinn.

Der Nachweis ist jeweils zum nächsten Arbeitstag der Bauleitung vorzulegen.
Menge: 5,000 h

**01.01.04.30 Bauhelfer/-in Stundenlohnarbeiten**
Stundenlohnarbeiten durch Bauhelfer/-in
nur auf Anordnung des AG ausführen,
der Verrechnungssatz für die jeweilige Arbeitskraft umfasst sämtliche Aufwendungen wie Lohn- und Gehaltskosten, Lohn- und Gehaltsnebenkosten, Zuschläge, lohngebundene und lohnabhängige Kosten, sonstige Sozialkosten, Gemeinkosten, Wagnis und Gewinn.

Der Nachweis ist jeweils zum nächsten Arbeitstag der Bauleitung vorzulegen.
Menge: 5,000 h

#### Titel 01.02 Erdarbeiten

##### Untertitel 01.02.01 Baustraßen

**01.02.01.10 Überfahrtschutz am Gehweg, herstellen**
Überfahrtsschutz auf Gehweg/Stellplätzen
mit Überbrückung der Höhendifferenz einer Bordsteinkante
herstellen und unterhalten,

Der Überfahrtschutz muss für die Überfahrt mit schweren Mobilkränen (ca. 200-400 to-Kräne) geeignet sein,
die das Nachfolgegewerk "Modulbau" für seine Leistungen einsetzen wird.

Vorhaltedauer:
für die gesamte Bauausführungszeit der Gesamtbaumaßnahme,
= ca. 68 KW

Überfahrtschutz bestehend z.B. aus:
1.)
Asphaltkeil auf Schutzbahn,
zur Überbrückung einer üblichen Bordsteinhöhe,
Abmessungen
Breite: ca. 13,00 m (= ca. 5 Stellplätze)
Tiefe: in Abstimmung auf Stahlplattenmaße
2.)
Stahlplatten, d= 20 mm auf geeigneten Schutzmatten
zur Abdeckung der zu überfahrenden Stellplatzbereiche,
des hergestellten Asphaltkeils sowie der Gehwegflächen,
Abmessung des Abdeckbereichs:
Breite*Tiefe: ca. 13,00*5,00 (=ca. 5 Stellplätze)
Die Stahlplatten bleiben Eigentum des AN

Ausführung des Überfahrtschutz nach Wahl des AN,
die Dauerhaftigkeit des Schutzes muss für den gesamten
Ausführungszeitraum für die Gesamtbaumaßnahme gewährleistet sein.
Menge: 1,000 Stk

**01.02.01.20 Überfahrtschutz am Gehweg, abbauen und entsorgen**
Überfahrtsschutz der Vorposition zu einem späteren Zeitpunkt (außerhalb der Ausführungszeit des AN) nach Fertigstellung der Gesamtbaumaßnahme rückstandsfrei abbauen, abtransportieren und entsorgen einschließlich der Entsorgungskosten.

Die Stahlplatten bleiben Eigentum des AN

Der Ausbautermin wird von der Bauleitung vorgegeben.
Menge: 1,000 Stk

**01.02.01.30 Geotextil unter Baustraßen, liefern und einbauen.**
Unterhalb des Kalksteinschotters der Vorposition ist ein Geotextil der Qualität ≥ 200gr/m2 zu liefern und vollflächig einzubauen gemäß Herstellerrichtlinien.
Menge: 3000,000 m2

**01.02.01.40 Baustraßen etc. aus Kalksteinschotter 0/45, liefern und herstellen**
Baustraßen, bestehend aus:

Flächen 1:  Baustraßen für Mobilkräne,
Flächen 2  3 Stück Kranstandplätze für Mobilkräne,
Flächen 3: Containerplätze für Baustellencontainer,
Flächen 4: Modullagerflächen für das Nachfolgegewerk,

aus Kalksteinschotter 0/45 herstellen und für den Ausführungszeitraum des AN unterhalten.

Material:  Kalksteinschotter 0/45

Einbaustärken:

Flächen 1
Baustraßen:  ≥ 60 cm

Flächen 2
Kranstandplätze
für Mobilkräne: ≥ 70 cm

Flächen 3
Containerplätze
für Baustellencontainer: ≥ 60 cm

Flächen 4
Modullagerflächen für
das Nachfolgegewerk: ≥ 60 cm

Der Aufbau der Schotterschicht muss lagenweise erfolgen,
Lagenstärke im eingebauten Zustand maximal 30 cm,

Verdichtung der Materialien:
Mindesttragfähigkeit: Ev2 ≥ 100 MN/m2
Verdichtungsverhältnis: ≤ 2,3

Alle Aushubsohlen und Abtragsflächen sind grundsätzlich vom Bodengutachter abzunehmen und verantwortlich für alle weiteren Tätigkeiten freizugeben.

Hinweis:
Die Baustraße und die Mobilkranaufstellplätze müssen für das Befahren mit und für das Aufstellen von schweren Mobilkränen (ca. 200 to bis 400 to) geeignet sein.

Für die Mobilkräne werden vom Statiker oder von dem Folgegewerk (Mobilbau) entsprechende Berechnungen/ Unterlagen an den AN übergeben, welche die resultierenden Stützen- / Pratzenlasten und den dafür erforderlichen Verdichtungsgrad abschließend vorgeben werden. Diese Vorgaben sind vom AN beim Errichten der Baustraße unbedingt umzusetzen.

Der Verdichtungsgrad ist über Lastplattendruckversuche mit Gegengewicht vom AN nachzuweisen. Die Lastplattendruckversuche sind in gesonderter Position erfasst.

Gesamtfläche:
Für die Flächen 1 bis 4 wird eine Gesamtfläche
(Aufsicht OKF)
zugrunde gelegt von:
- ca. 2.000 m2 innerhalb des Bauzaunbereichs.
- weiteren ca. 450 m2 im Einfahrts-/Ausfahrtsbereich an der
Ernst-Tommes-Straße.
- zzgl. der 45°-Ränder
für den seitlichen Lastabtrag im Randbereich
Menge: 1800,000 m3

**01.02.01.50 Feinplanum herstellen**
Feinplanum im Auf- und Abtrag,
zur Aufnahme der Asphalttragdeckschicht herstellen.
Auf- und Abtrag:  +/- 1,00-2,00 cm
Menge: 570,000 m2

**01.02.01.60 Asphalttragdeckschicht mit Geotextil, liefern und herstellen**
Herstellen einer zusätzlichen Baustraßenoberfläche
in Teilbereichen,
bestehend aus:

- einer Lage Geotextil 200 gr/qm
- Asphalttragdeckschicht ≥ 10 cm
als Schutzschicht/Nutzschicht auf der vom AN errichteten Baustraße aus Kalksteinschotter 0/45.

Hinweis:
Die Asphalttragdeckschicht muss für das Befahren mit
und für das Aufstellen von schweren Mobilkränen
(ca. 200 to bis 400 to) geeignet sein.

Ausführung:
im Bereich der 3 Stück Mobilkran-Aufstellflächen
Menge: 570,000 m2

**01.02.01.70 Stahlplatten liefern, verlegen und wieder abtransportieren**
Stahlplatten liefern und verlegen,

Abmessung je Platte: ca. 2,40*1,20 m
Dicke:  20 mm

Stahlplatten geeignet als Druckverteilungsplatten
unter Mobilkranpratzen,

Je Pratze ist eine Stahlplatte zu verlegen.

Stahlplatten liefern und nach Verlegeplan
des Gewerkes "Modulbau" im Bereich
der Mobilkranaufstellflächen
auf der Asphalttragdeckschicht verlegen,
einschließlich aller Einmessarbeiten.

Position einschließlich aufnehmen und abtransportieren,
hierbei ist einzukalkulieren, dass die Stahlplatten erst zu
einem wesentlich späteren Zeitpunkt (außerhalb der Ausführungszeit des AN) aufgenommen und abtransportiert werden können.

Ausführung:
im Bereich der 3 Stück Mobilkran-Aufstellflächen

Die Abrechnung erfolgt nach Pratzenstellen.
(3 Kräne mit je 4 Pratzen = 12 Pratzenstellen)
Menge: 12,000 Stk

**01.02.01.80 Asphalttragdeckschicht inkl. Geotextil, aufnehmen und entsorgen**
Asphalttragdeckschicht der Vorposition einschließlich Geotextil rückstandslos aufbrechen, aufnehmen, laden, abfahren und ordnungsgemäß entsorgen einschließlich der Entsorgungskosten.

Die Ausführung dieser Position erfolgt zu einem späteren Zeitpunkt (außerhalb der Ausführungszeit des AN).
Der Ausbautermin wird von der Bauleitung vorgegeben.
Menge: 570,000 m2

**01.02.01.90 Baustraßenunterbau aus Kalksteinschotter 0/45, aufnehmen und entsorgen**
Den Baustraßenunterbau (Kalksteinschotter 0/45)
aus Position 01.02.01.40 rückstandsfrei ausbauen, laden, abtransportieren und ordnungsgemäß entsorgen einschließlich der Entsorgungskosten.

Die Ausführung dieser Position erfolgt zu einem späteren Zeitpunkt (außerhalb der Ausführungszeit des AN).
Der Ausbautermin wird von der Bauleitung vorgegeben.
Menge: 1800,000 m3

**01.02.01.100 Geotextil unter Baustraße, ausbauen und entsorgen**
Das Geotextil der Position 01.02.01.30 ausbauen, abtransportieren und ordnungsgemäß entsorgen
einschließlich der Entsorgungskosten.

Die Ausführung dieser Position erfolgt zu einem späteren Zeitpunkt (außerhalb der Ausführungszeit des AN).
Der Ausbautermin wird von der Bauleitung vorgegeben.
Menge: 3000,000 m2

##### Untertitel 01.02.02 Baugrubenaushub

**01.02.02.10 Schwarzdecke**
Schwarzdecke im Bereich der bestehenden Skateranlage
ausbauen, aufnehmen, laden, transportieren und ordnungsgemäß entsorgen einschließlich anfallender
Entsorgungskosten

Schwarzdecke "teerfrei" Klasse A gemäß RuVA StB

Hinweise im Bodengutachten beachten:
"Probe 6/1:
Schwarzdecke
Untersuchung auf PAK (EPA)
PAK = 1,08 mg/kg ("teerfrei")"

Der Laborbericht befindet sich im Anhang 1 des Bodengutachtens.

Annahme mittlere Stärke
der Schwarzdecke: ca. 6 cm

zusammenhängende
Fläche: ca. 680 m2

Hinweis:
In die Position miteinzukalkulieren ist die Ausführung der Gesamtleistung dieser Position in zwei zeitlich getrennten Abschnitten.
Ein Teilbereich der Fläche soll vorerst noch bestehen bleiben und dient als Untergrund für die Mobilkranaufstellung des Nachfolgegewerks "Modulbau". Erst zu einem wesentlich späteren Zeitpunkt (außerhalb der Ausführungszeit des AN) soll dann der noch verbleibende Teilbereich ebenfalls ausgebaut und entsorgt werden.

Der Ausbautermin für den vorerst noch verbleibenden Teilbereich wird von der Bauleitung vorgegeben.
Menge: 45,000 m3

**01.02.02.20 Trag-/ Frostschutz-/ Bettungsschicht, aufnehmen und entsorgen**
Tragschicht, Frostschutzschicht und Bettungsschicht
aufnehmen, verladen, abtransportieren
und ordnungsgemäß entsorgen
einschließlich der Entsorgungskosten

Annahme mittlere Stärke:  ca. 70 cm

zusammenhängende
Fläche:  ca. 680,00 m2

Hinweis:
In die Position miteinzukalkulieren ist die Ausführung der Gesamtleistung dieser Position in zwei zeitlich getrennten Abschnitten.
Ein Teilbereich der Fläche soll vorerst noch bestehen bleiben und dient als Untergrund für die Mobilkranaufstellung des Nachfolgegewerks "Modulbau". Erst zu einem wesentlich späteren Zeitpunkt (außerhalb der Ausführungszeit des AN) soll dann der noch verbleibende Teilbereich ebenfalls ausgebaut und entsorgt werden.

Der Ausbautermin für den vorerst noch verbleibenden Teilbereich wird von der Bauleitung vorgegeben.
Menge: 480,000 m3

**01.02.02.30 Oberboden, mit Durchwurzelung**
Oberboden in Stärken von ca. 20 - 50 cm,
mit Durchwurzelung von Sträuchern und Bäumen,

meist nur schwach humos ausgebildet,
abtragen/ausbauen, aufnehmen, laden,
transportieren und gemäß der Bestimmung der Verwertung entsorgen, einschließlich der anfallenden Entsorgungskosten.

Ausführung im Bereich der Baugrube sowie
im Bereich von Baustraßen, Kranstandplätzen,
Lagerplätzen, Gebäudezuwegungen etc,

Annahme mittlere Stärke
des Oberbodens: ca. 30 cm

Bodenklasse
gemäß DIN 18300 (alt): 1
LAGA: Z0

Hinweise im Bodengutachten beachten:
"Probe MP1: Oberboden
Einzelproben 1/1, 3/1, 5/1, 9/1, 10/1, 12/1
Untersuchungsprogramm Vorsorgewerte BBodSchV
Diese werden für Blei und Zink überschritten
Prüfwerte für Kinderspielflächen werden eingehalten"

Der Laborbericht befindet sich im Anhang 1 des Bodengutachtens.
Menge: 900,000 m3

**01.02.02.40 Oberboden, ohne Durchwurzelung**
Oberboden in Stärken von ca. 20 - 50 cm,
ohne Durchwurzelung,

meist nur schwach humos ausgebildet,
abtragen/ausbauen, aufnehmen, laden,
transportieren und gemäß der Bestimmung der Verwertung entsorgen, einschließlich der anfallenden Entsorgungskosten.

Ausführung im Bereich der Baugrube sowie
im Bereich von Baustraßen, Kranstandplätzen,
Lagerplätzen, Gebäudezuwegungen etc,

Annahme mittlere Stärke
des Oberbodens: ca. 30 cm

Bodenklasse
gemäß DIN 18300 (alt): 1
LAGA: Z0

Hinweise im Bodengutachten beachten:
"Probe MP1: Oberboden
Einzelproben 1/1, 3/1, 5/1, 9/1, 10/1, 12/1
Untersuchungsprogramm Vorsorgewerte BBodSchV
Diese werden für Blei und Zink überschritten
Prüfwerte für Kinderspielflächen werden eingehalten"

Der Laborbericht befindet sich im Anhang 1 des Bodengutachtens.
Menge: 390,000 m3

**01.02.02.50 Boden für Baugruben lösen, Homogenbereich A**
Boden für Baugruben
nach DIN 4124 lösen, transportieren, laden und abfahren

Homogenbereich:
nach DIN 18300: A
  (Auffüllungen)

Nähere Beschreibung laut Bodengutachten:
Sand-Schluff-Gemenge (Bodengruppe DIN 18 196 - A)

Bodenklasse
nach DIN 18300 (alt): 3-4

Nähere Erläuterungen zu den Bodengruppen nach DIN 18196
sowie ausführliche Beschreibungen zu den Böden und Erdmaterialien sind im Bodengutachten enthalten und bei der Preisbildung unbedingt zu berücksichtigen.

Ca.-Baugrubentiefe UG Technikbereich:
OK Terrain (Referenzhöhe RK 7): NN ca. + 74,94
Unterkante 25cm-Tragschicht: NN ca. + 69,89
Differenz:  ca. 5,05 m

Ca.-Baugrubentiefe UG Kriechgang:
OK Terrain (Referenzhöhe RK 5): NN ca. + 76,20
Unterkante 25cm-Tragschicht: NN ca. + 72,55
Differenz:  ca. 3,65 m

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 1068,000 m3

**01.02.02.60 Boden für Baugruben lösen, Homogenbereich B**
Boden für Baugruben
nach DIN 4124 lösen, transportieren, laden und abfahren

Homogenbereich:
nach DIN 18300: B
  (Grundmoräne und
  Verwitterungslehm/ -sand)

Nähere Beschreibung laut Bodengutachten:
Schluff-Ton-Gemenge
(Bodengruppe DIN 18 196 - UL, UM, TL, TM)
untergeordnet auch Sand-Schluff-Gemenge, steinig
(SE, SU, SU+)

Bodenklasse
nach DIN 18300 (alt): 4-5

LAGA-Klasse :  ≤ Z 1.2

Nähere Erläuterungen zu den Bodengruppen nach DIN 18196
sowie ausführliche Beschreibungen zu den Böden und Erdmaterialien sind im Bodengutachten enthalten und bei der Preisbildung unbedingt zu berücksichtigen.

Ca.-Baugrubentiefe UG Technikbereich:
OK Terrain (Referenzhöhe RK 7): NN ca. + 74,94
Unterkante 25cm-Tragschicht: NN ca. + 69,89
Differenz:  ca. 5,05 m

Ca.-Baugrubentiefe UG Kriechgang:
OK Terrain (Referenzhöhe RK 5): NN ca. + 76,20
Unterkante 25cm-Tragschicht: NN ca. + 72,55
Differenz:  ca. 3,65 m

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 3115,000 m3

**01.02.02.70 Boden für Baugruben lösen, Homogenbereich C1**
Boden für Baugruben
nach DIN 4124 lösen, transportieren, laden und abfahren

Homogenbereich:
nach DIN 18300: C1
  (Verwitterungszone,
  sehr stark bis stark verwittert)

Nähere Beschreibung laut Bodengutachten:
Ton-/ Schluffstein, untergeordnet Sandstein = Gesteinsbruch (sehr stark bis stark verwittert, im unterschiedlichen Maße verlehmt),
(Bodengruppe DIN 18 196 - GW, GU, GU+, SU, SU+)

Die Übergänge im Bereich der Verwitterungszone (Verwitterungslehm > Verwitterungsschutt > Verwitterungszone) sind meist kontinuierlich / fließend. Die Kennwerte, i.B. die Reibungswinkel des Festgesteins bzw. der Verwitterungsprodukte schwanken - in Abhängigkeit vom Grad der Verwitterung - stark. In der Zersetzungszone und auf Trennflächen nähern sie sich den Werten der entsprechenden Lockergesteine.

Bodenklasse
nach DIN 18300 (alt): 5-6

Nähere Erläuterungen zu den Bodengruppen nach DIN 18196
sowie ausführliche Beschreibungen zu den Böden und Erdmaterialien sind im Bodengutachten enthalten und bei der Preisbildung unbedingt zu berücksichtigen.

Ca.-Baugrubentiefe UG Technikbereich:
OK Terrain (Referenzhöhe RK 7): NN ca. + 74,94
Unterkante 25cm-Tragschicht: NN ca. + 69,89
Differenz:  ca. 5,05 m

Ca.-Baugrubentiefe UG Kriechgang:
OK Terrain (Referenzhöhe RK 5): NN ca. + 76,20
Unterkante 25cm-Tragschicht: NN ca. + 72,55
Differenz:  ca. 3,65 m

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 2225,000 m3

**01.02.02.80 Boden für Baugruben lösen, Homogenbereich C2**
Boden für Baugruben
nach DIN 4124 lösen, transportieren, laden und abfahren

Homogenbereich:
nach DIN 18300: C2
  (Verwitterungszone,
  mäßig verwittert bis angewittert)

Nähere Beschreibung laut Bodengutachten:
Sandstein, Ton-/ Schluffstein (angewittert bis schwach verwittert) nicht angetroffen, aber ab Sondierendtiefen möglich/ wahrscheinlich.

Bodenklasse
nach DIN 18300 (alt): 5-7

Nähere Erläuterungen zu den Bodengruppen nach DIN 18196
sowie ausführliche Beschreibungen zu den Böden und Erdmaterialien sind im Geotechnischen Bericht enthalten und bei der Preisbildung unbedingt zu berücksichtigen.

Ca.-Baugrubentiefe UG Technikbereich:
OK Terrain (Referenzhöhe RK 7): NN ca. + 74,94
Unterkante 25cm-Tragschicht: NN ca. + 69,89
Differenz:  ca. 5,05 m

Ca.-Baugrubentiefe UG Kriechgang:
OK Terrain (Referenzhöhe RK 5): NN ca. + 76,20
Unterkante 25cm-Tragschicht: NN ca. + 72,55
Differenz:  ca. 3,65 m

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 2492,000 m3

**01.02.02.90 Boden der Punktfundamente lösen, Homogenbereich C2**
Boden der Punktfundamente
einschl. Arbeitsraum, Böschungen etc.
profilgerecht lösen, ausheben, transportieren, laden,
und abfahren.

Ausführung mit entsprechendem Gerät in Bezug auf die verschiedenen Aushubbreiten/Aushubabmessungen.

Aushubbreiten/Aushubabmessungen
inkl. Arbeitsraum: von ca. 2,10*2,10 m
  bis ca. 4,40*4,40 m

Aushubtiefen: bis ca. 1,60 m unter Baugrubensohle

Homogenbereich:
nach DIN 18300: C2
  (Verwitterungszone)
Bodenklasse
nach DIN 18300 (alt): 5-7

Nähere Erläuterungen zu den Bodengruppen nach DIN 18196
sowie ausführliche Beschreibungen zu den Böden und Erdmaterialien sind im Bodengutachten enthalten und bei der Preisbildung unbedingt zu berücksichtigen.

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 55,000 m3

**01.02.02.100 Entsorgungskosten für LAGA-Klasse Z 0**
Ordnungsgemäßes Entsorgen einschließlich
der Entsorgungskosten für

Böden der LAGA-Klasse:  Z 0
Menge: 6715,000 m3

**01.02.02.110 Entsorgungskosten für LAGA-Klasse bis Z 1.1 (wg. TOC)**
Ordnungsgemäßes Entsorgen einschließlich
der Entsorgungskosten für

Böden der LAGA-Klasse:  ≤ Z 1.1 (wg. TOC)

Hinweise im Bodengutachten beachten:
"Probe MP 3:
Auffüllungen - Erdmaterialien
Einzelproben 1/2, 3/2, 5/2, 9/2, 10/2, 12/2
Untersuchungsprogramm LAGA TR Boden (2004)
Zuordnung: Z 1.1 (wg. TOC)"

Der ausführliche Laborbericht befindet sich im Anhang 1 des Bodengutachtens. Er ist bei der Preisbildung unbedingt zu berücksichtigen.
Menge: 1020,000 m3

**01.02.02.120 Entsorgungskosten für LAGA-Klasse bis Z 1.1 (wg. As,Pb, TOC)**
Ordnungsgemäßes Entsorgen einschließlich
der Entsorgungskosten für

Böden der LAGA-Klasse:  ≤ Z 1.1
  (wg. As,Pb, TOC)

Hinweise im Bodengutachten beachten:
"Probe MP 3:
Boden
Einzelproben 1/3, 3/3, 5/3, 9/3, 10/3, 12/3
Untersuchungsprogramm LAGA TR Boden (2004)
Zuordnung: Z 1.1 (wg. As, Pb, TOC)
der geringe pH-Wert stellt kein Einschränkungskriterium dar"

Der ausführliche Laborbericht befindet sich im Anhang 1 des Bodengutachtens. Er ist bei der Preisbildung unbedingt zu berücksichtigen.
Menge: 1020,000 m3

**01.02.02.130 Entsorgungskosten für LAGA-Klasse bis Z 2**
Ordnungsgemäßes Entsorgen einschließlich
der Entsorgungskosten für

Böden der LAGA-Klasse:  ≤ Z 2
Menge: 350,000 m3

**01.02.02.140 Entsorgungskosten für LAGA-Klasse > Z 2 (Deponieklasse I)**
Ordnungsgemäßes Entsorgen einschließlich
der Entsorgungskosten für

Böden der LAGA-Klasse:  > Z 2 (Deponieklasse I)

Nachweis der tatsächlichen Massen erfolgt nach örtlicher Separierung nach Vorgaben des Gutachters sowie nach Wiegekarten der Deponien.
Menge: 50,000 m3

**01.02.02.150 Tragschicht aus Kalksteinschotter 0/45 mm, als kapillarbrechende Schicht**
Durchgehende Tragschicht aus Kalksteinschotter 0/45
als kapillarbrechende Schicht
Mindestdicke:  ≥ 25 cm

Bei Gründungen im Verwitterungslehm oder Quatär ist eine Verstärkung der Tragschicht auf 50 cm erforderlich.

Die Verfüllung muss lagenweise erfolgen,
Lagenstärke im eingebauten Zustand maximal 30 cm,

Verdichtung der Materialien:
Mindesttragfähigkeit: Ev2 ≥ 60 MN/m2
Verdichtungsverhältnis: ≤ 2,5

Die ausreichende Verdichtung ist über Lastplattendruckversuche vom AN nachzuweisen.
Die Lastplattendruckversuche sind in
gesonderter Position erfasst.

Versprünge/ Übergänge in der Tragschicht
aufgrund unterschiedlicher Gründungen/Gründungstiefen
sind in diese Position miteinzukalkulieren und werden nicht gesondert vergütet.

Alle Aushubsohlen und Abtragsflächen sind grundsätzlich vom Bodengutachter abzunehmen und verantwortlich für alle weiteren Tätigkeiten freizugeben.
Menge: 580,000 m3

**01.02.02.160 Kies-Sand-Gemisch als zusätzliche Ausgleichsschicht**
Abgestuftes Kies-Sand-Gemisch 0/8, 0/16 oder 0/32
als zusätzliche Ausgleichsschicht
in verschiedenen Stärken,

Ausführung in Bereichen, wo das Anlegen von ebenen Abtragsflächen wegen der teils grobstückigen Struktur nicht möglich sein wird.

Verdichtung der Materialien:
Mindesttragfähigkeit: Ev2 ≥ 60 MN/m2
Verdichtungsverhältnis: ≤ 2,5

Die ausreichende Verdichtung ist über Lastplattendruckversuche vom AN nachzuweisen.
Die Lastplattendruckversuche sind in
gesonderter Position erfasst.

Die Bereiche sind vor Einbau unbedingt mit dem Bodengutachter abzustimmen.

Hinweis:
Der Einbau von gleichförmigen Sanden
(Bodengruppe SE nach DIN 18195) ist nicht zulässig!

 Alle Aushubsohlen und Abtragsflächen sind grundsätzlich vom Bodengutachter abzunehmen und verantwortlich für alle weiteren Tätigkeiten freizugeben.
Menge: 100,000 m3

**01.02.02.170 Bodenaustauschmaßnahmen: Zusätzlicher Aushub für Bodentausch, Bodenklasse 3-5**
Bodenaustauschmaßnahmen:
Zusätzlicher Aushub für Bodentausch,
lösen, transportieren, laden und abfahren

Die Bodenaustauschmaßnahmen sind vor
Durchführung unbedingt mit dem Bodengutachter
abzustimmen.

Aushubtiefen: ab Baugrubensohle
  nach örtlicher Erfordernis

Bodenklasse
nach DIN 18300 (alt): 3-5

Nähere Erläuterungen zu den Bodengruppen nach DIN 18196
sowie ausführliche Beschreibungen zu den Böden und Erdmaterialien sind im Bodengutachten enthalten und bei der Preisbildung unbedingt zu berücksichtigen.

Die Baugrubenböschungen sind gemäß den Vorgaben
des Geotechnischen Berichts auszuführen:
"Baugrubenböschungen sind in Auffüllungen und weichen Böden unter einem Winkel von maximal 45° anzulegen. In mindestens steifen Böden / Verwitterungsprodukten kann dieser auf 60° erhöht werden. Ob in der Verwitterungszone steilere Böschungswinkel zulässig wären, ist von der Ausrichtung des Trennflächengefüges abhängig. Da über dieses erst baubegleitend ausreichende Informationen erlangt werden können, sollte auch für diese Materialien ein Böschungswinkel von maximal 60° angenommen werden. Sollte das Gefüge allerdings ungünstig angeschnitten werden, wären Böschungswinkel entsprechend anzupassen"

 Alle Aushubsohlen und Abtragsflächen sind grundsätzlich vom Bodengutachter abzunehmen und verantwortlich für alle weiteren Tätigkeiten freizugeben.

Der Boden wird Eigentum des AN. Das ordnungsgemäße Entsorgen einschließlich der Entsorgungskosten ist in gesonderten Positionen erfasst.
Menge: 100,000 m3

**01.02.02.180 Bodenaustauschmaßnahmen: Zusätzlicher Aushub für Bodentausch, Bodenklasse 2**
wie in der Position 01.02.02.170 beschrieben, jedoch

Bodenklasse
nach DIN 18300 (alt): 2
Menge: 100,000 m3

**01.02.02.190 Bodenaustauschmaßnahmen: Tragschicht aus Kalksteinschotter 0/45 mm**
Tragschicht aus Kalksteinschotter 0/45
im Bereich der Bodenaustauschmaßnahmen,
Dicke nach Erfordernis in verschiedenen Stärken,
das Nachverdichten entsprechend der erforderlichen Verdichtung / Tragfähigkeit ist in die Position miteinzukalkulieren

Die Verfüllung muss lagenweise erfolgen,
Lagenstärke im eingebauten Zustand maximal 30 cm,

Verdichtung der Materialien:
Mindesttragfähigkeit: Ev2 ≥ 60 MN/m2
Verdichtungsverhältnis: ≤ 2,5

Die ausreichende Verdichtung ist über Lastplattendruckversuche vom AN nachzuweisen.
Die Lastplattendruckversuche sind in
gesonderten Positionen erfasst.

Versprünge/ Übergänge in der Bodenaustauschmaßnahme
aufgrund unterschiedlicher Tiefen sind in diese Position miteinzukalkulieren und werden nicht gesondert vergütet.

 Alle Aushubsohlen und Abtragsflächen sind grundsätzlich vom Bodengutachter abzunehmen und verantwortlich für alle weiteren Tätigkeiten freizugeben.
Menge: 200,000 m3

**01.02.02.200 Geoverbundstoff, im Gründungsbereich**
Geoverbundstoff, im Gründungsbereich

Geoverbundstoff aus einem biaxial gestreckten, monolithischen, knotensteifen Geogitter mit einem mechanisch verfestigten und thermisch nachbehandelten Vliesstoff aus Polypropylen (PP),
Rollenware,

Der Einbau erfolgt nach den Herstellerrichtlinien und
den Vorgaben des Bodengutachters.

Flächengewicht EN ISO 9864: ca. 420 g/m2

Gitteröffnung Geogitter:  ca. 40*40 mm
Höchstzugkraft MD/CMD
EN ISO 10319  ≥ 22 kN/m

Knotenfestigkeit MD/CMD
EN ISO 10319  ≥ 18 kN/m

GRI GG2  ≥ 18 kN/m

Zugkraft bei 2% Dehnung MD/CMD:
EN ISO 10319:  ca. 8 kN/m

Zugkraft bei 5% Dehnung MD/CMD:
EN ISO 10319:  ca. 16 kN/m
  Vliesstoff-Dicke
EN ISO 9863-1:  ca. 1,4 mm

Vliesstoff-Durchdrückwiderstand:
EN ISO 12236:  ≥ 2500 N

Dynamischer Durchschlagversuch
EN ISO 13433:  ca. 20 mm

Wasserdurchlässigkeit normal zur
Ebene, ohne Auflast
EN ISO 11058  ca. 0,110 m/s
Menge: 500,000 m2

**01.02.02.210 Feinplanum herstellen**
Feinplanum im Auf- und Abtrag,
zur Aufnahme der Bodenplatten herstellen.
Auf- und Abtrag:  +/- 1,00-2,00 cm
Menge: 2320,000 m2

**01.02.02.220 Böschungen PE-Folie 0,2 mm**
Böschungen der Baugrube mit PE-Folie 0,2 mm
gegen Witterungseinflüsse schützen.
Folienstöße mind. 25 cm überlappend.
Folie dauerhaft ausreichend gegen abheben sichern und befestigen, liefern, montieren und vor dem Verfüllen der Baugrube rückstandsfrei entsorgen.
Menge: 500,000 m2

**01.02.02.230 Dokumentation**
*** Pauschalposition
Dokumentation über die Aushub- und Entsorgungsarbeiten zur Vorlage bei den Behörden.
Menge: 1,000 psch

**01.02.02.240 Lastplattendruckversuch, mit Gegengewicht**
Lastplattendruckversuch,
einschl. Vorhalten des Gegengewichtes,
als Nachweis der erforderlichen Verdichtung / Tragfähigkeit,
Die Messprotokolle sind der Bauleitung zu übergeben.

Die Lastplattendruckversuche erfolgen auf besondere Anordnung und in Abstimmung mit der Bauleitung.
Menge: 20,000 Stk

**01.02.02.250 Lastplattendruckversuch, dynamisch**
Lastplattendruckversuch,
dynamisch mit dem leichten Fallgewicht,
als Nachweis der erforderlichen Verdichtung / Tragfähigkeit.
Die Messprotokolle sind der Bauleitung zu übergeben.

Die Lastplattendruckversuche erfolgen auf besondere Anordnung und in Abstimmung mit der Bauleitung.
Menge: 15,000 Stk

##### Untertitel 01.02.03 Bodeneinbau, Auf- und Hinterfüllungen

**01.02.03.10 Füllboden liefern und Arbeitsraum verfüllen**
Füllboden aus verdichtungsfähigem Material
liefern und Arbeitsräume verfüllen,
- inkl. Böschungen der Baugrube,
- inkl. innerhalb von Bereichen, die außen herum von Streifenfundamenten begrenzt werden.

lagenweise (max. 40 cm je Lage) einbauen
und nach Erfordernis verdichten.

Anforderung für die Verdichtung:
- Ev2 ≥ 45 MN/m2,
- Ev2 ≥ 60 MN/m2 unter später befestigten Flächen
Verdichtungsverhältnis: ≤ 2,5

Schadstoffgehalte:  <  LAGA Z 1.2.
Dieses ist anhand von Prüfzeugnissen nachzuweisen.
Menge: 1500,000 m3

##### Untertitel 01.02.04 Regiarbeiten

*Hinweis: ZTV Stundenlohnarbeiten*
Vorbemerkungen Stundenlohnarbeiten

1. Grundlage und Durchführung der Stundenlohnarbeiten:

a) Einer Stundenlohnabrechnung wird der bei Angebotsabgabe verhandelte Verrechnungssatz zugrundegelegt.
b) Die im Preisverzeichnis abgegebenen Mengensätze sind unverbindlich. Vergütet werden nur tatsächlich ausgeführte und anerkannte Leistungen.
c) Die Ausführung angehängter Stundenlohnarbeiten kann der Auftragnehmer nicht ablehnen. Ungeeignete Arbeitskräfte können von AG abgelehnt werden.
d) Die Gestellung und der Betrieb von Kleingeräten und Werkzeugen sind in die Stundenlohnsätze mit einzukalkulieren.
e) Kleingeräte sind Geräte, die nicht zum persönlichen Werkzeug des betreffenden Arbeitnehmers gehören. Zu den Kleingeräten gehören beispielweise:  Kleinmaschinen, die an die Stromleitung (230 V) angeschlossen werden können.
Leitern, Transportkarren, Hebebäume, Meßgeräte, Petromaxlampen, evtl. Handlampen und Gummikabel, Gummistiefel, Schutzkleidung, Gerüste bis 2 m Höhe.
f) Werkzeuge in diesem Sinne sind: Hämmer, Pickel, Zangen, Messer, Sägen, Scheren, Steinbearbeitungswerkzeuge, Bohrer, Feilen, Brecheisen, die für die Bohrmaschine nötigen Bohrer, Fräser, Aufreiber, Schleifer, das Schärfen usw.
g) Vorhaltekosten werden nicht berechnet für Geräte, die zur Baustelleneinrichtung gehören und sich auf der Baustelle befinden.
h) Vorhaltekosten für Bauhilfsstoffe werden höchstens bis zur Höhe des Zeitwertes vergütet.
i) Stundenlohnarbeiten werden nur vergütet, wenn sie vorher vom Auftraggeber ausdrücklich angeordnet sind und entsprechende Stundenberichte spätestens am folgenden Arbeitstag der Bauleitung des Auftraggebers zur Anerkennung vorgelegt werden. Stellt sich bei einer späteren Prüfung heraus, daß die im Stundenlohn berechneten Arbeiten bei Vertragsleistung berücksichtigt sind oder zu deren Nebenleistungen gehören, so werden die Kosten trotz unterschriftlicher Anerkennung der Stundenlohnberichte nicht vergütet.

**01.02.04.10 Bauvorarbeiter/-in Stundenlohnarbeiten**
Stundenlohnarbeiten durch Bauvorarbeiter/-in
nur auf Anordnung des AG ausführen,
der Verrechnungssatz für die jeweilige Arbeitskraft umfasst sämtliche Aufwendungen wie Lohn- und Gehaltskosten, Lohn- und Gehaltsnebenkosten, Zuschläge, lohngebundene und lohnabhängige Kosten, sonstige Sozialkosten, Gemeinkosten, Wagnis und Gewinn.

Der Nachweis ist jeweils zum nächsten Arbeitstag der Bauleitung vorzulegen.
Menge: 5,000 h

**01.02.04.20 Baufacharbeiter/-in Stundenlohnarbeiten**
Stundenlohnarbeiten durch Baufacharbeiter/-in
nur auf Anordnung des AG ausführen,
der Verrechnungssatz für die jeweilige Arbeitskraft umfasst sämtliche Aufwendungen wie Lohn- und Gehaltskosten, Lohn- und Gehaltsnebenkosten, Zuschläge, lohngebundene und lohnabhängige Kosten, sonstige Sozialkosten, Gemeinkosten, Wagnis und Gewinn.

Der Nachweis ist jeweils zum nächsten Arbeitstag der Bauleitung vorzulegen.
Menge: 5,000 h

**01.02.04.30 Bauhelfer/-in Stundenlohnarbeiten**
Stundenlohnarbeiten durch Bauhelfer/-in
nur auf Anordnung des AG ausführen,
der Verrechnungssatz für die jeweilige Arbeitskraft umfasst sämtliche Aufwendungen wie Lohn- und Gehaltskosten, Lohn- und Gehaltsnebenkosten, Zuschläge, lohngebundene und lohnabhängige Kosten, sonstige Sozialkosten, Gemeinkosten, Wagnis und Gewinn.

Der Nachweis ist jeweils zum nächsten Arbeitstag der Bauleitung vorzulegen.
Menge: 5,000 h

#### Titel 01.03 Tiefbau Grundleitungen

##### Untertitel 01.03.01 Rohrgräben, Schachtarbeiten und Bodenaushub

*Hinweis: Rohrgräben*
Rohrgräben

Rohrgräben in der erforderlichen Breite für nachstehend aufgeführte  Rohre,  einschl. des erforderlichen Verbaus herstellen. Nach Verlegung der Rohrleitungen, einschließlich  Dichtigkeitsprüfung und deren Abnahme durch die Bauleitung lagenweise verfüllen und verdichten.

Die Grabensohle ist von Hand sauber im vorgeschriebenen Gefälle herzurichten. Seitlich abgelagerter Boden ist in einem Mindestabstand  von 80 cm vom Baugrubenrand abzusetzen oder fort zufahren.

Der gewonnene  Boden  aus der Verdrängung von allen eingebauten Teilen und der Auflockerung ist  auf  eine  Kippe  abzufahren  (einschl. Kippgebühren).

Der Graben ist  nach DIN 4033, DIN 4124 und den Vorschriften der Tiefbauberufsgenossenschaft zu verbauen. Der  Verbau muss gegen Knicken, Kippen und Beulen stabil sein.

Rohrgräben erstellen in fertiger Arbeit.

**01.03.01.10 Rohrgraben, in einer mittleren Tiefe von 0,7m, Breite 0,8m**
Rohrgraben, Tiefe 0,7m, Breite 0,8m

Leistung wie zuvor beschrieben, jedoch

Breite:  0,8m
Mittlere Tiefe: 0,7m
unterhalb der Bodenplatte

Es sind die Bodenarten der Klasse 1 bis 4 nach DIN 18300 zu verarbeiten.

Komplett herstellen und wieder verfüllen in fertiger Arbeit.
Menge: 247,000 m

**01.03.01.20 Rohrgraben, in einer mittleren Tiefe von 1m, Breite 0,8m**
Rohrgraben, Tiefe 1,0m, Breite 0,8m

Leistung wie zuvor beschrieben, jedoch

Breite:  0,8m
Mittlere Tiefe: 1,0m
unterhalb Bodenplatte und im Außenbereich

Es sind die Bodenarten der Klasse 1 bis 4 nach DIN 18300 zu verarbeiten.

Komplett herstellen und wieder verfüllen in fertiger Arbeit.
Menge: 105,000 m

**01.03.01.30 Rohrgraben, in einer mittleren Tiefe von 1,5m, Breite 1m**
Rohrgraben, Tiefe 1,5m, Breite 1m

Leistung wie zuvor beschrieben, jedoch

Breite:  1m
Mittlere Tiefe: 1,5m

Es sind die Bodenarten der Klasse 1 bis 4 nach DIN 18300 zu verarbeiten.

Komplett herstellen und wieder verfüllen in fertiger Arbeit.
Menge: 65,000 m

**01.03.01.40 Rohrgraben, in einer mittleren Tiefe von 2m, Breite 1,2m**
Rohrgraben, Tiefe 2m, Breite 1,2m

Leistung wie zuvor beschrieben, jedoch

Breite:  1,2m
Mittlere Tiefe: 2m

Es sind die Bodenarten der Klasse 1 bis 4 nach DIN 18300 zu verarbeiten.

Komplett herstellen und wieder verfüllen in fertiger Arbeit.
Menge: 105,000 m

**01.03.01.50 Rohrgraben, in einer mittleren Tiefe von 1,5m, Breite 2m**
Rohrgraben, Tiefe 1m, Breite 2 m

Leistung wie zuvor beschrieben, jedoch

Breite:  2m
Mittlere Tiefe: 1,5m

Es sind die Bodenarten der Klasse 1 bis 4 nach DIN 18300 zu verarbeiten.

Komplett herstellen und wieder verfüllen in fertiger Arbeit.
Menge: 85,000 m

**01.03.01.60 Rohrgraben, in einer mittleren Tiefe von 2,0m, Breite 2m**
Rohrgraben, Tiefe 2m, Breite 2m

Leistung wie zuvor beschrieben, jedoch

Breite:  2m
Mittlere Tiefe: 2m

Es sind die Bodenarten der Klasse 1 bis 4 nach DIN 18300 zu verarbeiten.

Komplett herstellen und wieder verfüllen in fertiger Arbeit.
Menge: 110,000 m

**01.03.01.70 Rohrgraben, in einer mittleren Tiefe von 2,5m, Breite 2m**
Rohrgraben, Tiefe 2,5m, Breite 2m

Leistung wie zuvor beschrieben, jedoch

Breite:  2,5m
Mittlere Tiefe: 2m

Es sind die Bodenarten der Klasse 1 bis 4 nach DIN 18300 zu verarbeiten.

Komplett herstellen und wieder verfüllen in fertiger Arbeit.
Menge: 10,000 m

*Hinweis: Schachtarbeiten*
Schachtarbeiten

Schachtarbeiten in der erforderlichen  Breite für nachstehend aufgeführte  Revisionsschächte, einschl. des erforderlichen Verbaus herstellen und nach Einbau der Schächte einschließlich deren Abnahme durch die Bauleitung, lagenweise verfüllen und verdichten.

Die Grabensohle ist von Hand sauber im vorgeschriebener Tiefe herzurichten. Seitlich abgelagerter Boden ist in einem Mindestabstand von 80 cm vom Baugrubenrand abzusetzen oder fort zufahren.

Der gewonnene  Boden  aus der Verdrängung von allen eingebauten Teilen und der Auflockerung ist auf eine  Kippe  abzufahren  (einschl. Kippgebühren).

Der Schacht ist  nach  DIN  4033, DIN 4124 und den Vorschriften  der  Tiefbauberufsgenossenschaft zu verbauen. Der Verbau muss gegen Knicken, Kippen und Beulen stabil sein.

Schächte erstellen in fertiger Arbeit.

**01.03.01.80 Schachtgraben, Tiefe 1 m, Breite 1,5 m x 1,5 m**
Schachtgraben, Tiefe 1 m, Breite 1,5 m x 1,5 m

Leistung wie zuvor beschrieben, jedoch

Länge x Breite: 1,5 m x 1,5 m
Mittlere Tiefe: 1 m

Es sind die Bodenarten der Klasse 1 bis 4 nach DIN 18300 zu verarbeiten.

Komplett herstellen und wieder verfüllen in fertiger Arbeit.
Menge: 2,000 Stk

**01.03.01.90 Schachtgraben, Tiefe 1,5 m, Breite 1,5 m x 1,5 m**
Schachtgraben, Tiefe 1,5 m, Breite 1,5 m x 1,5 m

Leistung wie zuvor beschrieben, jedoch

Länge x Breite: 1,5 m x 1,5 m
Mittlere Tiefe: 1,5 m

Es sind die Bodenarten der Klasse 1 bis 4 nach DIN 18300 zu verarbeiten.

Komplett herstellen und wieder verfüllen in fertiger Arbeit.
Menge: 4,000 Stk

**01.03.01.100 Schachtgraben, Tiefe 2 m, Breite 1,5 m x 1,5 m**
Schachtgraben, Tiefe 2 m, Breite 1,5 m x 1,5 m

Leistung wie zuvor beschrieben, jedoch

Länge x Breite: 1,5 m x 1,5 m
Mittlere Tiefe: 2 m

Es sind die Bodenarten der Klasse 1 bis 4 nach DIN 18300 zu verarbeiten.

Komplett herstellen und wieder verfüllen in fertiger Arbeit.
Menge: 2,000 Stk

**01.03.01.110 Schachtgraben, Tiefe 1,5 m, Breite 2,0 m x 2,0 m**
Schachtgraben, Tiefe 1,5 m, Breite 2,0 m x 2,0 m

Leistung wie zuvor beschrieben, jedoch

Länge x Breite: 2,0 m x 2,0 m
Mittlere Tiefe: 1,5 m

Es sind die Bodenarten der Klasse 1 bis 4 nach DIN 18300 zu verarbeiten.

Komplett herstellen und wieder verfüllen in fertiger Arbeit.
Menge: 1,000 Stk

**01.03.01.120 Schachtgraben, Tiefe 2,0 m, Breite 2,0 m x 2,0 m**
Schachtgraben, Tiefe 2,0 m, Breite 2,0 m x 2,0 m

Leistung wie zuvor beschrieben, jedoch

Länge x Breite: 2,0 m x 2,0 m
Mittlere Tiefe: 2,0 m

Es sind die Bodenarten der Klasse 1 bis 4 nach DIN 18300 zu verarbeiten.

Komplett herstellen und wieder verfüllen in fertiger Arbeit.
Menge: 4,000 Stk

**01.03.01.130 Schachtgraben, Tiefe 2,5 m, Breite 2,0 m x 2,0 m**
Schachtgraben, Tiefe 2,5 m, Breite 2,0 m x 2,0 m

Leistung wie zuvor beschrieben, jedoch

Länge x Breite: 2,0 m x 2,0 m
Mittlere Tiefe: 2,5 m

Es sind die Bodenarten der Klasse 1 bis 4 nach DIN 18300 zu verarbeiten.

Komplett herstellen und wieder verfüllen in fertiger Arbeit.
Menge: 3,000 Stk

**01.03.01.140 Ausschachtung, Tiefe 1,50 m, Breite 16,0 m x 4,0 m**
Ausschachtung, Tiefe 1,50 m, Breite 16,0 m x 4,0 m

Leistung wie zuvor beschrieben, jedoch

Länge x Breite: 16,0 m x 4,0 m
Mittlere Tiefe: 1,5 m
Regenrückhaltung

Es sind die Bodenarten der Klasse 1 bis 4 nach DIN 18300 zu verarbeiten.

Komplett herstellen in fertiger Arbeit.
Menge: 1,000 Stk

**01.03.01.150 Handschachtung**
Handschachtung

Handschachtung in Boden der Klasse 3-5 herstellen.
Menge: 35,000 m3

**01.03.01.160 Erdaushub abfahren aufgrund fehlender Lagermöglichkeit**
Erdaushub abfahren aufgrund fehlender Lagermöglichkeit

Aushubboden auf Grund fehlender Lagermöglichkeiten neben der Baugrube laden, verfahren und zwischenlagern, zur Verfüllung wieder anfahren.
Menge: 50,000 m3

**01.03.01.170 Erdaushub abfahren und entsorgen**
Erdaushub abfahren und entsorgen

Erdaushub abfahren und abkippen. Die Wahl der Kippe ist durch den Auftragnehmer, frei zu wählen. Die Kippgebühr ist in die Einheitspreise mit einzurechnen.

Diese Position darf nur in Anspruch genommen werden, wenn die örtliche Bauleitung festgestellt hat, dass der überschüssige Bodenaushub nicht auf dem Gelände verkarrt werden kann.

komplett zurückbauen und gegen Nachweis fachgerecht entsorgen
Menge: 525,000 m3

**01.03.01.180 Sandbettung zum Bodenausgleich**
Sandbettung

Sandbettung, 10 cm stark zum Ausgleich der Rohrgräben

Komplett liefern und herstellen in fertiger Arbeit.
Menge: 110,000 m3

**01.03.01.190 Sandbettung zur Verfüllung**
Sandbettung

Sand zur Verfüllung der Rohrgräben bis 15 cm oberhalb Rohrscheitel. Diese Position darf nur in Anspruch genommen werden, wenn die örtliche Bauleitung festgestellt hat, daß der überschüssige Bodenaushub nicht zur Verfüllung geeignet ist.

Komplett liefern und herstellen in fertiger Arbeit.
Menge: 400,000 m3

**01.03.01.200 Kiesbettung zum Bodenausgleich Regenrückhaltebecken**
Kiesbettung

Kiesbettung, 10 cm stark zum Ausgleich der Schachtsohle für den Einbau der Regenrückhaltung.
Kornstärke: 3-9mm

Komplett liefern, verdichten und herstellen in fertiger Arbeit.
Menge: 6,000 m3

**01.03.01.210 Sandbettung zur Verfüllung Regenrückhaltebecken**
Sandbettung

Sand zur Verfüllung des Regenrückhaltebecken bis 20 cm oberhalb Behälterkante. Diese Position darf nur in Anspruch genommen werden, wenn die örtliche Bauleitung festgestellt hat, daß der überschüssige Bodenaushub nicht zur Verfüllung geeignet ist.

Komplett liefern und herstellen in fertiger Arbeit.
Menge: 16,000 m3

**01.03.01.220 Vorhaltung von Stahlabdeckplatten**
Vorhaltung von Stahlabdeckplatten

für provisorische Überfahrten während der gesamten Bauzeit.
Menge: 2,000 Stk

**01.03.01.230 Verlegung vorgenannter Stahlabdeckplatten**
Verlegung vorgenannter Stahlabdeckplatten

als provisorische Überfahrt während der gesamten Bauzeit.
Menge: 2,000 Stk

**01.03.01.240 Örtliche Umverlegung der Stahlabdeckplatten**
Örtliche Umverlegung der Stahlabdeckplatten,

nach Beendigung der Verlege- und  Verfüllarbeiten des abzusichernden Bereiches.
pauschal
Menge: 2,000 Stk

##### Untertitel 01.03.02 Grundleitungen und Zubehör

**Ausführungsbeschreibung 1 KG 2000-Kanalrohre**
*KG 2000-Kanalrohre*
KG 2000-Kanalrohre

Vollwandabwasserrohre und Formstücke angeformter Steckmuffe aus Polypropylen (PP-MD) gemäß DIN EN 14758  1. Werksseitig eingelegter patentierter Lippendichtung. Hochlastkanalrohr mit hoher  Ringsteifigkeit > SN 10 (gemäß MPA-Gutachten: > 10 kN/m² nach DIN EN ISO 9969) im Schwerlastbereich. (SLW 60) einsetzbar.Die Rohrleitungen sind unter Beachtung der DIN EN 1610 und der Herstellerverlegeanleitung zu verlegen.

Liefern, Höhen- und fluchtgerecht in vorhandene Gräben mit Überdeckungshöhe bis 4 m  fachgerecht nach DIN und Verlegerrichtlinien verlegen.

angebotenes Fabrikat: '..........'

angebotenerTyp: '..........'

Komplett liefern und montieren in fertiger Arbeit.

**01.03.02.1 KG 2000-Kanalrohre DN 100**
KG 2000-Kanalrohre DN 100

Leistung wie zuvor beschrieben, jedoch

Länge:  in allen Längen
Nennweite:  DN 100

Komplett liefern und montieren in fertiger Arbeit.
Menge: 280,000 m

**01.03.02.2 KG 2000-Kanalrohre DN 125**
KG 2000-Kanalrohre DN 125

Leistung wie zuvor beschrieben, jedoch

Länge:  in allen Längen
Nennweite:  DN 125

Komplett liefern und montieren in fertiger Arbeit.
Menge: 202,000 m

**01.03.02.3 KG 2000-Kanalrohre DN 150**
KG 2000-Kanalrohre DN 150

Leistung wie zuvor beschrieben, jedoch

Länge:  in allen Längen
Nennweite:  DN 150

Komplett liefern und montieren in fertiger Arbeit.
Menge: 106,000 m

**01.03.02.4 KG 2000-Kanalrohre DN 200**
KG 2000-Kanalrohre DN 200

Leistung wie zuvor beschrieben, jedoch

Länge:  in allen Längen
Nennweite:  DN 200

Komplett liefern und montieren in fertiger Arbeit.
Menge: 95,000 m

**01.03.02.5 KG 2000-Kanalrohre DN 250**
KG 2000-Kanalrohre DN 250

Leistung wie zuvor beschrieben, jedoch

Länge:  in allen Längen
Nennweite:  DN 250

Komplett liefern und montieren in fertiger Arbeit.
Menge: 85,000 m

**01.03.02.6 KG 2000-Kanalrohre DN 315**
KG 2000-Kanalrohre DN 315

Leistung wie zuvor beschrieben, jedoch

Länge:  in allen Längen
Nennweite:  DN 315

Komplett liefern und montieren in fertiger Arbeit.
Menge: 75,000 m

**Ausführungsbeschreibung 2 KG 2000- Abzweige**
*KG 2000- Abzweige*
KG 2000- Abzweige

Leistung wie zuvor beschrieben, jedoch in allen Winkelgraden und Einlaufwinkeln.

Komplett liefern und montieren in fertiger Arbeit.

**01.03.02.7 KG 2000 - Abzweig DN 100**
KG 2000 - Abzweig DN 100

Leistung wie zuvor beschrieben, jedoch in allen Winkelgraden und Einlaufwinkeln

Nennweite:  DN 100

Komplett liefern und montieren in fertiger Arbeit.
Menge: 27,000 Stk

**01.03.02.8 KG 2000 - Abzweig DN 125**
KG-2000 - Abzweig DN 125

Leistung wie zuvor beschrieben, jedoch in allen Winkelgraden und Einlaufwinkeln

Nennweite:  DN 125

Komplett liefern und montieren in fertiger Arbeit.
Menge: 14,000 Stk

**01.03.02.9 KG 2000 - Abzweig DN 150**
KG 2000 - Abzweig DN 150

Leistung wie zuvor beschrieben, jedoch in allen Winkelgraden und Einlaufwinkeln

Nennweite:  DN 150

Komplett liefern und montieren in fertiger Arbeit.
Menge: 8,000 Stk

**01.03.02.10 KG 2000 - Abzweig DN 200**
KG-2000 - Abzweig DN 200

Leistung wie zuvor beschrieben, jedoch in allen Winkelgraden und Einlaufwinkeln

Nennweite:  DN 200

Komplett liefern und montieren in fertiger Arbeit.
Menge: 10,000 Stk

**01.03.02.11 KG 2000 - Abzweig DN 250**
KG-2000 - Abzweig DN 250

Leistung wie zuvor beschrieben, jedoch in allen Winkelgraden und Einlaufwinkeln

Nennweite:  DN 250

Komplett liefern und montieren in fertiger Arbeit.
Menge: 6,000 Stk

**01.03.02.12 KG 2000 - Abzweig DN 315**
KG-2000 - Abzweig DN 315

Leistung wie zuvor beschrieben, jedoch in allen Winkelgraden und Einlaufwinkeln

Nennweite:  DN 315

Komplett liefern und montieren in fertiger Arbeit.
Menge: 3,000 Stk

**Ausführungsbeschreibung 3 KG 2000 - Bogen**
*KG 2000 - Bogen*
KG 2000 - Bogen

Leistung wie zuvor beschrieben, jedoch in allen Winkelformen

Komplett liefern und montieren in fertiger Arbeit.

**01.03.02.13 KG 2000 - Bogen DN 100**
KG 2000 - Bogen DN 100

Leistung wie zuvor beschrieben, jedoch in allen Winkelformen

Nennweite:  DN 100

Komplett liefern und montieren in fertiger Arbeit.
Menge: 160,000 Stk

**01.03.02.14 KG 2000 - Bogen DN 125**
KG 2000 - Bogen DN 125

Leistung wie zuvor beschrieben, jedoch in allen Winkelformen

Nennweite:  DN 125

Komplett liefern und montieren in fertiger Arbeit.
Menge: 30,000 Stk

**01.03.02.15 KG 2000 - Bogen DN 150**
KG 2000 - Bogen DN 150

Leistung wie zuvor beschrieben, jedoch in allen Winkelformen

Nennweite:  DN 150

Komplett liefern und montieren in fertiger Arbeit.
Menge: 22,000 Stk

**01.03.02.16 KG 2000 - Bogen DN 200**
KG 2000 - Bogen DN 200

Leistung wie zuvor beschrieben, jedoch in allen Winkelformen

Nennweite:  DN 200

Komplett liefern und montieren in fertiger Arbeit.
Menge: 8,000 Stk

**01.03.02.17 KG 2000 - Bogen DN 250**
KG 2000 - Bogen DN 250

Leistung wie zuvor beschrieben, jedoch in allen Winkelformen

Nennweite:  DN 250

Komplett liefern und montieren in fertiger Arbeit.
Menge: 14,000 Stk

**01.03.02.18 KG 2000 - Bogen DN 315**
KG 2000 - Bogen DN 315

Leistung wie zuvor beschrieben, jedoch in allen Winkelformen

Nennweite:  DN 315

Komplett liefern und montieren in fertiger Arbeit.
Menge: 14,000 Stk

**Ausführungsbeschreibung 4 KG-Reduzierstücke**
*KG-Reduzierstücke*
KG-Reduzierstücke

Leistung wie zuvor beschrieben, jedoch Übergang in allen Größen, exzentrisch, Kurz- oder Langform

Komplett liefern und montieren in fertiger Arbeit.

**01.03.02.19 KG 2000 - Reduzierstücke DN 125**
KG 2000 - Reduzierstücke DN 125

Leistung wie zuvor beschrieben, jedoch:

größte Nennweite:  DN 125

Komplett liefern und montieren in fertiger Arbeit.
Menge: 15,000 Stk

**01.03.02.20 KG 2000 - Reduzierstücke DN 150**
KG 2000 - Reduzierstücke DN 150

Leistung wie zuvor beschrieben, jedoch:

größte Nennweite:  DN 150

Komplett liefern und montieren in fertiger Arbeit.
Menge: 4,000 Stk

**01.03.02.21 KG 2000 - Reduzierstücke DN 200**
KG 2000 - Reduzierstücke DN 200

Leistung wie zuvor beschrieben, jedoch:

größte Nennweite:  DN 200

Komplett liefern und montieren in fertiger Arbeit.
Menge: 4,000 Stk

**01.03.02.22 KG 2000 - Reduzierstücke DN 250**
KG 2000 - Reduzierstücke DN 250

Leistung wie zuvor beschrieben, jedoch:

größte Nennweite:  DN 250

Komplett liefern und montieren in fertiger Arbeit.
Menge: 4,000 Stk

**01.03.02.23 KG 2000 - Reduzierstücke DN 315**
KG 2000 - Reduzierstücke DN 315

Leistung wie zuvor beschrieben, jedoch:

größte Nennweite:  DN 315

Komplett liefern und montieren in fertiger Arbeit.
Menge: 8,000 Stk

**Ausführungsbeschreibung 5 KG-Kanalrohr-Muffen**
*KG-Kanalrohr-Muffen*
Doppelsteckmuffe KG

Leistung wie zuvor beschrieben,

Komplett liefern und montieren in fertiger Arbeit.

**01.03.02.24 KG 2000 - Doppelsteckmuffe DN 100**
KG 2000 - Doppelsteckmuffe DN 100

Leistung wie zuvor beschrieben, jedoch

Nennweite:  DN 100

Komplett liefern und montieren in fertiger Arbeit.
Menge: 10,000 Stk

**01.03.02.25 KG 2000 - Doppelsteckmuffe DN 125**
KG 2000 - Doppelsteckmuffe DN 125

Leistung wie zuvor beschrieben, jedoch

Nennweite:  DN 125

Komplett liefern und montieren in fertiger Arbeit.
Menge: 8,000 Stk

**01.03.02.26 KG 2000 - Doppelsteckmuffe DN 150**
KG 2000 - Doppelsteckmuffe DN 150

Leistung wie zuvor beschrieben, jedoch

Nennweite:  DN 150

Komplett liefern und montieren in fertiger Arbeit.
Menge: 5,000 Stk

**01.03.02.27 KG 2000 - Doppelsteckmuffe DN 200**
KG 2000 - Doppelsteckmuffe DN 200

Leistung wie zuvor beschrieben, jedoch

Nennweite:  DN 200

Komplett liefern und montieren in fertiger Arbeit.
Menge: 6,000 Stk

**01.03.02.28 KG 2000 - Doppelsteckmuffe DN 250**
KG 2000 - Doppelsteckmuffe DN 250

Leistung wie zuvor beschrieben, jedoch

Nennweite:  DN 250

Komplett liefern und montieren in fertiger Arbeit.
Menge: 6,000 Stk

**01.03.02.29 KG 2000 - Doppelsteckmuffe DN 315**
KG 2000 - Doppelsteckmuffe DN 315

Leistung wie zuvor beschrieben, jedoch

Nennweite:  DN 315

Komplett liefern und montieren in fertiger Arbeit.
Menge: 5,000 Stk

**Ausführungsbeschreibung 6 KG-Kanalrohr-Enddeckel**
*KG-Kanalrohr-Enddeckel*
Enddeckel KG

Leistung wie zuvor beschrieben,

Komplett liefern und montieren in fertiger Arbeit.

**01.03.02.30 KG 2000 - Enddeckel DN 100**
KG 2000 - Enddeckel DN 100

Leistung wie zuvor beschrieben, jedoch

Nennweite:  DN 100

Komplett liefern und montieren in fertiger Arbeit.
Menge: 50,000 Stk

**01.03.02.31 KG 2000 - Enddeckel DN 125**
KG 2000 - Enddeckel DN 125

Leistung wie zuvor beschrieben, jedoch

Nennweite:  DN 125

Komplett liefern und montieren in fertiger Arbeit.
Menge: 8,000 Stk

**01.03.02.32 KG 2000 - Enddeckel DN 150**
KG 2000 - Enddeckel DN 150

Leistung wie zuvor beschrieben, jedoch

Nennweite:  DN 150

Komplett liefern und montieren in fertiger Arbeit.
Menge: 2,000 Stk

**01.03.02.33 KG 2000 - Enddeckel DN 200**
KG 2000 - Enddeckel DN 200

Leistung wie zuvor beschrieben, jedoch

Nennweite:  DN 200

Komplett liefern und montieren in fertiger Arbeit.
Menge: 2,000 Stk

**01.03.02.34 Gleitmittel**
Gleitmittel

Gleitmittel für Kanalrohr KG

Eimer a. 5 Kg

Komplett liefern und montieren in fertiger Arbeit.
Menge: 3,000 Stk

**Ausführungsbeschreibung 7 Abwasserschachtfutter**
*Abwasserschachtfutter*
Abwasserschachtfutter

Abwasserschachtfutter für wie zuvor beschriebenes KG-Rohr zum Einbau in Betonabwasserschacht, max. zulässiger Prüfdruck 0,5 bar.

angebotenes Fabrikat: '..........'

angebotenerTyp: '..........'

Komplett liefern und montieren in Betonabwasserschacht in fertiger Arbeit.

**01.03.02.35 Abwasserschachtfutter DN 150**
Abwasserschachtfutter DN 150

Abwasserschachtfutter DN 150

max. zulässiger
Prüfdruck:  0,5 bar
Dimension:  DN 150

Komplett liefern und montieren in fertiger Arbeit.
Menge: 4,000 Stk

**01.03.02.36 Abwasserschachtfutter DN 250**
Abwasserschachtfutter DN 250

Abwasserschachtfutter DN 250

max. zulässiger
Prüfdruck:  0,5 bar
Dimension:  DN 250

Komplett liefern und montieren in fertiger Arbeit.
Menge: 4,000 Stk

**01.03.02.37 Abwasserschachtfutter DN 315**
Abwasserschachtfutter DN 315

Abwasserschachtfutter DN 315

max. zulässiger
Prüfdruck:  0,5 bar
Dimension:  DN 315

Komplett liefern und montieren in fertiger Arbeit.
Menge: 5,000 Stk

##### Untertitel 01.03.03 Revisionsschächte und Zubehör

**Ausführungsbeschreibung 8 Revisionsschächte**
*Revisionsschächte*
Revisionsschächte

Unterteil aus Betonfertigteilen offenes Gerinne, Oberteil aus Betonschachtringen nach DIN 4034, Wandstärke 100 mm, oberer Ring einseitig aus 625 mm zulaufend, Auflagerung nach DIN 4034, mit Rahmen und Deckel nach DIN 1229.
Die Schächte sind herzustellen unter Berücksichtigung und Beachtung des ATV Regelwerkes und den Vorschriften der Berufsgenossenschaft.
Der Leistungsumfang versteht sich in kompletter Lieferung und fachgerechter Ausführung in der erforderlichen Schachttiefe, gemessen im Mittel von OK-Deckel bis Rohrsohle.

**01.03.03.1 Revisionsschacht bis 1,5m**
Revisionsschacht bis 1,5m

wie vor beschrieben
jedoch Lichtmaß: 1.000 mm Durchmesser
Schachttiefe: 1,50 m

mit Rahmen und Schachtabdeckung Klasse D 400 entsprechend DIN 1229 ohne Lüftungsöffnungen GG-Rahmen  DIN 19584 - 1 rund, hochziehbar, Deckel DIN 19584 - 3 aus Gußeisen mit Betonfüllung, höhengerecht  einbauen mittels Ausgleichringen.
Prüfkraft: 400 KN

angebotenes Fabrikat: '..........'

angebotener Typ: '..........'

komplett liefern und montieren in fertiger Arbeit.
Menge: 1,000 Stk

**01.03.03.2 Revisionsschacht bis 2,00m**
Revisionsschacht bis 2,0m

wie vor beschrieben,
jedoch Lichtmaß: 1.000 mm Durchmesser
Schachttiefe: 2,00 m

mit Rahmen und Schachtabdeckung Klasse D 400 entsprechend DIN 1229 ohne Lüftungsöffnungen GG-Rahmen  DIN 19584 - 1 rund, hochziehbar, Deckel DIN 19584 - 3 aus Gußeisen mit Betonfüllung und höhengerecht einbauen mittels Ausgleichringen.
Prüfkraft: 400 KN

angebotenes Fabrikat: '..........'

angebotener Typ: '..........'

komplett liefern und montieren in fertiger Arbeit.
Menge: 2,000 Stk

**01.03.03.3 Revisionsschacht bis 3,0m**
Revisionsschacht bis 3,0m

wie vor beschrieben,
Lichtmaß:  1.000 mm Durchmesser
Schachttiefe: 3,00 m

mit Rahmen und Schachtabdeckung Klasse D 400 entsprechend DIN 1229 ohne Lüftungsöffnungen GG-Rahmen  DIN  19584 - 1 rund, hochziehbar, Deckel DIN 19584 - 3 aus Gußeisen mit Betonfüllung und höhengerecht einbauen mittels Ausgleichringen.
Prüfkraft: 400 KN

angebotenes Fabrikat: '..........'

angebotener Typ: '..........'

komplett liefern und montieren in fertiger Arbeit.
Menge: 2,000 Stk

**Ausführungsbeschreibung 9 Inspektionsschacht Regenwasser**
*Inspektionsschacht Regenwasser*
Schachtsystem DN 400 nach DIN EN 13598, Schachtboden aus Polypropylen (PP) mit angeformten KG-Anschlussmuffen mit Lippendichtring je Muffe, zum Anschluss von KG-PVC-Rohren nach DIN EN 1401 und nach DIN EN 13476-2 und von KG 2000-Rohren nach DIN EN 14758-1,

Schachtboden Farbe schwarz
glattwandiges Coex-Steigrohr DN/OD 400 und glattwandiges Coex-Teleskoprohr DN/OD 315 aus weichmacherfreiem Polyvinylchlorid (PVC-U), Farbe Steig- und Teleskoprohr orangebraun RAL 8023, Schacht setzen und einbauen, Systemschacht gemäß Herstellerangaben herstellen
Gerinne Typ rechts - mitte -links oder gerade
DN/OD: 300 B125, ohne Lüftung

angebotenes Fabrikat: '..........'

angebotener Typ: '..........'

**01.03.03.4 Schachtboden aus Polypropylen (PP) DN 160**
Schachtboden aus Polypropylen (PP) DN 160

mit angeformten KG-Anschlussmuffen mit Lippendichtring je Muffe, zum Anschluss von KG-PVC-Rohren gemäß DIN EN 1401 und gemäß DIN EN 13476-2 und von KG 2000-Rohren gemäß DIN EN 14758-1
Farbe Schachtboden: schwarz

komplett liefern und montieren in fertiger Arbeit.
Menge: 2,000 Stk

**01.03.03.5 Schachtboden aus Polypropylen (PP) DN 200**
Schachtboden aus Polypropylen (PP)

mit angeformten KG-Anschlussmuffen mit Lippen- Dichtring je Muffe, zum Anschluss von KG-PVC-Rohren gemäß DIN EN 1401 und gemäß DIN EN 13476-2 und von KG 2000-Rohren gemäß DIN EN 14758-1

Farbe Schachtboden: schwarz

angebotenes Fabrikat: '..........'

angebotener Typ: '..........'

komplett liefern und montieren in fertiger Arbeit
Menge: 3,000 Stk

**01.03.03.6 Steigrohr DN/OD 400 BL 1000mm**
Steigrohr DN/OD 400 BL 1000mm

glattwandiges Coex-Steigrohr DN/OD 400 und glattwandiges Coex-Teleskoprohr DN/OD 315 aus weichmacherfreiem Polyvinylchlorid (PVC-U)

Baulänge: 1000mm

komplett liefern und montieren in fertiger Arbeit
Menge: 3,000 Stk

**01.03.03.7 Steigrohr DN/OD 400 BL 2000mm**
Steigrohr DN/OD 400 BL 2000mm

glattwandiges Coex-Steigrohr DN/OD 400 und glattwandiges Coex-Teleskoprohr DN/OD 315 aus weichmacherfreiem Polyvinylchlorid (PVC-U)

Baulänge: 2000mm

komplett liefern und montieren in fertiger Arbeit
Menge: 3,000 Stk

**01.03.03.8 Schachtabdeckung für Inspektionsschacht**
Schachtabdeckung für Inspektionsschacht

Schachtabdeckung DN 300 B 125 o.L. SV
Teleskop-Abdeckung quadratisch ohne Lüftung
Belastungsklasse B 125 12,5t
Schachtabdeckung begehbar, inkl. Verschraubung für Gussdeckel EN 124

angebotenes Fabrikat: '..........'

angebotener Typ: '..........'

komplett liefern und montieren in fertiger Arbeit
Menge: 5,000 Stk

**Ausführungsbeschreibung 10 Inspektionsschacht Schmutz- und Regenwasser**
*Inspektionsschacht Schmutz- und Regenwasser*
Schachtsystem DN 600 nach DIN EN 13598, Schachtboden aus Polypropylen (PP) mit angeformten KG-Anschlussmuffen mit Lippendichtring je Muffe, zum Anschluss von KG-PVC-Rohren nach DIN EN 1401 und nach DIN EN 13476-2 und von KG 2000-Rohren nach DIN EN 14758-1,

Schachtboden glattwandiges Coex-Steigrohr DN/OD 400 und glattwandiges Coex-Teleskoprohr DN/OD 315 aus weichmacherfreiem Polyvinylchlorid (PVC-U), Farbe Steig- und Teleskoprohr orangebraun RAL 8023, Schacht setzen und einbauen, Systemschacht gemäß Herstellerangaben herstellen
Gerinne Typ rechts - mitte -links oder gerade
DN/OD: 300 B125, ohne Lüftung

angebotenes Fabrikat: '..........'

angebotener Typ: '..........'

**01.03.03.9 Schachtboden Typ Gerade DN 600/160**
SC Schachtboden Typ Gerade DN 600/160

Schachtsystem DN 600 gemäß DIN EN 13598, Schachtboden aus Polypropylen (PP) mit angeformten KG-Anschlussmuffen mit Lippendichtring je Muffe, zum Anschluss von KG-PVC-Rohren gemäß DIN EN 1401 und gemäß DIN EN 13476-2 und von KG 2000-Rohren gemäß DIN EN 14758-1, gewelltes Steigrohr DN 600 aus PP, Farbe: orangebraun RAL 8023, schwarzer Teleskopadapter mit Dichtringen für Steigrohr
TeleskopadapterGerinne Typ gerade oder Kreuzung
Teleskopadapter KL D (40 to.)

komplett liefern und montieren in fertiger Arbeit
Menge: 2,000 Stk

**01.03.03.10 Schachtboden Typ Gerade DN 600/250**
SC Schachtboden Typ Gerade DN 600/250

Schachtsystem DN 600 gemäß DIN EN 13598, Schachtboden aus Polypropylen (PP) mit angeformten KG-Anschlussmuffen mit Lippendichtring je Muffe, zum Anschluss von KG-PVC-Rohren gemäß DIN EN 1401 und gemäß DIN EN 13476-2 und von KG 2000-Rohren gemäß DIN EN 14758-1, gewelltes Steigrohr DN 600 aus PP, Farbe: orangebraun RAL 8023, schwarzer Teleskopadapter mit Dichtringen für Steigrohr
TeleskopadapterGerinne Typ gerade oder Kreuzung
Teleskopadapter KL D (40 to.)

komplett liefern und montieren in fertiger Arbeit
Menge: 1,000 Stk

**01.03.03.11 Schachtboden Typ Kreuzung DN 600/250**
SC Schachtboden Typ Kreuzung DN 600/250

Schachtsystem DN 600 gemäß DIN EN 13598, Schachtboden aus Polypropylen (PP) mit angeformten KG-Anschlussmuffen mit Lippendichtring je Muffe, zum Anschluss von KG-PVC-Rohren gemäß DIN EN 1401 und gemäß DIN EN 13476-2 und von KG 2000-Rohren gemäß DIN EN 14758-1, gewelltes Steigrohr DN 600 aus PP Farbe: orangebraun RAL 8023, schwarzer Teleskopadapter mit Dichtringen für Steigrohr
TeleskopadapterGerinne Typ gerade oder Kreuzung
Teleskopadapter KL D (40 to.)

komplett liefern und montieren in fertiger Arbeit
Menge: 1,000 Stk

**01.03.03.12 Steigrohr DN/OD 600 BL 1000**
Steigrohr DN/OD 600 BL 1000

glattwandiges Coex-Steigrohr DN/OD 600 und glattwandiges Coex-Teleskoprohr DN/OD 315 aus weichmacherfreiem Polyvinylchlorid (PVC-U)

Baulänge: 1000mm

komplett liefern und montieren in fertiger Arbeit
Menge: 2,000 Stk

**01.03.03.13 Steigrohr DN/OD 600 BL 2000**
Steigrohr DN/OD 600 BL 2000

glattwandiges Coex-Steigrohr DN/OD 600 und glattwandiges Coex-Teleskoprohr DN/OD 315 aus weichmacherfreiem Polyvinylchlorid (PVC-U)

Baulänge:  2000mm

komplett liefern und montieren in fertiger Arbeit
Menge: 1,000 Stk

**01.03.03.14 Schachtabdeckung für Inspektionsschacht**
Schachtabdeckung für Inspektionsschacht

Schachtabdeckung DN 300 B 125 o.L. SV
Abdeckung quadratisch ohne Lüftung
Belastungsklasse B125

komplett liefern und montieren in fertiger Arbeit
Menge: 3,000 Stk

**01.03.03.15 Teleskopadapter 850/600 inkl. Dichtung Kl. D 400**
Teleskopadapter 850/600 inkl. Dichtung Kl. D 400

schwarzer Teleskopadapter, mit Dichtringe für Steigrohr und für TeleskopadapterSchacht setzen und einbauen, Systemschacht gemäß Herstellerangaben herstellen
Gerinne Typ gerade oder Kreuzung
DN/OD: 850/600 inkl. Dichtung Kl. D400
Teleskopadapter KL D (40 to.)

komplett liefern und montieren in fertiger Arbeit
Menge: 3,000 Stk

**Ausführungsbeschreibung 11 Regenrückhaltung**
*Regenrückhaltung*
Vorbemerkung Füllkörperrigolensystem zur  Regenwasserbewirt- schaftung

Füllkörperrigolensystem zur Regenwassespeicherung mit Schacht- und Zubehörprogramm
Berechnung und Auslegung
z.B. nach DWA Arbeitsblatt 138 bzw. nach DWA Arbeitsblatt 117

Geplante Anlagengröße:
Breite:  3,20 m
Höhe:  0,66 m,
Länge:  15,20 m
Bruttospeichervolumen:  32,04 m³
Nettospeichervolumen:  44,69 m³
Tatsächliches Rückhaltevolumen: 39,58 m³
Intégrierte Systemschächte:  3
Integrierte Drosselschächte  1
Anzahl der Lagen:  0,5 Stck
Sohltiefe Rigolenkörper  unter Geländeoberkante 1,50m

Rigolenfüllkörper mit allgemeiner bauaufsichtlicher Zulassung des DIBt, aus hochsteifem PP, Bauteilabmessungen L/B/H = 80/80/35 cm (Halbblock)
Grundfläche 80 x 80 cm, Höhe 35 cm, Farbe grün, mit seitlichen Rohranschlüssen für KG DN 100 und 150, nahezu widerstandslos dreidimensional durchströmbar,

Liefern und fachgerecht einbauen.
Einbau und Verlegung sind entsprechend der Einbauanleitung des Herstellers auszuführen.

angebotenes Fabrikat: '..........'

angebotener Typ: '..........'

komplett liefern und montieren in fertiger Arbeit

**01.03.03.16 Rigolenfüllkörper**
Rigolenfüllkörper

Hochbelasteter Rigolenfüllkörper mit allgemeiner bauaufsichtlicher Zulas- sung des DIBt sowie RAL-Gütezeichen Regenwassersysteme,  Material aus hochsteifem PP, Bauteilabmess. L/B/H = 80/80/35cm (Halbblock)
Grundfläche 80 x 80 cm, Höhe 0,66 cm, Farbe grün,
mit seitlichen Rohranschlüssen für KG DN 100 und 150,
nahezu widerstandslos dreidimensional durchströmbar,
Technische Daten:  95% Speicherkapazität
Speichervolumen:  211 Liter
Blockgewicht:  12 kg
komplett liefern und montieren in fertiger Arbeit
Menge: 84,000 Stk

**01.03.03.17 Stirnwandgitter aus PP**
Stirnwandgitter aus PP

mit Abmessungen L/B/T = 80/65/2 cm
Stirnwandgitter mit Anschlussmöglichkeit von KG DN 200
zum Verschließen des Inspektionstunnels am Rigolenende

komplett liefern und montieren in fertiger Arbeit
Menge: 8,000 Stk

**01.03.03.18 Profildichtring DA 600**
Profildichtring DA 600

Profildichtring mit Doppellippe nach DIN EN 681-1, für Schachtaufsetzrohr DA600
komplett liefern und montieren in fertiger Arbeit
Menge: 3,000 Stk

**01.03.03.19 Abdichtungsprofil für oberes Schachtaufsetzrohrende DA 600**
Abdichtungsprofil für oberes Schachtaufsetzrohrende DA 600

Abdichtungsprofil als oberer Abschluss des Schachtaufsetzrohrs zur Abdichtung des Ringraums  zwischen Schachtaufsetzrohr und Betonauflagerring,
komplett liefern und montieren in fertiger Arbeit
Menge: 3,000 Stk

**01.03.03.20 Systemschacht für Füllkörper-Rigolen, H = 0,66 m**
Systemschacht für Füllkörper-Rigolen, H = 0,66 m

Kunststoffschacht mit allgemeiner bauaufsichtlicher Zulassung des DIBt im Zusammenhang mit der Verwendung im Rigofill inspect-System, qua- derförmig, bestehend aus einem Schachtgrundkörper inklusive Konus,
Material Polyethylen (PE), Farbe schwarz,Grundfläche 80 x 80 cm, Höhe 66 cm (nach Lagenzahl der angeschlossenen Rigole), maßkompatibel zu Rigolenfüllkörpern, mit einer Zulaufseite für Rohranschluss DN 200 KG, mit drei Tunnelseiten zum Anschluss an Rigolenfüllkörper (Verbindungs- öffnung 220 x 220 mm) und mit ebener Bodenfläche, ausgelegt für den Einsatz selbstfahrender Kamerawagen mit Kameragröße für Rohre ab DN 200 und Schachtrohr DA 600, freier Zugangsdurchmesser 500 mm,
wahlweise mit drehbarem Zulaufanschluss.
komplett liefern und montieren in fertiger Arbeit
Menge: 3,000 Stk

**01.03.03.21 Schachtaufsetzrohr DA 600,**
Schachtaufsetzrohr DA 600,

Verbundrohrbauweise, ohne Zulauf, Baulänge 1,00 m
Schachtaufsetzrohr in Verbundrohrbauweise mit glatter Innenfläche und profilierter Außenfläche, Außendurchmesser DA = 600 mm, Material Polypropylen (PP), Länge 1,0 m, einschließlich vormontierter Bauzeit- abdeckung,
komplett liefern und montieren in fertiger Arbeit
Menge: 3,000 Stk

**01.03.03.22 Feststoffsammler DA 600**
Feststoffsammler DA 600

Feststoffsammler, zur Verhinderung von Schmutzeintrag bei Ausführung der Schachtabdeckung mit Ventilationsöffnungen bzw. Einlaufrost LW 610
komplett liefern und montieren in fertiger Arbeit
Menge: 3,000 Stk

**01.03.03.23 Systemdrosselschacht für Rigolenfüllkörper H = 0,66 m**
Systemdrosselschacht für Rigolenfüllkörper H = 0,66 m

Kunststoffschacht, quaderförmig, bestehend aus einem Schachtgrund- körper plus Konus, Material Polyethylen (PE), Farbe schwarz, Grundfläche 80 x 80 cm, maßkompatibel zu Rigolenfüllkörpern, Bauhöhe 66 cm (angeschlossene Rigole 1-lagig), Bauhöhe Konus 25 cm, Schachtrohr DA 600 mit freiem Zugangsdurchmesser 500 mm. Am Rigolenrand an beliebiger Position im Raster integrierbar. Mit intgriertem Wirbelventil aus Edelstahl, objektspezifisch bemessen. Ablaufdurchmesser: DN 250 KG (abhängig von Abflussleistung und Anstauhöhe)
Bemessungswasserspiegel (MAX. WSP) = OK Rigole
Bestelldaten:
Gedrosselter Maximalabfluss beim Bemessungswasserspiegel Q(DR,MAX): l/s
Arithmetisches Mittel des Drosselabflusses Q(DR,MITTEL):l/s
komplett liefern und montieren in fertiger Arbeit
Menge: 1,000 Stk

**01.03.03.24 Schachtaufsetzrohr DA 600 Verbundrohrbauweise**
Schachtaufsetzrohr DA 600 Verbundrohrbauweise

ohne Zulauf, Baulänge 1,00 m Schachtaufsetzrohr in Verbundrohr- bauweise mit glatter Innenfläche und profilierter Außenfläche, Außendurchmesser DA = 600 mm, Material Polypropylen (PP), Länge 1,0 m, einschließlich vormontierter Bauzeitabdeckung,
komplett liefern und montieren in fertiger Arbeit
Menge: 1,000 Stk

**01.03.03.25 Feststoffsammler DA 600**
Feststoffsammler DA 600

Feststoffsammler, zur Verhinderung von Schmutzeintrag bei Ausführung der Schachtabdeckung mit Ventilationsöffnungen bzw. Einlaufrost LW 610,
komplett liefern und montieren in fertiger Arbeit
Menge: 1,000 Stk

**01.03.03.26 Profildichtring DA 600**
Profildichtring DA 600

Profildichtring mit Doppellippe nach DIN EN 681-1, für Schachtaufsetzrohr DA600
komplett liefern und montieren in fertiger Arbeit
Menge: 1,000 Stk

**01.03.03.27 Abdichtungsprofil für oberes Schachtaufsetzrohrende DA 600**
Abdichtungsprofil für oberes Schachtaufsetzrohrende DA 600

Abdichtungsprofil als oberer Abschluss des Schachtaufsetz- rohrs zur Abdichtung des Ringraums zwischen Schachtaufsetz- rohr und Betonauflagerring,
komplett liefern und montieren in fertiger Arbeit
Menge: 1,000 Stk

**01.03.03.28 Schutzvlies**
Schutzvlies

Vollsynthetisches Schutzvlies aus Mischfaser, mechanisch verfestigt, multicolor, mindestens Geotextilrobustheitsklasse (GRK) 3, 500 g/m² Flächengewicht, als Schutzlage für Dichtungsbahn, sowie als Schutzlage um die Rigolenfüllkörper.

Typ:  PP/PES-Vlies
Flächendichte: 500 g/m²

komplett liefern und montieren in fertiger Arbeit.
Menge: 180,000 m2

**01.03.03.29 Dichtungsbahn PE-HD**
Dichtungsbahn PE-HD

PE-HD-Dichtungsbahn mit 2,00 mm Stärke, glatt/glatt, mit allgemeiner bauaufsichtlicher Zulassung, fachgerecht an den Kanten und Flächen verschweißt, als wasserdichte Umhüllung der Füllkörper am Boden und an den Seiten.
Ausführung der Schweißarbeiten ausschließlich durch Fachbetriebe, zugelassen für Verlegung und Einbau von Auskleidungen aus PE-HD gem. WHG, sowie durch geprüfte Fachschweißer gem. DVS-Richtlinie 2212, Prüfgruppe I - III.
Gestaltung der Schweißnähte als Überlappnähte mit innenliegendem Prüfkanal bzw. Extruderauftragsnähte, inkl. Nahtprüfung in Eigenüber- wachung.

Typ:  PE-HD Dichtungsbahn
Mat.Stärke 2mm

komplett liefern und montieren in fertiger Arbeit
Menge: 140,000 m2

**01.03.03.30 Übergangsstück**
Übergangsstück

Anschlussrohr:  KG DN 250
Anschluss Rigole: DN 150 Verbundrohr

komplett liefern und montieren in fertiger Arbeit
Menge: 3,000 Stk

**01.03.03.31 Übergangsstück**
Übergangsstück

Anschlussrohr:  KG DN 300
Anschluss Rigole: DN 200 Verbundrohr

komplett liefern und montieren in fertiger Arbeit
Menge: 3,000 Stk

**01.03.03.32 Blockverbinder**
Blockverbinder

für einlagigen Einbau, Blockverbinder zur Ausrichtung und Lagesicherung

komplett liefern und montieren in fertiger Arbeit
Menge: 74,000 Stk

**01.03.03.33 Dichtheits/ Nahtprüfung**
Dichtheits/ Nahtprüfung

Nahtprüfung mittels Druckluft bzw. Hochspannung Flächenennahte als Doppelnaht mit Prüfkanal sowie Extruderauftragsnähte bei Ecken oder Durchdringungen mit eingelegten Prüfdraht, interne Überwachung der Arbeiten durch Kunststofffachmann gem. DVS 2213 inkl. Material und Aushändigung der Prüfprotokolle nach DVS 2225-2 für sämtliche ausgeführte Schweißnähte.

für v. g. Regenrückhaltebecken einschlich aller Schächte und Zubehör

komplett prüfen in fertiger Arbeit
Menge: 1,000 Stk

##### Untertitel 01.03.04 Anschluss an öffentlichen Straßenkanal

**Ausführungsbeschreibung 12 Zulassung für Kanalanschlussarbeiten am öffentlichen Ka**
*Zulassung für Kanalanschlussarbeiten am öffentlichen Kanal*
Zulassung für Kanalanschlussarbeiten am öffentlichen Kanal

Es dürfen nur Firmen den Anschluss an das öffentliche Kanalnetz in der Lehnerstraße/ Hagenauerstraße durchführen die auch bei der Stadt Mülheim an der Ruhr gemeldet. Sollte der Auftragnehmer diese Arbeiten nicht durchführen können, muss er eine Firma aus der Liste der Stadt Mülheim an der Ruhr nehmen und diese Arbeiten von der jeweiligen/ zugelassenen Firma durchführen lassen.
Die Liste ist auf der Internetseite der Stadt Mülheim an der Ruhr zu finden.

**Ausführungsbeschreibung 13 Rohrgräben**
*Rohrgräben*
Rohrgräben

Rohrgräben in der erforderlichen Breite für nachstehend aufgeführte  Rohre,  einschl. des erforderlichen Verbaus herstellen. Nach Verlegung der Rohrleitungen, einschließlich  Dichtigkeitsprüfung und deren Abnahme durch die Bauleitung lagenweise verfüllen und verdichten.

Die Grabensohle ist von Hand sauber im vorgeschriebenen Gefälle herzurichten. Seitlich  abgelagerter  Boden ist in einem Mindestabstand  von  80 cm vom Baugrubenrand abzusetzen oder fort zufahren.

Der gewonnene  Boden  aus der Verdrängung von allen eingebauten Teilen und der Auflockerung ist  auf  eine  Kippe  abzufahren  (einschl. Kippgebühren).

Der Graben ist  nach DIN 4033, DIN 4124 und den Vorschriften der Tiefbauberufsgenossenschaft zu verbauen. Der  Verbau muss gegen Knicken, Kippen und Beulen stabil sein.

Rohrgräben erstellen in fertiger Arbeit.

**01.03.04.10 Rohrgraben, in einer mittleren Tiefe von 1,50m, Breite 1,0 m**
Rohrgraben, Tiefe 1,5 m, Breite 1,0 m

Leistung wie zuvor beschrieben, jedoch

Breite:  1,0 m
Mittlere Tiefe: 1,5 m

Es sind die Bodenarten der Klasse 1 bis 4 nach DIN 18300 zu verarbeiten.

Komplett herstellen und wieder verfüllen in fertiger Arbeit.
Menge: 10,000 m

**01.03.04.20 Rohrgraben, in einer mittleren Tiefe von 2,0 m, Breite 1,2 m**
Rohrgraben, Tiefe 2,0 m, Breite 1,2 m

Leistung wie zuvor beschrieben, jedoch

Breite:  1,2 m
Mittlere Tiefe: 2,0 m

Es sind die Bodenarten der Klasse 1 bis 4 nach DIN 18300 zu verarbeiten.

Komplett herstellen und wieder verfüllen in fertiger Arbeit.
Menge: 55,000 m

**01.03.04.30 Rohrgraben, in einer mittleren Tiefe von 4,0 m, Breite 1,5 m**
Rohrgraben, Tiefe 4,0 m, Breite 1,5 m

Leistung wie zuvor beschrieben, jedoch

Breite:  1,5 m
Mittlere Tiefe: 4,0 m

Es sind die Bodenarten der Klasse 1 bis 4 nach DIN 18300 zu verarbeiten.

Komplett herstellen und wieder verfüllen in fertiger Arbeit.
Menge: 3,000 m

*Hinweis: Revisionsschächte*
Revisionsschächte

Unterteil aus Betonfertigteilen offenes Gerinne, Oberteil aus Beton- schachtringen nach DIN 4034, Wandstärke 100 mm, oberer Ring einseitig aus 625 mm zulaufend, Auflagerung nach DIN 4034, mit Rahmen und Deckel nach DIN 1229.
Die Schächte sind herzustellen unter Berücksichtigung und Beachtung des ATV Regelwerkes und den Vorschriften der Berufsgenossenschaft.
Der Leistungsumfang versteht sich in kompletter Lieferung und fachgerechter Ausführung in der erforderlichen Schachttiefe, gemessen im Mittel von OK-Deckel bis Rohrsohle.

**01.03.04.40 Revisionsschacht bis 2,00m**
Revisionsschacht bis 2,0m

wie vor beschrieben,
jedoch Lichtmaß: 1.000 mm Durchmesser
Schachttiefe: 2,00 m

mit Rahmen und Schachtabdeckung Klasse D 400 entsprechend DIN 1229 ohne Lüftungsöffnungen GG-Rahmen  DIN 19584 - 1 rund, hochziehbar, Deckel DIN 19584 - 3 aus Gußeisen mit Betonfüllung und höhengerecht  einbauen  mittels Ausgleichringen.
Prüfkraft: 400 KN

angebotenes Fabrikat: '..........'

angebotener Typ: '..........'

komplett liefern und montieren in fertiger Arbeit.
Menge: 2,000 Stk

**Ausführungsbeschreibung 14 KG 2000-Kanalrohre**
*KG 2000-Kanalrohre*
KG 2000-Kanalrohre

Vollwandabwasserrohre und Formstücke angeformter Steckmuffe aus Polypropylen (PP-MD) gemäß DIN EN 14758  1. Werksseitig eingelegter patentierter Lippendichtung. Hochlastkanalrohr mit hoher  Ringsteifigkeit > SN 10 (gemäß MPA-Gutachten: > 10 kN/m² nach DIN EN ISO 9969) im Schwerlastbereich. (SLW 60) einsetzbar.Die Rohrleitungen sind unter Beachtung der DIN EN 1610 und der Herstellerverlegeanleitung zu verlegen.
Liefern, Höhen- und fluchtgerecht in vorhandene Gräben mit Überdeckungshöhe bis 4 m  fachgerecht nach DIN und Verlegerrichtlinien verlegen.

Typ:  KG 2000 SN10

angebotenes Fabrikat: '..........'

angebotenerTyp: '..........'

Komplett liefern und montieren in fertiger Arbeit.

**01.03.04.50 KG 2000-Kanalrohre DN 315**
KG 2000-Kanalrohre DN 315

Leistung wie zuvor beschrieben, jedoch

Länge:  in allen Längen
Nennweite:  DN 315

Komplett liefern und montieren in fertiger Arbeit.
Menge: 68,000 m

*Hinweis: KG 2000 - Bogen*
KG 2000 - Bogen

Leistung wie zuvor beschrieben, jedoch in allen Winkel- formen

Komplett liefern und montieren in fertiger Arbeit.

**01.03.04.60 KG 2000 - Bogen DN 315**
KG 2000 - Bogen DN 315

Leistung wie zuvor beschrieben, jedoch in allen Winkel- formen

Nennweite:  DN 315

Komplett liefern und montieren in fertiger Arbeit.
Menge: 5,000 Stk

*Hinweis: KG-Kanalrohr-Muffen*
Doppelsteckmuffe KG

Leistung wie zuvor beschrieben,

Komplett liefern und montieren in fertiger Arbeit.

**01.03.04.70 KG 2000 - Doppelsteckmuffe DN 315**
KG 2000 - Doppelsteckmuffe DN 315

Leistung wie zuvor beschrieben, jedoch

Nennweite:  DN 315

Komplett liefern und montieren in fertiger Arbeit.
Menge: 5,000 Stk

**Ausführungsbeschreibung 15 Abwasserschachtfutter**
*Abwasserschachtfutter*
Abwasserschachtfutter

Abwasserschachtfutter für wie zuvor beschriebenes KG-Rohr zum Einbau in Betonabwasserschacht, max. zulässiger Prüfdruck 0,5 bar.

angebotenes Fabrikat: '..........'

angebotenerTyp: '..........'

Komplett liefern und montieren in Betonabwasserschacht in fertiger Arbeit.

**01.03.04.80 Abwasserschachtfutter DN 315**
Abwasserschachtfutter DN 315

Abwasserschachtfutter DN 315

max. zulässiger
Prüfdruck:  0,5 bar
Dimension:  DN 315

Komplett liefern und montieren in fertiger Arbeit.
Menge: 5,000 Stk

**01.03.04.90 90 Grad-Bohrung**
90 Grad-Bohrung

für DN 315, an einem Übergabeschacht 1000mm

Komplett liefern und montieren in fertiger Arbeit.
Menge: 1,000 Stk

**01.03.04.100 Erdaushub abfahren und entsorgen**
Erdaushub abfahren und entsorgen

Erdaushub abfahren und abkippen. Die Wahl der Kippe ist durch den Auftragnehmer, frei zu wählen. Die Kippgebühr ist in die Einheitspreise mit einzurechnen.

Diese Position darf nur in Anspruch genommen werden, wenn die örtliche Bauleitung festgestellt hat, dass der überschüssige Bodenaushub nicht auf dem Gelände verkarrt werden kann.

komplett zurückbauen und gegen Nachweis fachgerecht entsorgen
Menge: 143,000 m3

**01.03.04.110 Sandbettung zum Bodenausgleich**
Sandbettung

Sandbettung, 15 cm stark zum Ausgleich der Rohrgräben

Komplett liefern und herstellen in fertiger Arbeit.
Menge: 18,000 m3

**01.03.04.120 Sandbettung zur Verfüllung**
Sandbettung

Sand zur Verfüllung der Rohrgräben bis 20 cm oberhalb Rohrscheitel. Diese Position darf nur in Anspruch genommen werden, wenn die örtliche Bauleitung festgestellt hat, daß der überschüssige Bodenaushub nicht zur Verfüllung geeignet ist.

Komplett liefern und herstellen in fertiger Arbeit.
Menge: 45,000 m3

**01.03.04.130 Vorhaltung von Stahlabdeckplatten**
Vorhaltung von Stahlabdeckplatten

für provisorische Überfahrten während der gesamten Bauzeit.
Menge: 2,000 Stk

**01.03.04.140 Verlegung vorgenannter Stahlabdeckplatten**
Verlegung vorgenannter Stahlabdeckplatten

als provisorische Überfahrt während der gesamten Bauzeit.
Menge: 2,000 Stk

**01.03.04.150 Örtliche Umverlegung der Stahlabdeckplatten**
Örtliche Umverlegung der Stahlabdeckplatten,

nach Beendigung der Verlege- und  Verfüllarbeiten des abzusichernden Bereiches.
Vorhaltung während der gesamten Bauzeit
Menge: 2,000 Stk

**Ausführungsbeschreibung 16 Oberflächenbelag**
*Oberflächenbelag*
Oberflächenbelag

Der vorhandene Belag muss teilweise fachgerecht gegen Nachweis  entsorgt werden oder seitlich gelagert werden für den späteren wieder Einbau.
Defekte Pflastersteine sind im Vorfeld mit der örtlichen Bauleitung zu zählen und dokumentieren. Den Einbau der Pflastersteine wird anschließend über nachfolgende Positionen im Leistungsverzeichnis abgerechnet.

**01.03.04.160 Pflastersteine aufnehmen**
Pflastersteine aufnehmen und seitlich lagern

vorhandene Pflastersteine aufnehmen und in Absprache mit der örtlichen Bauleitung seitlich auf dem Gelände des BVH lagern. Defekte oder beschädigte Steine fachgerecht entsorgen.
Pflasterstein 20 cm x 8 cm

komplett seitlich lagern oder entsorgen.
Menge: 75,000 m2

**01.03.04.170 Pflastersteinfläche wieder herstellen**
Pflastersteinfläche wieder herstellen

seitlich gelagerte Pflastersteine wieder einbauen inkl. Schottertragschicht und anarbeiten an Bestand.

komplett herstellen in fertiger Arbeit
Menge: 75,000 m2

**01.03.04.180 Handschachtung**
Handschachtung

Handschachtung in Boden der Klasse 3-5 herstellen.
Menge: 6,000 m3

**01.03.04.190 Vorhandene Versorgungsleitungen**
Vorhandene Versorgungsleitungen

alle die im Erdreich gefundenen Versorgungsleitungen und die noch in Betrieb sind, einmessen, sichern und bei Verfüllung mittels Abdecksteinen oder Warnband gemäß Vorschrift. Versorgungsträger abdecken.

komplett liefern und einmessen in fertiger Arbeit.
Menge: 2,000 Stk

**01.03.04.200 Erdaushub abfahren aufgrund fehlender Lagermöglichkeit**
Erdaushub abfahren aufgrund fehlender Lagermöglichkeit

Aushubboden auf Grund fehlender Lagermöglichkeiten neben der Baugrube laden, verfahren und zwischenlagern, zur Verfüllung wieder anfahren.
Menge: 20,000 m3

**Ausführungsbeschreibung 17 Sicherheitszäune und Baustellensicherung**
*Sicherheitszäune und Baustellensicherung*

**01.03.04.210 Bauzaun 350cm x 200cm**
mobiler Bauzaun 350cm x 200 cm

vollverzinkter mobiler Bauzaun einschließlich Beton- oder Kunststofffuß. Die einzelnen Elemente werden mit mindestens
2 Stück Bauzaunschellen untereinander verschraubt und zusammengesetzt.

Der Bauzaun einschließlich aller Verbindungen und Kupplungen ist nach dem Vorschriften- und Regelwerk der DGUV zu errichten und gegen umkippen zu sichern.

Details mobiler Zaun:
 - Standrohr 40mm
 - Querrohr 28mm
 - 350cm x 200cm (LxH)
 - Masche 10cm x 20cm
 - Drahtstärke 0,35cm
 - vollverzinkt
Standfuß:
 - Beton oder Kunststofffuß
 - 60cm x 20cm x 13cm
 - 6 Löcher
Verbinder:
 - 3mm Materialstärke

vorher beschriebene Maße können auch geringfügig vom Hersteller abweichen.

komplett liefern und montieren in fertiger Arbeit
Menge: 20,000 Stk

**01.03.04.220 Bauzaun 350cm x 120 cm**
mobiler Bauzaun 350cm x 120 cm

vollverzinkter mobiler Bauzaun einschließlich Beton- oder Kunststofffuß. Die einzelnen Elemente werden mit Mettalverbindern untereinander verschraubt und zusammengesetzt.

Der Bauzaun einschließlich aller Verbindungen und Kupplungen ist nach dem Vorschriften- und Regelwerk der DGUV zu errichten und gegen umkippen zu sichern.

Zur kurzweiligen Absicherung der Gräben oder Ausschachtungsbereiche. Keine dauerhafte Absicherung über einen längeren Zeitraum.

Details mobiler Zaun:
 - Standrohr 40mm
 - Querrohr 28mm
 - 350cm x 120cm (LxH)
 - Masche 10cm x 20cm
 - Drahtstärke 0,35cm
 - vollverzinkt
Standfuß:
 - Beton oder Kunststofffuß
 - 60cm x 20cm x 13cm
 - 6 Löcher
Verbinder:
 - 3mm Materialstärke

vorher beschriebene Maße können auch geringfügig vom Hersteller abweichen. Als alternative ist auch ein Materialwechsel aus Kunststoff möglich.

komplett liefern und montieren in fertiger Arbeit
Menge: 5,000 Stk

**01.03.04.230 Bordstein/ Kantenstein aufnehmen**
Bordstein/ Kantenstein aufnehmen

Bordstein bzw. Kantenstein aufnehmen und für den späteren Wiedereinbau seitlich lagern.
Länge: 1,25
Breite: 0,2m
Tiefe: 0,2m

komplett zurück bauen und seitlich lagern
Menge: 4,000 Stk

**01.03.04.240 Bordstein/ Kantenstein einbauen**
Bordstein/ Kantenstein einbauen

Bordstein bzw. Kantenstein wieder einbauen einschließlich Betonfundament.
Länge: 1,25
Breite: 0,2m
Tiefe: 0,2m

komplett zurück bauen und seitlich lagern
Menge: 4,000 Stk

**01.03.04.250 Fußgängerbrücke 2,5m x 1,25m**
Fußgängerbrücke 2,5m x 1,25m

Gehwegsbrücke zum überqueren der Grabenkanäle im Bereich des Gehwegs.
Länge  mind. 2,5m
Durchgangsbreite: 1,0m
Breite:  1,25m
mit beitseitigen Geländer bis 1,0 m höhe aus Metall.

komplett liefern und montieren in fertiger Arbeit
Menge: 1,000 Wo

##### Untertitel 01.03.05 Sonstige Arbeiten

*Hinweis: Baustelleneinrichtung*

**01.03.05.10 An- und Abtransport**
An- und Abtransport

An- und Abtransport aller für die Ausführung der beauftragten Leistungen erforderlichen maschinentechnischen Ausrüstungen wie Gerüste, Werkzeuge, Hub- und Hebeeinrichtungen sowie sonstiger Maschinen, die für die unterbrechungslose und fachgerechte Ausführung der Leistungen erforderlich sind.
Menge: 1,000 Stk

**01.03.05.20 Vorhaltung**
Vorhaltung

der vorgenannten Leitern, Maschinen und Einrichtungen für die gesamte Dauer zur fachgerechten Erbringung der beauftragten Leistung. Die Vorhaltung ist für die gesamte Montagedauer entsprechend der angegebenen Ausführungsfristen zu kalkulieren.

Einheitspreis für Vorhaltung insgesamt pauschal.
Menge: 1,000 Stk

**01.03.05.30 Material-Container**
Material-Container

Material-, Lager-Container zur Lagerung von Material und Werkzeugen außerhalb vom Gebäude. Abschließbar, einschl An- und Abtransport, Absetzen auf Kanthölzern. Der Standort des Containers ist mit der örtlichen Bauleitung zu klären.
Größe (L/B/H): max. 6,0 / 2,5 / 2,5 m
Die Vorhaltung des Containers ist für die gesamte Montagedauer entsprechend der angegebenen Ausführungsfristen zu kalkulieren.
Menge: 1,000 Stk

**01.03.05.40 Dichtigkeitsprüfung Grundleitungen.in Teilbereichen**
Dichtigkeitsprüfung Grundleitungen mit Wasser od. ä.

Für Abwasserkanäle und Formstücke in PVC-U, für Regen-Schmutz- und Mischwassernetze, einschließlich Revisions- bzw. Prüfschächte in Beton, oder Kunststoff. Vorher ausgeschriebene Rohrleitungen mit einem  Kanaldurchmesser von DN 100 - DN 300. Die Prüfung erfolgt abschnittsweise, einschl. erforderliche Arbeiten wie Abdichtung, Verankerung, Rohrverschlüsse,
max. Haltungslänge: 50m

Regenwasserleitung unterhalb Rückstauebene: ca. 250m
Regenwasserleitung oberhalb Rückstauebene:  ca. 125m
Schmutzwasserleitung unterhalb Rückstauebene: ca.140m
Schmutzwasserleitung oberhalb Rückstauebene: ca. 210m

Die Original-Protokolle sind in den Revisionsunterlagen zu überreichen. Druckprüfung einschl. Gestellung und Lieferung der erforderlichen Maschinen, Betriebs-, Hilfstoffe und Material durchführen.
Menge: 3,000 Stk

*Hinweis: Revisionsunterlagen*

**01.03.05.50 Erstellen Revisionsunterlagen**
*** Pauschalposition
Erstellen der gesamten Revisionsunterlagen

einschl. allen erforderlichen Zeichnungen, Technischen Unterlagen, Datenblätter etc. 1 x als CAD- Zeichnungen gepaust und auf CD-ROM in dwg-Format gespeichert.Vorab mit örtlicher Bauleitung und Bauherr abstimmen

Abzugeben sind:
1x Grundrisspläne
1x Schematas
1x Bedienungsanleitung
1x Produktangaben, Datenblätter, Einbau und Wartungsanleitungen usw.
  (alles auch auf CD oder Datenstick )

komplett erstellen in fertiger Arbeit
Menge: 1,000 psch

**01.03.05.60 Kompressor inkl. Bedienung**
Kompressor 3m³  inkl. Bedienung

Werkzeug und Betriebsstoffe.
Menge: 5,000 Std

**01.03.05.70 Bagger 13t mobil inkl. Bedienung**
Bagger inkl. Bedienung

Werkzeug und Betriebsstoffe.
Menge: 5,000 Std

**01.03.05.80 Radlager inkl. Bedienung**
Radlager inkl. Bedienung

Werkzeug und Betriebsstoffe.
Menge: 5,000 Std

*Hinweis: Sicherheitszäune und Baustellensicherung*

**01.03.05.90 Bauzaun 350cm x 200cm**
mobiler Bauzaun 350cm x 200 cm

vollverzinkter mobiler Bauzaun einschließlich Beton- oder Kunststofffuß. Die einzelnen Elemente werden mit mindestens
2 Stück Bauzaunschellen untereinander verschraubt und zusammengesetzt.

Der Bauzaun einschließlich aller Verbindungen und Kupplungen ist nach dem Vorschriften- und Regelwerk der DGUV zu errichten und gegen umkippen zu sichern.

Details mobiler Zaun:
 - Standrohr 40mm
 - Querrohr 28mm
 - 350cm x 200cm (LxH)
 - Masche 10cm x 20cm
 - Drahtstärke 0,35cm
 - vollverzinkt
Standfuß:
 - Beton oder Kunststofffuß
 - 60cm x 20cm x 13cm
 - 6 Löcher
Verbinder:
 - 3mm Materialstärke

vorher beschriebene Maße können auch geringfügig vom Hersteller abweichen.

komplett liefern und montieren in fertiger Arbeit
Menge: 10,000 Stk

**01.03.05.100 Bauzaun 350cm x 120 cm**
mobiler Bauzaun 350cm x 120 cm

vollverzinkter mobiler Bauzaun einschließlich Beton- oder Kunststofffuß. Die einzelnen Elemente werden mit mindestens
2 Stück Bauzaunschellen untereinander verschraubt und zusammengesetzt.

Der Bauzaun einschließlich aller Verbindungen und Kupplungen ist nach dem Vorschriften- und Regelwerk der DGUV zu errichten und gegen umkippen zu sichern.

Zur kurzweiligen Absicherung der Gräben oder Ausschachtungsbereiche. Keine dauerhafte Absicherung über einen längeren Zeitraum.

Details mobiler Zaun:
 - Standrohr 40mm
 - Querrohr 28mm
 - 350cm x 120cm (LxH)
 - Masche 10cm x 20cm
 - Drahtstärke 0,35cm
 - vollverzinkt
Standfuß:
 - Beton oder Kunststofffuß
 - 60cm x 20cm x 13cm
 - 6 Löcher
Verbinder:
 - 3mm Materialstärke

vorher beschriebene Maße können auch geringfügig vom Hersteller abweichen. Als alternative ist auch ein Materialwechsel aus Kunststoff möglich.

komplett liefern und montieren in fertiger Arbeit
Menge: 5,000 Stk

**01.03.05.110 Absperrband**
Absperrband

robustes Absperrband zur kurzeitigen Absicherung von Teilbereichen der Baumaßnahme

 - Farbe: rot/ weiß
 - Material: Kunststoff
 - Breite: 80mm
 - Länge: 100m
 - Materialstärke: 30my

komplett liefern und montieren in fertiger Arbeit
Menge: 2,000 Stk

**01.03.05.120 Laterneneisen, UVV-Bügel**
Laterneneisen, UVV-Bügel

Bodeneinschlageisen zur kurzfristen Sicherung der einzeln Baugruben und offenen Böden.

Länge: 1250 mm
Material: Rundstahl ca. Ø 12 mm
Farbe: rot lackiert
UVV-Bügel angeschweißt
Spitze angeschmiedet
kurze Seite offen
lange Seite geschlossen
für den vielseitigen Einsatz im Straßenbau
aus geriffeltem Rundstahl gefertigt
mit UVV-Bügel zum Einhängen von Kabeln, Schnüren, Absperrbändern usw.
mit angeschmiedeter Spitze zum Einschlagen in den Boden

komplett liefern und montieren in fertiger Arbeit
Menge: 10,000 Stk

**01.03.05.130 Baumschutz bis 100cm**
Baumschutz

Bei Graben- oder Schachtarbeiten im Bereich der vorhandenen Bäume. Zum Schutz des Baumstamm muss dieser so gesichert werden, dass keine Maschinen oder sonstige Gerätschaften diesen im Rahmen der Arbeiten beschädigen.
Mantel mit Polsterung zum Schutz eines Baumstammes vor mechanischer Beschädigung gemäß der DIN 18920 und der RAS LP4 an vom Auftraggeber bezeichneten Bäumen im Baustellenbereich fachgerecht herstellen. Die Schutz- vorrichtung ist ohne Beschädigung des Stammes anzubringen, während der Bauzeit zu unterhalten und nach Ende der Bauarbeiten zu demontieren und abzufahren.
Schutz bestehend aus mehrlagiger Umwicklung mit Streifen aus Anti- rutschmatten an mind. 3 Stellen und anschließender, lückenloser Holz- verschalung mit 30 mm dicken Brettern. Die Verschalung darf den Baum- stamm nicht berühren und nicht auf den Wurzelbereich aufgestellt werden.

Schutzhöhe: 2,0 m
Stammumfang: bis 100 cm

komplett liefern und montieren in fertiger Arbeit
Menge: 5,000 Stk

**01.03.05.140 Baumschutz bis 200cm**
Baumschutz

Bei Graben- oder Schachtarbeiten im Bereich der vorhandenen Bäume. Zum Schutz des Baumstamm muss dieser so gesichert werden, dass keine Maschinen oder sonstige Gerätschaften diesen im Rahmen der Arbeiten beschädigen.
Mantel mit Polsterung zum Schutz eines Baumstammes vor mechan- ischer Beschädigung gemäß der DIN 18920 und der RAS LP4 an vom Auftraggeber bezeichneten Bäumen im Baustellenbereich fachgerecht herstellen. Die Schutz- vorrichtung ist ohne Beschädigung des Stammes anzubringen, während der Bauzeit zu unterhalten und nach Ende der Bauarbeiten zu demontieren und abzufahren.
Schutz bestehend aus mehrlagiger Umwicklung mit Streifen aus Anti- rutschmatten an mind. 3 Stellen und anschließender, lückenloser Holz- verschalung mit 30 mm dicken Brettern. Die Verschalung darf den Baum- stamm nicht berühren und nicht auf den Wurzelbereich aufgestellt werden.

Schutzhöhe: 2,0 m
Stammumfang: bis 200 cm

komplett liefern und montieren in fertiger Arbeit
Menge: 3,000 Stk

**01.03.05.150 Baum-/ Wurzelschutz**
Baum-/ Wurzelschutz

Bei Graben- oder Schachtarbeiten im Bereich der vorhandenen Bäume. Zum Schutz des Baumes im Bereich der Wurzel, muss dieser so gesichert werden, das der Baum kein Schaden nimmt.
Dies kann durch eine Stahlplatte oder ähnliches nach Wahl des Anbieters erfolgen

komplett liefern und verlegen in fertiger Arbeit
Menge: 3,000 Stk

##### Untertitel 01.03.06 Tagelohnarbeiten

*Hinweis: Unvorhergesehene Arbeiten*
Unvorhergesehene Arbeiten
die im Zuge der Montage auftreten, werden zum besonderen Nachweis berechnet.

Die Stundenverrechnugssätze enthalten unaufgegliedert:
- die Lohn- und Gehaltskosten einschl. vermögenswirksamer
  Leistungen,
- die tariflichen und übertariflichen Zuschläge,
- die Lohn- und Gehaltsnebenkosten,
- die Gemeinkosten, Wagnis und Gewinn,
- Fahrgelder, Auslösungen und egegelder,
- Beiträge an die tariflichen Sozialkassen.

Der Stundenverrechnungssatz gilt unabhängig von der Anzahl der abgerechneten Stunden und den Bestimmungen der Stunden- abrechnungsvorschriften VOB/B § 15 findet für Stundenlohnarbeiten keine Anwendung.

Stundenlohnarbeiten dürfen nur auf Anordnung oder mit Zustimmung des örtlichen Bauführers des Auftraggebers durchgeführt werden.Die Stundenlohnzettel sind wöchentlich der örtlichen Bauleitung vorzulegen, oder an das Planungsbüro per Fax zu schicken.
Facharbeiterstundensätze werden nur für Facharbeiten anerkannt, wenn diese von Facharbeitern ausgeführt werden. Für Arbeiten, die von Helfern ausgeführt wurden, bzw. für die keine Facharbeiter erforderlich sind, werden nur Helferstundensätze anerkannt, unabhängig davon, ob Facharbeiter für die Ausführung eingesetzt worden sind. Auf den Tagelohnzetteln sind die ausgeführten Arbeitsleistungen einschl. Begründung aufzuführen.
Zuschläge für Aufsichts- und Bauleitungspersonal sind einzukalkulieren

**01.03.06.10 Obermonteur/-in Stundenlohnarbeiten**
Stunden eines Obermonteures

in der normalen Arbeitszeit zum täglichen Nachweis pro Stunde

Der Nachweis ist jeweils zum nächsten Arbeitstag der
Bauleitung vorzulegen.
Menge: 5,000 Std

**01.03.06.20 Monteur/-in Stundenlohnarbeiten**
Stunden eines Monteures

in der normalen Arbeitszeit zum täglichen Nachweis pro Stunde

Der Nachweis ist jeweils zum nächsten Arbeitstag der
Bauleitung vorzulegen.
Menge: 5,000 Std

**01.03.06.30 Hilfsmonteur/-in Stundenlohnarbeiten**
Stunden eines Hilfsmonteures

in der normalen Arbeitszeit zum täglichen Nachweis pro Stunde

Der Nachweis ist jeweils zum nächsten Arbeitstag der
Bauleitung vorzulegen.
Menge: 5,000 Std

#### Titel 01.04 Sonstiges

**01.04.10 Pflichtenheft Revisionsunterlagen (für Gewerke der Kostengruppen 300 + 500)**
*** Pauschalposition
Erstellung und Übergabe von Revisionsunterlagen
gemäß den Vorgaben des AG
auf Basis des beigefügten
"Pflichtenheft Revisionsunterlagen
(für Gewerke der Kostengruppen 300 + 500)"

siehe Anlage
"Pflichtenheft Revisionsunterlagen
(für Gewerke der Kostengruppen 300 + 500)"
Menge: 1,000 psch

### LOS 02 LOS 2: Rohbauarbeiten

#### Titel 02.01 Baustelleneinrichtung

**02.01.10 Baustelleneinrichtung**
1 Stück Baustelleneinrichtung für die gesamten Leistungen und die gesamte Ausführungsdauer des AN für u.a.:
- Rückbau/ Abbau Sonderflächen
- Erdarbeiten
- Rohbauarbeiten
- Tiefbau Grundleitungen
- Erdung, Blitzschutz, Potentialausgleich
- Wärmedämmarbeiten
inkl. Anfuhr, Einrichtung, Vorhaltung, Wartung und spätere rückstandsfreie Beseitigung.

Allgemeines

Die Baustelleneinrichtung befindet sich auf dem Baustellengelände innerhalb der Bauzaungrenzen. Die Baustelleneinrichtung darf nur in den vom AG freigegebenen Bereichen erfolgen. Der vom AG vorgesehene Standort für die BE des AN ist dem beigefügten "Baustelleneinrichtungsplan" zu entnehmen.

Auf- und Abbau sowie die Vorhaltung und Unterhaltung der gesamten Baustelleneinrichtung in dem Umfang, wie sie für die Durchführung des Bauvorhabens erforderlich ist oder wird, obliegt dem AN.

Während der Bauzeit durch den AN veranlasste notwendige Umsetzungen und Veränderungen sowie die nachfolgend beschriebenen Leistungen sind eingeschlossen.

- Das Liefern statischer Berechnungen und zugehöriger Pläne für den Nachweis der Standsicherheit von Baustelleneinrichtungen und Hilfskonstruktionen.

Zur Baustelleneinrichtung gehören alle für die nach den Regeln der Bautechnik auszuführenden Arbeiten erforderlichen Geräte, Gerüste, Sicherheitsmaßnahmen, Geländer usw., Maschinen, Aufzüge, Kräne (Feststehende Kräne und Mobilkräne) usw. einschl. Anfahren, Abladen, Aufbauen, Vorhalten und Unterhalten derselben,

Zur Baustelleneinrichtung gehören alle Bau- und Mannschaftsunterkünfte, Sanitäranlagen sowie die Büros in erforderlicher Anzahl einschließlich der Beleuchtung und unter Einhaltung behördlicher Vorschriften, ebenso die Beleuchtung des vom AN zu errichtenden Fahrstuhlschachts, Versorgungsschachts sowie der Untergeschosse (Kriechgang und Technikbereich). Alle Bau- und Mannschaftsunterkünfte, Sanitäranlagen und Büros dienen ausschließlich der Nutzung durch den AN. Die Sanitäranlagen sind mit einem Schmutzwassertank auszurüsten. Die regelmäßige Abwässerabholung sowie das ordnungsgemäße Beseitigen der Abwässer in Kläranlagen ist sicherzustellen und miteinzukalkulieren.

Es wird ausdrücklich darauf hingewiesen, dass der AN auch die Arbeits-, Schutz- und Traggerüste für alle erforderliche Höhen zur Ausführung seiner gesamten Leistungen, insbesondere auch zur Errichtung des Fahrstuhl- und Versorgungsschachtes sowie Kriechgang und Keller "Technikbereich" in diese Position
"Baustelleneinrichtung"  miteinzukalkulieren hat. Es erfolgt keine gesonderte Vergütung. Der AN hat nach Abschluss und Abnahme seiner Leistungen mit der BE auch sämtliche Gerüste in Abstimmung mit der Bauleitung abzubauen und abzutransportieren, da das Nachfolgegewerk "Modulbau" eigene Gerüste liefern und aufbauen wird.

Zur Baustelleneinrichtung gehört auch das Liefern, Aufstellen, Unterhalten und Abbauen/Entsorgen von Schnurgerüsten als Grundlage für die Einmessarbeiten (Grob-/Feinabsteckung) des Vermessers.

In jedem Geschoss sind an allen Aufzugstüren dauerhafte Meterrisse ( rote Plakette) anzubringen. Befestigung der Meterrissplaketten erfolgt mittels Dübeln und Schrauben.

Der AN übernimmt für die Dauer der eigenen Ausführungszeit die allgemeine Verkehrssicherungspflicht des Grundstückeigentümers. Erforderliche Schnee- und Eisbeseitigung innerhalb der Baustelle sind vom AN für die Dauer der Bauzeit zu übernehmen. Hier eingeschlossen sind die Anliefer- und Transportwege unmittelbar vor der Baustelle.

Sofern bestehende Gehwege, Parkstreifen und Straßen vom AN während seiner eigenen Ausführungszeit beschädigt oder vom AN verändert werden, hat der AN nach Fertigstellung der Gesamtbaumaßnahme auf seine Kosten umgehend für die Herstellung des ursprünglichen Zustandes zu sorgen.

Für alle erforderlichen Schutzmaßnahmen in Zusammenhang mit der Herstellung des Bauwerkes auf dem Gelände und dem Baustellenbereich hat der AN zu sorgen.

Der AN hat den verantwortlichen Bauleiter und den Polier des AN schriftlich zu benennen. Ein evtl. Wechsel ist unverzüglich anzuzeigen und bedarf der Genehmigung des AG.

Der AN hat eine Notfallrufnummer (z. B. Handy) für die Zeiten der Baustellenruhe (z. B. nachts, an Wochenenden, Feiertagen etc.) zu benennen zur ständigen Erreichbarkeit.

Gleichzeitig ist ein Notfallplan vom AN aufzustellen, der die Zuständigkeiten und Reihenfolge der Alarmierungen beinhaltet.

Der Notfallplan als auch die entsprechenden Rufnummern sind an alle betroffenen Ämter und Behörden und Unternehmen  (Liegenschaftsverwaltung, Feuerwehr, Versorgungsträger, etc.) zu verteilen.

Der AN hat für die Dauer der Bauzeit für die Gäste des AG
5 Paar Gummistiefel, 5 Regenjacken und 10 Helme bereitzustellen.

Der AN ist verantwortlich für die Dauer seiner eigenen Ausführungszeit bis zu den Abnahmen mit dem AG. Er hat für die Beseitigung aller Verunreinigungen, die von Bautätigkeiten,  Baustelleneinrichtungen und deren Nutzung herrühren Sorge zu tragen.

Wenn notwendig oder durch behördliche Auflagen gefordert, sind Reinigungsmöglichkeiten zu installieren, mit denen eine Reinigung der sich von der Baustelle bewegenden Fahrzeuge möglich ist.

Die Reinigungspflicht erstreckt sich darüber hinaus auch über die umliegenden Straßen und Transportwege.

Übernahme des Baufelds durch den AN

Mit Abschluss des Vertrages übernimmt der AN das Baufeld für den Vertragszweck und stellt den AG insofern bis zu Abnahme und Übergabe der vereinbarten Bauleistung an den AG von allen Verpflichtungen der Verkehrssicherungspflicht frei, die sich innerhalb der Bauaufgabe des AN aus dem Besitz und dem Unterhalt des Baufelds ergeben.

Pflichten des AN zur Sicherstellung der Ordnung auf der Baustelle und im Baustellenumfeld

Zu den Aufgaben des AN gehört die einvernehmliche Koordination seiner Baustellenaktivitäten, seiner Transport- und Lagerlogistik und seiner sonstigen Maßnahmen, mit den Maßnahmen der Erschließungsträger im Baustellenbereich und sonstigen am Bau beteiligten.

Die Objektüberwachung des AG ist in alle Abstimmungen einzubinden.

Der AN ist verpflichtet, seine eigenen Baumaßnahmen sowie seine Transport- und Lageraktivitäten auf der Baustelle und im Baubereich eigenverantwortlich so zu steuern, dass sich durch den Baubetrieb keine Beeinträchtigungen des Betriebes auf den angrenzenden Grundstücken ergibt.

Diese Verpflichtung gilt auch für die vertragliche Nebenleistung "Entsorgung der Baustelle und des Baustellenbereiches sowie der angrenzenden Grundstücke von Abfällen, Bauschutt, Verpackungsmaterialien, etc. sowie Beseitigen von Verschmutzungen und Verunreinigungen".

Abfälle, Bauschutt, Verpackungsmaterial sowie nicht mehr benötigte Hilfsmittel (z. B. Paletten, Kabelrollen, Schal- und Gerüstmaterial, etc.) sind unverzüglich täglich zu beseitigen.

Abfälle, Bauschutt und Verpackungsmaterial sind unter Beachtung der örtlichen Abfallsatzung zu trennen und in vom AN vorgehaltene Container einzulagern. Die Zwischenlagerung von Abfällen, Bauschutt und Verpackungsmaterial auf dem Baugrundstück ist ausdrücklich untersagt.

Brennbare Abfallstoffe sind täglich aus dem Bauobjekt zu entfernen. Für brennbare Abfallstoffe sind auf der Baustelleneinrichtungsfläche nicht brennbare, geschlossene Großbehälter (Container) aufzustellen.

Es sind ausschließlich verschließbare Container zulässig.

Die Kosten für die Vorhaltung, Abtransport und Entsorgung der Schuttcontainer trägt der AN.

Kommt der AN seinen vertraglichen Verpflichtungen nicht nach, so kann der AG oder sein Vertreter nach erfolgloser Anordnung mit einmaliger Fristsetzung die erforderlichen Maßnahmen auf Kosten des AN durchführen lassen.

Sofern vom AN Mitarbeiter beschäftigt werden, welche die deutsche Sprache nicht oder nicht ausreichend beherrschen, ist er verpflichtet, innerhalb jeder Arbeits- oder Montagegruppe mindestens einen deutschsprachigen Mitarbeiter einzusetzen.
Deutschsprachige Personen müssen an jedem Arbeitstag vor Ort sein!

Abstellflächen für Fahrzeuge stehen auf der Fläche des Baugrundstücks nicht zur Verfügung.

Baustelleneinrichtungsplan

Die im "Baustelleneinrichtungsplan" dargestellten Baustelleneinrichtungs- und Verkehrsflächen befinden sich zum Zeitpunkt der Ausschreibung noch in Abstimmung mit den Behörden. Für die Kalkulation des AN sind die dargestellten Flächen bis zur endgültigen Klärung, als verbindlich zu betrachten. Nach finaler Klärung der BE-Flächen ist durch den AN ein Verkehrswegeplan für die BE zu erstellen und von den Genehmigungsbehörden freigeben zu lassen.

Ein vom AN eventuell neu entwickelter Baustelleneinrichtungs- und Verkehrsplan, ist in jedem Fall mit der Objektüberwachung des AG abzustimmen und genehmigen zu lassen.

Der AN erstellt rechtzeitig vor Ausführungsbeginn einen detaillierten Baustelleneinrichtungs- und Verkehrsplan mit Bezeichnungen und Vermaßungen und hat diesen zur Genehmigung der Objektüberwachung des AG vorzulegen. Die Erstellung des Baustelleneinrichtungs- und Verkehrsplans ist miteinzukalkulieren und wird nicht gesondert vergütet.

In diesem Plan müssen mindestens ersichtlich sein:

- Standort, Schwenkradius und Höhe der Baukräne
- Aufstellung von Containern und Magazinen
- Sanitäre Einrichtungen
- Verlegung aller vom AN zu erstellenden Ver- und Entsorgungsleitungen zum Betrieb der Baustelle
- Schutzmaßnahmen zur Absicherung der Baustelle mit Beleuchtungseinrichtungen
- Lage des Bauzauns mit den entsprechenden Toren für die Baustellenzu- und ausfahrt.
-
- Baustraßen mit Mobilkranaufstellplätzen

Sämtliche, infolge der Baumaßnahme beaufschlagten Flächen sind während der gesamten Ausführungszeit des AN in einem sauberen und verkehrssicheren Zustand zu halten und ggf. täglich zu reinigen.

Lärmschutz

Zum Schutz gegen Baulärm wird auf die Vorschriften der hierzu ergangenen Gesetze und Verordnungen in der jeweils gültigen Fassung verwiesen.

Baustelleneinrichtung nach Wahl des AN,

Vorhaltedauer der Baustelleneinrichtung
für die gesamten Ausführungszeit des AN: ca. 29 KW

Der Abbauzeitpunkt ist mit der Bauleitung abzustimmen.

Hinweis:
Im Falle einer verlängerten Vorhaltedauer, die der AN nicht zu vertreten hat, wird nach dem gleichen Einheitspreis abgerechnet.
Menge: 29,000 Stk/

**02.01.20 Erstellen eines Verkehrswegeplans für die BE-Flächen, farbig,**
*** Pauschalposition
Erstellen eines Verkehrswegeplans für die BE-Flächen nach Vorgaben der Behörden, farbig, mit Darstellung aller genehmigungsrelevanten Einrichtungen. Die Planunterlage ist 3-fach in Papierform und digital zur Genehmigung bei den zuständigen Ämtern und Behörden einzureichen und freigeben zu lassen. Die Gebühren des Verfahrens übernimmt der AN.
Menge: 1,000 psch

**02.01.30 Dokumentation**
*** Pauschalposition
Dokumentation

Der AN hat eine Beschäftigtenliste zu führen und täglich auf den aktuellen Stand zu halten. Die Liste muss auf der Baustelle vorliegen und ist jeweils als Anlage dem Bautagebuch beizufügen

Der AN hat ein detailliertes Bautagebuch zu führen und dem AG mindestens wöchentlich zu übergeben.

Die Bautagebuchblätter sind mit allen für die Vertragsabwicklung relevanten Angaben zu versehen und der Objektüberwachung des AG, wöchentlich im Format pdf. per Mail zu übermitteln.

Form und Systematik dieser Berichte sind mit der Objektüberwachung des AG abzustimmen.

Über die Tagesbereichte hinaus sind vom AN alle wichtigen und für die Vertragsabwicklung relevanten Sachverhalte zu dokumentieren und nachzuweisen.

Der AN hat für eine umfangreiche Bilddokumentation während des gesamten Baufortschritts zu sorgen. Die Bilder sind fortlaufend zu nummerieren.

Die Bilder sind mit Datum zu versehen. Es ist der Bauablauf der einzelnen Leistungsbereiche täglich zu dokumentieren. Die Bilddokumentation ist in Form einer Daten-CD 14-tägig fortlaufend der Objektüberwachung des AG in 3-facher Ausfertigung zu übergeben.
Menge: 1,000 psch

**02.01.40 Baustromversorgungsanlage**
1 Stück Baustromversorgungsanlage
gemäß nachstehender Beschreibung:

Baustromverteiler mit Zählerplatz gem. TBA des zuständigen
EVU in wetterfester, freistehender Ausführung bereitstellen,
vorhalten, warten und abbauen.
Eine Anschlussmöglichkeit wird auf dem Gelände zur Verfügung gestellt (voraussichtlich an der Sporthalle).

Die Kosten für den eigenen Verbrauch werden vom AN getragen.

Vorhalten und Unterhalten der Baustromversorgungsanlage mit allen Unterverteilungen auf besondere Anforderung durch den AG. Es sind mindestens 2 Verteilerschränke in Abstimmung mit der Bauleitung aufzustellen.

In diese Position ist miteinzukalkulieren:
- Ein Kabelweg von ca. 55 m Länge.
Der Baustrom kann voraussichtlich an der Sporthalle abgegriffen werden (siehe Lageplan).
- Ausführung der Kabelführung nach aktuellem Stand der DGUV.
- überfahrbare Kabelbrücken im Bereich des Schulhofs.
- Kabelbrücke mit Straßenüberführung über Fußweg.
(siehe Lageplan)
- Ausführung der gesamten Kabelführung nach aktuellem Stand der DGUV.

Hiweis:
Der endgültige Stromanschluss ist nach Angabe der Leistungen der Verbraucher (Kran, Maschinen etc.) mit der Westnetz abzustimmen.
.
Vorhaltedauer der Baustromversorgungsanlage
für die gesamten Ausführungszeit
der Gesamtbaumaßnahme: ca. 68 KW

Die Beseitigung der Anlage ist mit einzukalkulieren.
Der Abbauzeitpunkt ist mit der Bauleitung abzustimmen.

Hinweis:
Im Falle einer verlängerten Vorhaltedauer, die der AN nicht zu vertreten hat, wird nach dem gleichen Einheitspreis
abgerechnet.
Menge: 68,000 Stk/

**02.01.50 Bauwasserversorgungsanlage**
1 Stück Bauwasserversorgungsanlage
gemäß nachstehender Beschreibung:

Bauwasseranschlüsse einschl. Zählerschränke in frostfreier
Ausführung für den Gesamtverbrauch auf der Baustelle
außerhalb des Gebäudes herstellen, vorhalten, warten, und beseitigen.
Eine Anschlussmöglichkeit wird auf dem Gelände zur Verfügung gestellt (voraussichtlich an der Sporthalle).

Die Kosten für den eigenen Wasserverbrauch werden vom AN getragen.

Vorhalten und Unterhalten der Bauwasserversorgungsanlage  mit allen Unterverteilungen und Zapfstellen auf besondere Anforderung durch den AG. Die Gebrauchsfähigkeit während der Wintermonate ist sicherzustellen.
Es sind mindestens 2 Anschlüsse in Abstimmung mit der Bauleitung vorzusehen.

In diese Position ist miteinzukalkulieren:
- Ein Leitungsweg von ca. 55 m Länge.
Das Bauwasser kann voraussichtlich an der Sporthalle abgegriffen werden (siehe Lageplan).
- überfahrbare Schlauchbrücken im Bereich des Schulhofs.
- Schlauchbrücke mit Straßenüberführung über Fußweg.
(siehe Lageplan)
- Ausführung der gesamten Leitungsführung nach aktuellem Stand der DGUV.

Vorhaltedauer der Bauwasserversorgungsanlage
für die gesamten Ausführungszeit
der Gesamtbaumaßnahme: ca. 68 KW

Die Beseitigung der Anlage ist mit einzukalkulieren.
Der Abbauzeitpunkt ist mit der Bauleitung abzustimmen.

Hinweis:
Im Falle einer verlängerten Vorhaltedauer, die der AN nicht zu vertreten hat, wird nach dem gleichen Einheitspreis abgerechnet.
Menge: 68,000 Stk/

**02.01.60 Standrohr für Bauwasser zur Miete**
1 Stück Bauwasser-Standrohr der RWW zur Miete,

bei der RWW beantragen und dort abholen,
zur Baustelle liefern und dort montieren und unterhalten.
Auf Anweisung der Bauleitung ist das Standrohr wieder abzubauen und zur RWW zurück zubringen.

Siehe beiliegende Broschüre der RWW:
"Bestens versorgt mit den Standrohren der RWW´"

Position einschließlich:
- Mietvertrag zwischen AN und RWW
inkl. der anfallenden Kaution.
- monatlichem Systempreis für die Nutzung des Versorgungssystems und des Hydranten
je angefangenem Monat
- Servicepauschale
- Standrohrmiete je angefangenem Monat
- Vorzeigen des Standrohres im RWW-Service-Point
gemäß Vorgabe RWW alle 6 Monate.

Die Gebrauchsfähigkeit während der Wintermonate ist vom AN sicherzustellen. In diese Position ist das Anschließen der Anschlussleitung an das Standrohr ebenso wie das spätere Trennen miteinzukalkulieren. Dies gilt auch im Falle des turnusmäßigen Vorzeigen des Stand

Vorhaltedauer des Standrohres
für die gesamten Ausführungszeit
der Gesamtbaumaßnahme: ca. 68 KW

Der Abbauzeitpunkt ist mit der Bauleitung abzustimmen.

Hinweis:
Im Falle einer verlängerten Vorhaltedauer, die der AN nicht zu vertreten hat, wird nach dem gleichen Einheitspreis abgerechnet.
Menge: 68,000 Stk/

**02.01.70 Miettoiletten**
2 Stück Miettoiletten m/w

Miettoiletten m/w, als anschlussfreie Kabine,
inkl. Urinal und kleinem Handwaschbecken,
Papierhandtuchspender, Seifenspender,
anliefern, aufstellen, unterhalten und abholen,

Standort:
gemäß zu erstellendem Baustelleinrichtungsplan
in Abstimmung mit der Bauleitung.

Miettoiletten einschließlich:
- hygienischer Reinigung, Desinfektion und Abwässerabholung
(1x wöchentlich), das ordnungsgemäße Beseitigen der Abwässer in Kläranlagen ist sicherzustellen (zertifizierte Entsorgung) und miteinzukalkulieren, inkl. Endreinigung
- Ausstattung mit Toilettenpapier, Papierhandtüchern und Handreinigungsmittel in  Handreinigungsspendern, das regelmäßige Nachbefüllen mit Toilettenpapier, Papierhandtüchern und Handreinigungsmitteln/ Handreinigungsspendern ist sicherzustellen und miteinzukalkulieren.

Anzahl der Miettoiletten:  2 Stück

Vorhaltedauer der Miettoiletten
für die gesamten Ausführungszeit des AN: ca. 29 KW

Der Abbauzeitpunkt ist mit der Bauleitung abzustimmen.

Hinweis:
Im Falle einer verlängerten Vorhaltedauer, die der AN nicht zu vertreten hat, wird nach dem gleichen Einheitspreis abgerechnet.
Menge: 58,000 Stk/

**02.01.80 Bauzaun, Stahlrahmen (mobil)**
Bauzaun aus mobilen Stahlrahmenelementen mit
Maschendrahtfüllung, Stützfüßen aus Beton, incl.
sämtlicher Verbindungen, Kupplungen, etc. aufstellen, unterhalten und falls erforderlich umsetzen. Das Umsetzen für die Ausführung eigener Leistungen des AN ist miteinzukalkulieren und wird nicht gesondert vergütet.

Die einzelnen Elemente werden mit mindestens
2 Stück Bauzaunschellen untereinander verschraubt und zusammengesetzt.

Der gesamte Bauzaun einschließlich aller Verbindungen und Kupplungen ist nach dem Vorschriften- und Regelwerk der DGUV zu errichten und gegen umkippen zu sichern.

Zaunhöhe: ca. 2,00 m

Position einschließlich:
1 Stück 2-flügligeToranlage, Torhöhe wie Zaun,
inkl. Schloss und 15 Stück Schlüsseln,
Mindestbreite der gesamten Toröffnung ca. 6,00 m,
beide Flügel in gleichbreiter Ausführung,
Toranlage in den Bauzaunverlauf einbauen, unterhalten
und nach Abschluss der Leistungen des AN abbauen und abtransportieren.

Position einschließlich:
1Stück 1-flüglige Tür,
inkl. Schloss und 15 Stück Schlüsseln,

Die Vorhaltung der Bauzaunanlage (inkl. Tor und Tür) wird nicht gesondert vergütet, sondern über den Bauzaun abgerechnet.
Tor und Tür der Bauzaunanlage werden nicht gesondert vergütet, sondern über die Bauzaunlänge abgerechnet.

Nach Abschluss der Leistungen des AN den Bauzaun abbauen und abtransportieren.

Hinweis:
Die Ablaufplanung sieht vor:
- dass der AN nach Fertigstellung seiner Leistungen den gesamten Bauzaun abbaut und abtransportiert.
- das Nachfolgegewerk (Modulbau) seinen eigenen
Bauzaun anliefert und aufstellt.
- Der Unternehmer hat eigenverantwortlich dafür zu
sorgen, dass der Bauzaun stets geschlossen ist und
somit seinen Zweck, unbefugte Person von den
Gefahrenquellen fern zu halten, erfüllt. Der Bauzaun
ist während der Baumaßnahme auf etwaige Beschädigungen
wie beispielsweise abstehende Drähte etc. zu
überprüfen und falls erforderlich auszutauschen.

Gesamtlänge inkl. Tor/Tür:  ca. 430 m

Vorhaltedauer der gesamten Bauzaunanlage
für die eigene Ausführungszeit des AN: ca. 29 KW

Der Abbauzeitpunkt ist mit der Bauleitung abzustimmen.

Im Falle einer verlängerten Vorhaltedauer, die der AN nicht zu vertreten hat, wird nach dem gleichen Einheitspreis abgerechnet.
Menge: 12400,000 m/Wo

#### Titel 02.02 Rohbau

##### Untertitel 02.02.01 Betonarbeiten

*Hinweis: GRÜNDUNG*

**02.02.01.10 Ortbeton der Sauberkeitsschicht, C16/20, unter Bodenplatten**
Ortbeton der Sauberkeitsschicht,
unter Bodenplatten
Untergrund waagerecht, obere Betonfläche waagerecht,
als Normalbeton DIN EN 206-1,
liefern und als unbewehrten Beton einbauen.

Druckfestigkeitsklasse: C16/20
Dicke: im Mittel 10 cm

Einbauort:
unter
- Bodenplatten,
- Aufzugschachtsohlen,
- Versorgungsschachtsohlen
- Schachtbauwerk

Vor Einbringen des Betons bzw. von Sauberkeits- oder kapillarbrechenden Schichten ist grundsätzlich die Zustimmung der Bauleitung einzuholen.
Rohrleitungen dürfen durch Fundamente nicht belastet werden. Aussparungen sind vorzunehmen.
Menge: 460,000 m2

**02.02.01.20 Kunststofffolie als Trennlage, 2-lagig**
Trennlage aus PE-Kunststofffolie, liefern
und 2-lagig mit  jeweils 15 cm Naht- u. Stoßüberlappung
nach gültiger DIN EN einbauen oberhalb der Sauberkeitsschicht.

Stärke je Lage: d =0,5 mm

Einbauort:
unter Bodenplatten

Hinweis:
Je m2 dieser Position sind 2 Lagen zu kalkulieren.
Menge: 460,000 m2

**02.02.01.30 Ortbeton der Sauberkeitsschicht, C16/20, unter Streifenfundamenten/ Punktfundamenten**
Ortbeton der Sauberkeitsschicht,
unter Streifenfundamenten und Punktfundameten
Untergrund waagerecht, obere Betonfläche waagerecht,
als Normalbeton DIN EN 206-1,
liefern und als unbewehrten Beton einbauen.

Druckfestigkeitsklasse: C16/20
Dicke: im Mittel 10 cm
unter Streifenfundamenten: Breiten
 von ca. 1,00 - 2,40 m
unter Punktfundamenten: Abmessungen
 bis ca. 3,50*3,50 m
Menge: 1780,000 m2

**02.02.01.40 Ortbeton der Sauberkeitsschicht, C16/20, an Versprüngen, inkl. Schalung**
Ortbeton der Sauberkeitsschicht,
unter Bodenplatten im Bereich von Höhenversprüngen,

der Beton ist zur Bauwerksseite hin senkrecht einzubauen,

obere Betonfläche senkrecht,
als Normalbeton DIN EN 206-1,
liefern und als unbewehrten Beton einbauen.

Druckfestigkeitsklasse: C16/20
Versatzhöhe: ca. 20 cm
Die Versatzhöhe zwischen den Magerbetonebenen ist hierbei angegeben von OK Magerbeton zu OK Magerbeton:

Position einschließlich Schalung der Versprünge
zur Bauwerksseite, Schalung senkrecht, als glatte Schalung ohne spezielle Anforderung an die Oberfläche,
für Flächen aller Einzelgrößen und Zuschnitte liefern, vorhalten, einbauen und entfernen.

Einbauort:
unter Bodenplatten im Bereich von Höhenversätzen
Menge: 30,000 m

**02.02.01.50 Ortbeton, C16/20, zum Anfüllen von Arbeitsräumen**
Ortbeton zum Verfüllen von Arbeitsräumen
bzw. Herstellen von Abtreppungen unter Bauteilversprüngen, z.B.
- Höhenversatz Kriechgang/Technikbereich
- Schachtbauwerk
- etc.

obere Betonfläche waagerecht,
als Normalbeton DIN EN 206-1,
liefern und als unbewehrten Beton einbauen.

Druckfestigkeitsklasse: C16/20
Menge: 50,000 m3

**02.02.01.60 Ortbeton der Bodenplatten, C30/37, WU, d= 50 cm**
Ortbeton der Bodenplatten in Teilbereichen,
Untergrund waagerecht, obere Betonfläche waagerecht,
aus Stahlbeton als Normalbeton DIN EN 206-1,
liefern und als bewehrten Beton einbauen.

Besondere Eigenschaften:
Beton mit hohem Wassereindringwiderstand

Hinweis:
Der Beton kommt in einer WU-Konstruktion gemäß WU-Richtlinie ("weiße Wanne") zum Einsatz.
Für den Beton wird daher auch ein entsprechender Wasserzementwert vorgegeben.
Die Systemabdichtung durch eine Spezialfirma ist
in diesem Leistungsverzeichnis an anderer Stelle gesondert erfasst.

Beton: C30/37 WU
Wasserzementwert (W/Z): 0,5 bis 0,55
Expositionsklasse: XC2/XC3
Feuchtigkeitsklasse: WF
Dicke: 50 cm
Einbauort: UG
 - Technikbereich
 - Kriechgang
 - Aufzugschacht
 - Versorgungsschacht

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 355,000 m2

**02.02.01.70 Ortbeton der Bodenplatten, C30/37, WU, d= 70 cm in Teilbereichen**
Ortbeton der Bodenplatten in Teilbereichen,
Untergrund waagerecht, obere Betonfläche waagerecht,
aus Stahlbeton als Normalbeton DIN EN 206-1,
liefern und als bewehrten Beton einbauen.

Hinweis:
Der Beton kommt in einer WU-Konstruktion gemäß WU-Richtlinie ("weiße Wanne") zum Einsatz.
Für den Beton wird daher auch ein entsprechender Wasserzementwert vorgegeben.
Die Systemabdichtung durch eine Spezialfirma ist
in diesem Leistungsverzeichnis an anderer Stelle gesondert erfasst.

Beton: C30/37 WU
Wasserzementwert (W/Z): 0,5 bis 0,55
Expositionsklasse: XC2/XC3
Feuchtigkeitsklasse: WF
Dicke: 70 cm
Einbauort: UG
 - Teilbereich Kriechgang
 - Teilbereich Technikbereich

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 25,000 m2

**02.02.01.80 Ortbeton der Bodenplatten, C30/37, WU, d= 25 cm, Schachtbauwerk Hausanschluss**
Ortbeton der Bodenplatten
im Bereich des Schachtbauwerks Hausanschluss,
Untergrund waagerecht, obere Betonfläche waagerecht,
aus Stahlbeton als Normalbeton DIN EN 206-1,
liefern und als bewehrten Beton einbauen.

Besondere Eigenschaften:
Beton mit hohem Wassereindringwiderstand

Hinweis:
Der Beton kommt in einer WU-Konstruktion gemäß WU-Richtlinie ("weiße Wanne") zum Einsatz.
Für den Beton wird daher auch ein entsprechender Wasserzementwert vorgegeben.
Die Systemabdichtung durch eine Spezialfirma ist
in diesem Leistungsverzeichnis an anderer Stelle gesondert erfasst.

Beton: C30/37 WU
Wasserzementwert (W/Z): 0,5 bis 0,55
Expositionsklasse: XC2/XC3
Feuchtigkeitsklasse: WF
Dicke: 25 cm
Einbauort: UG
 - Technikbereich

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet

Plan:
9071_6_A_GR_-1_1-100_060

Detail:
9071_6_A_DT_-_-_1-5_065f
Menge: 3,500 m2

**02.02.01.90 Ortbeton der Streifenfundamente, C30/37, WU**
Ortbeton der Streifenfundamente,
Untergrund waagerecht, obere Betonfläche waagerecht,
aus Stahlbeton als Normalbeton DIN EN 206-1,
liefern und als bewehrten Beton einbauen.

Die Fundamente sind frostsicher auf tragfähigem Untergrund
auszuführen.

Punktfundamente in allen erforderlichen Querschnitten und Dimensionen, auch schrägverlaufend bzw. getreppt/abgestuft,

Besondere Eigenschaften:
Beton mit hohem Wassereindringwiderstand

Beton: C30/37 WU
Expositionsklasse: XC2
Betonangriffsklasse: XF1
Feuchtigkeitsklasse: WF
Fundamentbreite: von ca. 0,60 - 2,00 m
Fundamenthöhe: 0,80 m

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 440,000 m3

**02.02.01.100 Ortbeton der Punktfundamente, C30/37, WU**
Ortbeton der Punktfundamente,
Untergrund waagerecht, obere Betonfläche waagerecht,
aus Stahlbeton als Normalbeton DIN EN 206-1,
liefern und als bewehrten Beton einbauen.

Punktfundamente in allen erforderlichen Querschnitten und Dimensionen.

Die Fundamente sind frostsicher auf tragfähigem Untergrund
auszuführen.

Besondere Eigenschaften:
Beton mit hohem Wassereindringwiderstand

Beton: C30/37 WU
Expositionsklasse: XC2
Betonangriffsklasse: XF1
Feuchtigkeitsklasse: WF
Fundamentabmessungen: bis ca. 3,00*3,00 m
Fundamenthöhen: bis ca. 1,00 m

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 32,000 m3

**02.02.01.110 Oberfläche der Bodenplatte flügelglätten, im Kriechgang**
Oberfläche der Bodenplatte aus Pos. 02.02.01.60 im Bereich des Kriechgangs flügelgeglätten.

Ausführungsort: UG
 - Kriechgang
Menge: 164,000 m2

*Hinweis: AUSSENWÄNDE*

**02.02.01.120 Ortbeton der Außenwände, C30/37, WU, d= 25 cm, H= 1,35m**
Ortbeton der Außenwände,
aus Stahlbeton als Normalbeton DIN EN 206-1,
liefern und als bewehrten Beton einbauen.

besondere Eigenschaften:
Beton mit hohem Wassereindringwiderstand

Hinweis:
Der Beton kommt in einer WU-Konstruktion gemäß WU-Richtlinie ("weiße Wanne") zum Einsatz.
Für den Beton wird daher auch ein entsprechender Wasserzementwert vorgegeben.
Die Systemabdichtung durch eine Spezialfirma ist
in diesem Leistungsverzeichnis an anderer Stelle gesondert erfasst.

Beton: C30/37 WU
Wasserzementwert (W/Z): 0,5 bis 0,55
Expositionsklasse: XC2/XC3
Betonangriffsklasse: XF1
Feuchtigkeitsklasse: WF
Wandstärke: 25 cm
Wandhöhe: ca. 1,35 m
Einbauort: UG: Kriechgang/Schächte

Hinweis:
In dieser Position sind auch die nachstehend aufgeführten, kurzen Innenwandstücke (ebenfalls d=25 cm) miterfasst:
- in Achse F2 (am Schacht F2)
- parallel zu Achse J (am Schacht J)

Hinweise zum Betoniervorgang gemäß Vorgabe bei Systemabdichtungen:
- Die Wände sind lagenweise zu betonieren, wobei für den Wandfuß ein Anschlussbeton 0-8 mm in einer Höhe von 30 cm vorzusehen ist.
- Die einzelnen Lagen sind durch Rütteln gut miteinander zu vernähen.
- Die oberste Lage ist nachzuverdichten.
- Die freie Fallhöhe des Betons ist mit Schüttrohren auf 1,5 m
zu beschränken.
Der Mehraufwand für diese vorgegebene Ausführung des Betoniervorgangs ist in diese Position miteinzukalkulieren und wird nicht gesondert vergütet.

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet.
Menge: 200,000 m2

**02.02.01.130 Ortbeton der Außenwände, C30/37, WU, d= 25 cm, H= 2,60m**
Ortbeton der Außenwände,
aus Stahlbeton als Normalbeton DIN EN 206-1,
liefern und als bewehrten Beton einbauen.

besondere Eigenschaften:
Beton mit hohem Wassereindringwiderstand

Hinweis:
Der Beton kommt in einer WU-Konstruktion gemäß WU-Richtlinie ("weiße Wanne") zum Einsatz.
Für den Beton wird daher auch ein entsprechender Wasserzementwert vorgegeben.
Die Systemabdichtung durch eine Spezialfirma ist
in diesem Leistungsverzeichnis an anderer Stelle gesondert erfasst.

Beton: C30/37 WU
Wasserzementwert (W/Z): 0,5 bis 0,55
Expositionsklasse: XC2/XC3
Betonangriffsklasse: XF1
Feuchtigkeitsklasse: WF
Wandstärke: 25 cm
Wandhöhe: ca. 2,60 m,
Einbauort: UG: Technikbereich

Hinweise zum Betoniervorgang gemäß Vorgabe bei Systemabdichtungen:
- Die Wände sind lagenweise zu betonieren, wobei für den Wandfuß ein Anschlussbeton 0-8 mm in einer Höhe von 30 cm vorzusehen ist.
- Die einzelnen Lagen sind durch Rütteln gut miteinander zu vernähen.
- Die oberste Lage ist nachzuverdichten.
- Die freie Fallhöhe des Betons ist mit Schüttrohren auf 1,5 m
zu beschränken.
Der Mehraufwand für diese vorgegebene Ausführung des Betoniervorgangs ist in diese Position miteinzukalkulieren und wird nicht gesondert vergütet.

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 110,000 m2

**02.02.01.140 Ortbeton der Außenwände, C30/37, WU, d= 25 cm, Schachtbauwerk Hausanschluss**
Ortbeton der Außenwände,
für das Schachtbauwerk Hausanschluss
aus Stahlbeton als Normalbeton DIN EN 206-1,
liefern und als bewehrten Beton einbauen.

Das Schachtbauwerk schließt unterhalb der Bodenplatte an.

besondere Eigenschaften:
Beton mit hohem Wassereindringwiderstand

Hinweis:
Der Beton kommt in einer WU-Konstruktion gemäß WU-Richtlinie ("weiße Wanne") zum Einsatz.
Für den Beton wird daher auch ein entsprechender Wasserzementwert vorgegeben.
Die Systemabdichtung durch eine Spezialfirma ist
in diesem Leistungsverzeichnis an anderer Stelle gesondert erfasst.

Beton: C30/37 WU
Wasserzementwert (W/Z): 0,5 bis 0,55
Expositionsklasse: XC2/XC3
Betonangriffsklasse: XF1
Feuchtigkeitsklasse: WF
Wandstärke: 25 cm
Wandhöhe: ca. 0,50 m
Einbauort: UG: Technikbereich

Hinweise zum Betoniervorgang gemäß Vorgabe bei Systemabdichtungen:
- Die Wände sind lagenweise zu betonieren, wobei für den Wandfuß ein Anschlussbeton 0-8 mm in einer Höhe von 30 cm vorzusehen ist.
- Die einzelnen Lagen sind durch Rütteln gut miteinander zu vernähen.
- Die oberste Lage ist nachzuverdichten.
- Die freie Fallhöhe des Betons ist mit Schüttrohren auf 1,5 m
zu beschränken.
Der Mehraufwand für diese vorgegebene Ausführung des Betoniervorgangs ist in diese Position miteinzukalkulieren und wird nicht gesondert vergütet.

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet

Plan:
9071_6_A_GR_-1_1-100_060

Detail:
9071_6_A_DT_-_-_1-5_065f
Menge: 4,000 m2

*Hinweis: INNENWÄNDE TECHNIK*

**02.02.01.150 Ortbeton der Innenwände, C30/37, d= 20 cm**
Ortbeton der Innenwände,
aus Stahlbeton als Normalbeton DIN EN 206-1,
liefern und als bewehrten Beton einbauen.

Beton: C30/37
Expositionsklasse: XC1
Wandstärke: 20 cm
Wandhöhe: 2,60 m
Einbauort: UG: Technikbereich

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert vergütet
Menge: 72,000 m2

*Hinweis: DECKEN- UND DACHKONSTRUKTIONEN*

**02.02.01.160 Ortbeton der Decken, C30/37, d= 45 cm, Technikbereich**
Ortbeton der Deckenplatten über UG,
Untergrund waagerecht, obere Betonfläche waagerecht,
aus Stahlbeton als Normalbeton DIN EN 206-1,
liefern und als bewehrten Beton einbauen.

Beton: C30/37
Expositionsklasse: XC1
Dicke: 45 cm
Einbauort: Decke über UG:
 - Technikbereich

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert berechnet.
Menge: 105,000 m2

**02.02.01.170 Ortbeton der Decken, C30/37, d= 30 cm, Kriechgang**
Ortbeton der Deckenplatten über UG,
Untergrund waagerecht, obere Betonfläche waagerecht,
aus Stahlbeton als Normalbeton DIN EN 206-1,
liefern und als bewehrten Beton einbauen.

Beton: C30/37
Expositionsklasse: XC1
Dicke: 30 cm
Einbauort: Decke über UG:
 - Kriechgang

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert berechnet.
Menge: 210,000 m2

**02.02.01.180 Ortbeton der Decken (Dach), C30/37, d= 30 cm, Schächte**
Ortbeton der Deckenplatten über 3.OG (Dach),
Untergrund waagerecht, obere Betonfläche waagerecht,
aus Stahlbeton als Normalbeton DIN EN 206-1,
liefern und als bewehrten Beton einbauen.

Lastösen und sonstige Einbauteile werden durch den Aufzugsbauer beigestellt und sind gemäß Werkplanung des Aufzugbauers in die Decke einzubauen.

Beton: C30/37
Expositionsklasse: XC3
Dicke: 30 cm
Einbauort: Decke über 3.OG (Dach):
 - Fahrstuhlschacht
 - Versorgungsschacht

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schalung und Bewehrung werden gesondert berechnet.
Menge: 9,000 m2

*Hinweis: AUFZUGSSCHACHT inkl. Schalung*

**02.02.01.190 Aufzugsschacht über 3 Geschosse**
Aufzugsschacht über 3 Geschosse,
aus Stahlbeton als Normalbeton DIN EN 206-1,
von OK Rohboden EG bis
UK Rohdecke des Aufzugsschachtes
als freistehenden "Turm" komplett herstellen,
mit 3 Haltestellen,

Für die Ausführung von Aufzugsschächten gelten die erhöhten Anforderungen nach DIN 18202.

Hinweis:
Der direkt angrenzende Versorgungsschacht
ist in gesonderter Position erfasst.

Aufzugsschachtwände beidseitig schalen,
einschließlich Abschalen der Schachttüren,
einschließlich Anlegen der Aussparungen für
Rufknöpfe/ Tableaus/ Etagenstandanzeigen, etc.,
Schalung liefern, vorhalten, einbauen und entfernen

Ankerschienen, Gerüsthülsen/Gerüstschuhe und sonstige Einbauteile werden durch den Aufzugsbauer beigestellt und sind gemäß Werkplanung des Aufzugbauers einbauen.

Herstellen von Absperrungen an den Schachtzugängen auf jeder Etage, Ausführung mind. 1000 mm hoch,
mit herausnehmbaren Brust-, Knie- und Fußbrettern, Horizontale Belastbarkeit: 0,9 KN.

Ortbeton: Normalbeton DIN EN 206-1
Druckfestigkeitsklasse: C 30/37
Expositionsklasse:  XC1
Wandstärke:  20 cm

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schachthöhe
ab OK Rohboden EG
bis Unterkante Rohdecke: ca. 11,70 m
Die abschließende Decke ist in gesonderter Position erfasst.

Schacht Innenmaß: 1,70*1,75 m
Schacht Außenmaß: 2,10*2,15 m

Anzahl der Geschosse: 3 Geschosse
Anzahl der Türöffnungen: 3 Stück
Abmessung je Türöffnung: B*H ca.1,60*2,20 m
 Höhenangabe ab OKFF

Hinweis:
Der Fußbodenaufbau ist zusätzlich zur angegebenen
Türhöhe dazuzurechen. Die angegebenen Türabmessungen
sind vorläufige Angaben und können sich je nach Aufzugsfabrikat noch ändern.

Die Bewehrung ist in gesonderter Position erfasst.
Menge: 1,000 Stk

**02.02.01.200 Montageplattformen im Aufzugsschacht**
Montageplattformen gemäß UVV im Aufzugsschacht,
für Rohmontage der Aufzugsanlage,
je Geschoss herstellen.

Ausführung je Geschoss konform zur UVV
nach Wahl des AN.
Menge: 3,000 Stk

*Hinweis: VERSORGUNGSSCHACHT inkl. Schalung*

**02.02.01.210 Versorgungsschacht über 3 Geschosse**
Versorgungsschacht über 3 Geschosse,
aus Stahlbeton als Normalbeton DIN EN 206-1,
von OK Rohboden EG bis
UK Rohdecke des Versorgungsschachtes
komplett herstellen,

Der Versorgungsschacht bindet auf seiner kurzen Seite
direkt an eine Seite des Aufzugsschachtes an,
die Wände des Schachtes sind daher nur 3-seitig
wie folgt auszuführen:
2x lange Wandseite
1x kurze Wandseite

Versorgungsschachtwände beidseitig schalen,
Schalung liefern, vorhalten, einbauen und entfernen.

Ortbeton: Normalbeton DIN EN 206-1
Druckfestigkeitsklasse: C 30/37
Expositionsklasse:  XC1
Wandstärke:  20 cm

Hinweis
Nach Erfordernis der Druckfestigkeist- und/oder Expositionsklasse sind die Überwachungsklassen 1 + 2 für Stahlbeton notwendig. Alle Auflagen gemäß Zement-Merkblatt Betontechnik B5, 10.2014, sowie die geltenden Vorschriften, Stand der Technik, sind dazu zu berücksichtigen.
Kosten für Eigen-und/oder Fremdüberwachung für die Überwachungsklassen 1 + 2 einschließlich Erstellung und Übergabe aller erforderlichen Prüfunterlagen sind in den Betonpositionen zu berücksichtigen und werden nicht gesondert vergütet.

Schachthöhe
ab OK Rohboden EG
bis Unterkante Rohdecke: ca. 11,70 m
Die abschließende Decke ist in gesonderter Position erfasst.

Schacht Innenmaß: 0,85*2,405 m
Schacht Außenmaß: 1,25*2,805 m

Anzahl der Geschosse: 3 Geschosse

Die Bewehrung ist in gesonderter Position erfasst.
Menge: 1,000 Stk

##### Untertitel 02.02.02 Schalung

*Hinweis: GRÜNDUNG*

**02.02.02.10 Randschalung der Bodenplatte, h= 50 cm**
Randschalung der Bodenplatten,
Schalfläche senkrecht,
als glatte Schalung aus Schalungsplatten,
Betonfläche möglichst absatzfrei
liefern, vorhalten, einbauen und entfernen.

Höhe der Schalung: 50 cm
Einbauort: UG:
 - Kriechgang
 - Technikbereich
Menge: 195,000 m

**02.02.02.20 Randschalung der Bodenplatte, h= 70 cm**
Randschalung der Bodenplatten,
Schalfläche senkrecht,
als glatte Schalung aus Schalungsplatten,
Betonfläche möglichst absatzfrei
liefern, vorhalten, einbauen und entfernen.

Höhe der Schalung: 70 cm
Einbauort: UG:
 Kriechgang
Menge: 8,000 m

**02.02.02.30 Randschalung der Bodenplatte, h= 25 cm, Schachtbauwerk**
Randschalung der Bodenplatten,
Schalfläche senkrecht,
als glatte Schalung aus Schalungsplatten,
Betonfläche möglichst absatzfrei
liefern, vorhalten, einbauen und entfernen.

Höhe der Schalung: 25 cm
Einbauort: UG
dort unterhalb des Technikbereichs
für das Schachtbauwerk Haustechnik

Plan:
9071_6_A_GR_-1_1-100_060

Detail:
9071_6_A_DT_-_-_1-5_065f
Menge: 8,000 m

**02.02.02.40 Schalung der Streifenfundamente**
Schalung der Streifenfundamente, im Erdreich,
Seitenflächen senkrecht, als glatte Schalung ohne
spezielle Anforderung an die Oberfläche

Streifenfundamente in allen erforderlichen Querschnitten und Dimensionen, auch schrägverlaufend, für Flächen aller Einzelgrößen und Zuschnitte liefern, vorhalten, einbauen und entfernen.

Höhe der Schalung: ca. 80 cm
Menge: 540,000 m2

**02.02.02.50 Schalung der Einzelfundamente**
Schalung der Einzelfundamente, im Erdreich,
Seitenflächen senkrecht, als glatte Schalung ohne
spezielle Anforderung an die Oberfläche

Einzelfundamente in allen erforderlichen Querschnitten und Dimensionen, auch schrägverlaufend bzw. getreppt/abgestuft, für Flächen aller Einzelgrößen und Zuschnitte liefern, vorhalten, einbauen und entfernen.

Höhe der Schalung:  ca. 80-1,35
Besonderheit:  Schalung
  zum Teil abgetreppt/abgestuft
Menge: 55,000 m2

*Hinweis: AUSSENWÄNDE*

**02.02.02.60 Schalung der Außenwände, Kriechgang**
Schalung der Außenwände
Seitenflächen senkrecht, als Großflächenschalung, waagerecht angeordnet mit regelmäßigen Stößen, geordnetes Schalbild, Betonfläche glatt, absatzfrei

Wände in allen erforderlichen Querschnitten und Dimensionen, auch schrägverlaufend, für Flächen aller Einzelgrößen und Zuschnitte liefern, vorhalten, einbauen und entfernen.

Wandstärke: 25 cm
Wandhöhe: ca. 1,35 m

Einbauort: UG: Kriechgang/Schächte
Menge: 410,000 m2

**02.02.02.70 Schalung der Außenwände, Technikbereich**
Schalung der Außenwände
Seitenflächen senkrecht, als Großflächenschalung, waagerecht angeordnet mit regelmäßigen Stößen, geordnetes Schalbild, Betonfläche glatt, absatzfrei

Wände in allen erforderlichen Querschnitten und Dimensionen, auch schrägverlaufend, für Flächen aller Einzelgrößen und Zuschnitte liefern, vorhalten, einbauen und entfernen.

Wandstärke: 25 cm
Wandhöhe: ca. 2,60 m

Einbauort: UG: Technikbereich
Menge: 220,000 m2

**02.02.02.80 Schalung der Außenwände für das Schachtbauwerk Hausanschluss**
Schalung der Außenwände
für das Schachtbauwerk Hausanschluss
Seitenflächen senkrecht, als Schalung in Kleinflächen,
waagerecht angeordnet mit regelmäßigen Stößen,
geordnetes Schalbild, Betonfläche glatt, absatzfrei

Wände in allen erforderlichen Querschnitten und Dimensionen, auch schrägverlaufend, für Flächen aller Einzelgrößen und Zuschnitte liefern, vorhalten, einbauen und entfernen.

Wandstärke: 25 cm
Wandhöhe: ca. 50 cm

Einbauort: UG
dort im Technikbereich für das Schachtbauwerk Haustechnik

Plan:
9071_6_A_GR_-1_1-100_060

Detail:
9071_6_A_DT_-_-_1-5_065f
Menge: 8,000 m2

*Hinweis: INNENWÄNDE*

**02.02.02.90 Schalung der Innenwände**
Schalung der Innenwände,
Seitenflächen senkrecht, als Großflächenschalung, waagerecht angeordnet mit regelmäßigen Stößen, geordnetes Schalbild, Betonfläche glatt, absatzfrei

Wände in allen erforderlichen Querschnitten und Dimensionen, auch schrägverlaufend, für Flächen aller Einzelgrößen und Zuschnitte liefern, vorhalten, einbauen und entfernen.

Wandstärke: 25 cm
Wandhöhe: 2,60 m

Einbauort: UG:
 Heizung
Menge: 144,000 m2

*Hinweis: DECKEN- UND DACHKONSTRUKTIONEN*

**02.02.02.100 Deckenschalung über UG, Kriechgang**
Schalung der Deckenplatte über UG, Kriechgang
waagerecht, als glatte Schalung,
Die Deckenunterseite ist absatzfrei herzustellen
Die Unterseite der Decke erhält einen bauseitigen Anstrich

Deckenstärke: 30 cm
Bauteilhöhe: Lichte Höhe ca. 1,35 m!
Einbauort: Kriechgang
Menge: 175,000 m2

**02.02.02.110 Deckenschalung über UG, Heizung**
Schalung der Deckenplatte über UG, Technikbereich
waagerecht, als glatte Schalung,
Die Deckenunterseite ist absatzfrei herzustellen
Die Unterseite der Decke erhält einen bauseitigen Anstrich

Deckenstärke: 45 cm
Bauteilhöhe: Lichte Höhe ca. 2,60 m
Einbauort: Technikbereich
Menge: 95,000 m2

**02.02.02.120 Deckenrandschalung, d= 45 cm, Technikbereich**
Deckenrandschalung an Ortbetondecken über UG

Deckenstärke: 45 cm
Einbauort Decke über Technikbereich
 Decke über Heizung
Menge: 45,000 m

**02.02.02.130 Deckenrandschalung, d= 30 cm, Kriechgang**
Deckenrandschalung an Ortbetondecken über UG

Deckenstärke: 30 cm
Einbauort Decke über Kriechgang
Menge: 145,000 m

**02.02.02.140 Deckenschalung über 3.OG, Schächte**
Schalung der Deckenplatte über 3.OG (Dach)
oberhalb von Fahrstuhlschacht und Versorgungsschacht
waagerecht, als glatte Schalung,
Die Deckenunterseite ist absatzfrei herzustellen

Deckenstärke: 30 cm
Bauteilhöhe: Lichte Schachthöhe ca. 13,05 m
Einbauort: Decke über 3.OG (Dach)
 - Fahrstuhlschacht
 - Versorgungsschacht
Menge: 9,000 m2

**02.02.02.150 Deckenrandschalung, d= 30 cm, Schächte**
Deckenrandschalung an Ortbetondecken über 3.OG (Dach)

Deckenstärke: 30 cm
Einbauort: Decke über 3.OG (Dach):
 - Decke über Fahrstuhlschacht
 - Decke über Versorgungsschacht
Menge: 15,000 m

*Hinweis: ÖFFNUNGEN ANLEGEN*

**02.02.02.160 Türöffnungen in Betonwänden, 1,26*2,26, d=20cm**
Herstellen von Türaussparungen in Betonwänden,
inkl. liefern, vorhalten, einbauen,
sowie entfernen und entsorgen der Schalung.

Wandstärke: 20 cm
Lichtes Öffnungsmaß B*H:  1,26*2,26 m ab OKFF
 zzgl. ca. 15 cm in der Höhe
 für Fußbodenaufbau

Einbauort:
Technikbereich, Innenwand
Menge: 4,000 Stk

**02.02.02.170 Türöffnungen in Betonwänden, 1,26*2,26, d= 25cm**
Herstellen von Türaussparungen in Betonwänden,
inkl. liefern, vorhalten, einbauen,
sowie entfernen und entsorgen der Schalung.

Wandstärke: 25 cm
Lichtes Öffnungsmaß B*H:  1,01*2,26 m ab OKFF
 zzgl. ca. 15 cm in der Höhe
 für Fußbodenaufbau

Einbauort:
"Flur" im Technikbereich, Außenwand
Menge: 1,000 Stk

**02.02.02.180 Türöffnungen in Betonwänden, 1,26*1,20, d= 25cm**
Herstellen von Türaussparungen in Betonwänden,
inkl. liefern, vorhalten, einbauen,
sowie entfernen und entsorgen der Schalung.

Wandstärke: 25 cm
Lichtes Öffnungsmaß B*H:  1,26*1,35 m ab OKRD

Hinweis: Die Öffnung ist raumhoch.

Einbauort:
Kriechgang, Außenwand
Menge: 1,000 Stk

**02.02.02.190 Fensteröffnungen in Betonwänden, 1,505*1,01, d= 25cm**
Herstellen von Fensteröffnungen in Betonwänden,
inkl. liefern, vorhalten, einbauen,
sowie entfernen und entsorgen der Schalung.

Wandstärke: 25 cm
Lichtes Öffnungsmaß B*H:  1,505*1,01 m
Brüstungshöhe: 1,40 m über OKRD

Einbauort:
"Batterie" im Technikbereich, Außenwand
Menge: 1,000 Stk

**02.02.02.200 Öffnungen in Betonwänden, 1,00*1,35, d=25cm**
Herstellen von Öffnungen in Betonwänden,
inkl. liefern, vorhalten, einbauen,
sowie entfernen und entsorgen der Schalung.

Wandstärke: 25 cm (Innenwand!)
Lichtes Öffnungsmaß B*H:  1,00*1,35 m ab OKRD

Hinweis: Die Öffnung ist raumhoch.

Einbauort:
Vom Kriechgang zum Versorgungsschacht F2,
Innenwand
Menge: 1,000 Stk

**02.02.02.210 Öffnungen in Betonwänden, 2,00*1,35, d=25cm**
Herstellen von Öffnungen in Betonwänden,
inkl. liefern, vorhalten, einbauen,
sowie entfernen und entsorgen der Schalung.

Wandstärke: 25 cm (Innenwand!)
Lichtes Öffnungsmaß B*H:  2,00*1,35 m ab OKRD

Hinweis: Die Öffnung ist raumhoch.

Einbauort:
Vom Kriechgang zum Versorgungsschacht J,
Innenwand
Menge: 1,000 Stk

*Hinweis: WANDDURCHBRÜCHE*

**02.02.02.220 Wanddurchbruch anlegen, 1000*1200 mm, d= 25 cm**
Anlegen von Wanddurchbrüchen in Ortbeton
einschließlich aller erforderlichen Schalungsarbeiten,
Schalung einbauen und anschließend entfernen und entsorgen

Wandstärke: ca. 25 cm
Abmessung: ca. 1000*1200 mm
Einbauort: UG, Innenwand
Menge: 2,000 Stk

**02.02.02.230 Wanddurchbruch anlegen, 600*1200 mm, d= 25 cm**
Anlegen von Wanddurchbrüchen in Ortbeton
einschließlich aller erforderlichen Schalungsarbeiten,
Schalung einbauen und anschließend entfernen und entsorgen

Wandstärke: ca. 25 cm
Abmessung: ca. 1000*1200 mm
Einbauort: UG, Innenwand
Menge: 1,000 Stk

**02.02.02.240 Wanddurchbruch anlegen, 200*200 mm, d= 25 cm**
Anlegen von Wanddurchbrüchen in Ortbeton
einschließlich aller erforderlichen Schalungsarbeiten,
Schalung einbauen und anschließend entfernen und entsorgen

Wandstärke: ca. 25 cm
Abmessung: ca. 200*200 mm
Einbauort: UG, Außenwand
 für Lüftungsrohr
Menge: 1,000 Stk

**02.02.02.250 Wanddurchbruch anlegen, 200*200 mm, d= 20 cm**
Anlegen von Wanddurchbrüchen in Ortbeton
einschließlich aller erforderlichen Schalungsarbeiten,
Schalung einbauen und anschließend entfernen und entsorgen

Wandstärke: ca. 20 cm
Abmessung: ca. 200*200 mm
Einbauort: UG, Innenwand
Menge: 1,000 Stk

*Hinweis: DECKENDURCHBRÜCHE*

**02.02.02.260 Deckendurchbruch anlegen, 600*600 mm, d= 30 cm, Dach**
Anlegen von Deckendurchbrüchen in Ortbeton
einschließlich aller erforderlichen Schalungsarbeiten,
Schalung einbauen und anschließend entfernen und entsorgen

Deckenstärke (Dach): ca. 30 cm
Abmessung: bis zu ca. 600*600 mm
Einbauort: Decke über 2.OG (Dach)
 oberhalb Fahrstuhlschacht
Menge: 1,000 Stk

**02.02.02.270 Deckendurchbruch anlegen, 5,00*075 m, d= 30 cm**
Anlegen von Deckendurchbrüchen in Ortbeton
einschließlich aller erforderlichen Schalungsarbeiten,
Schalung einbauen und anschließend entfernen und entsorgen

Deckenstärke: ca. 30 cm
Abmessung: ca. 5,00*0,75 m
Einbauort: Decke über UG
 Schacht J
Menge: 1,000 Stk

**02.02.02.280 Deckendurchbruch anlegen, 2,40*0,80 m, d= 30 cm**
Anlegen von Deckendurchbrüchen in Ortbeton
einschließlich aller erforderlichen Schalungsarbeiten,
Schalung einbauen und anschließend entfernen und entsorgen

Deckenstärke: ca. 30 cm
Abmessung: ca. 2,40*0,80 m
Einbauort: Decke über UG
 Schacht F2
Menge: 1,000 Stk

**02.02.02.290 Deckendurchbruch anlegen, 500*200 mm, d= 30 cm**
Anlegen von Deckendurchbrüchen in Ortbeton
einschließlich aller erforderlichen Schalungsarbeiten,
Schalung einbauen und anschließend entfernen und entsorgen

Deckenstärke: ca. 30 cm
Abmessung: ca. 500*200 mm
Einbauort: Decke über UG
 Schacht
Menge: 1,000 Stk

**02.02.02.300 Deckendurchbruch anlegen, 350*200 mm, d= 30 cm**
Anlegen von Deckendurchbrüchen in Ortbeton
einschließlich aller erforderlichen Schalungsarbeiten,
einschließlich Ausbua und Entsorgen der Schalung
Schalung einbauen und anschließend entfernen und entsorgen

Deckenstärke: ca. 45 cm
Abmessung: ca. 350*200 mm
Einbauort: Decke über UG
 Kriechgang
Menge: 1,000 Stk

**02.02.02.310 Deckendurchbruch anlegen, 250*250 mm, d= 30 cm**
Anlegen von Deckendurchbrüchen in Ortbeton
einschließlich aller erforderlichen Schalungsarbeiten,
Schalung einbauen und anschließend entfernen und entsorgen

Deckenstärke: ca. 30 cm
Abmessung: ca. 250*250 mm
Einbauort: Decke über UG
 Kriechgang
Menge: 2,000 Stk

**02.02.02.320 Deckendurchbruch anlegen, 250*250 mm, d= 45 cm**
Anlegen von Deckendurchbrüchen in Ortbeton
einschließlich aller erforderlichen Schalungsarbeiten,
Schalung einbauen und anschließend entfernen und entsorgen

Deckenstärke: ca. 45 cm
Abmessung: ca. 250*250 mm
Einbauort: Decke über UG
 Heizung
Menge: 1,000 Stk

**02.02.02.330 Deckendurchbruch anlegen, 250*125 mm, d= 45 cm**
Anlegen von Deckendurchbrüchen in Ortbeton
einschließlich aller erforderlichen Schalungsarbeiten,
Schalung einbauen und anschließend entfernen und entsorgen

Deckenstärke: ca. 45 cm
Abmessung: ca. 250*125 mm
Einbauort: Decke über UG
 Heizung
Menge: 1,000 Stk

*Hinweis: BODENPLATTENDURCHBRÜCHE*

**02.02.02.340 Bodenplattendurchbruch anlegen, 910*1.810 mm, d= 50 cm**
Anlegen von Bodenplattendurchbrüchen in Ortbeton
einschließlich aller erforderlichen Schalungsarbeiten,
Schalung einbauen und anschließend entfernen und entsorgen

Bodenplattenstärke: 50 cm
Abmessung: 910*1.810 mm
Einbauort: Bodenplatte
 im Technikbereich

Der Durchbruch führt in das darunterliegende
"Schachtbauwerk Hausanschluss"

Plan:
9071_6_A_GR_-1_1-100_060

Detail:
9071_6_A_DT_-_-_1-5_065f
Menge: 1,000 Stk

**02.02.02.350 Bodenplattendurchbruch anlegen, 300*300 mm, d= bis 50 cm**
Anlegen von Bodenplattendurchbrüchen in Ortbeton
einschließlich aller erforderlichen Schalungsarbeiten,
Schalung einbauen und anschließend entfernen und entsorgen

Bodenplattenstärke: bis ca. 50 cm
Abmessung: ca.300*300 mm
Einbauort: Bodenplatte
Menge: 9,000 Stk

**02.02.02.360 Bodenplattendurchbruch anlegen, 250*250 mm, d= bis 50 cm**
Anlegen von Bodenplattendurchbrüchen in Ortbeton
einschließlich aller erforderlichen Schalungsarbeiten,
Schalung einbauen und anschließend entfernen und entsorgen

Bodenplattenstärke: bis ca. 50 cm
Abmessung: ca. 250*250 mm
Einbauort: Bodenplatte
Menge: 22,000 Stk

**02.02.02.370 Bodenplattendurchbruch anlegen, 225*250 mm, d= bis 50 cm**
Anlegen von Bodenplattendurchbrüchen in Ortbeton
einschließlich aller erforderlichen Schalungsarbeiten,
Schalung einbauen und anschließend entfernen und entsorgen

Bodenplattenstärke: bis ca. 50 cm
Abmessung: ca. 225*250 mm
Einbauort: Bodenplatte
Menge: 1,000 Stk

**02.02.02.380 Bodenplattendurchbruch anlegen, 200*200 mm, d= bis 50 cm**
Anlegen von Bodenplattendurchbrüchen in Ortbeton
einschließlich aller erforderlichen Schalungsarbeiten,
Schalung einbauen und anschließend entfernen und entsorgen

Bodenplattenstärke: bis ca. 50 cm
Abmessung: ca. 200*200 mm
Einbauort: Bodenplatte
Menge: 3,000 Stk

*Hinweis: FUNDAMENTDURCHBRÜCHE vertikal*

**02.02.02.390 Fundamentdurchbruch anlegen, vertikal, 250*250 mm, h= bis 50 cm**
Anlegen von senkrechten Fundamentduchbrüchen,
als Fortsetzung von Durchbrüchen in Bodenplatten

Hinweis:
Es ist als Schwierigkeit miteinzukalkulieren, dass die Durchbrüche im Fundamentbereich so auszubilden sind, dass die zu verlegenden Leitungsquerschnitte seitlich aus den Fundamenten herausgeführt werden können. Z.T. liegen die Durchbrüche auch direkt am Fundamentrand (ähnlich einer Wandaussparung).

Ausführung in Ortbetonbauteilen
einschließlich aller erforderlichen Schalungsarbeiten,
Schalung einbauen und anschließend entfernen und entsorgen

Höhe im Fundament: ca. 50 cm
Abmessung: ca. 250*250 mm
Einbauort: Fundament
Menge: 11,000 Stk

**02.02.02.400 Fundamentdurchbruch anlegen,vertikal, 200*200 mm, h= bis 50 cm**
Anlegen von senkrechten Fundamentduchbrüchen,
als Fortsetzung von Durchbrüchen in Bodenplatten

Hinweis:
Es ist als Schwierigkeit miteinzukalkulieren, dass die Durchbrüche im Fundamentbereich so auszubilden sind, dass die zu verlegenden Leitungsquerschnitte seitlich aus den Fundamenten herausgeführt werden können. Z.T. liegen die Durchbrüche auch direkt am Fundamentrand (ähnlich einer Wandaussparung).

Ausführung in Ortbetonbauteilen
einschließlich aller erforderlichen Schalungsarbeiten,
Schalung einbauen und anschließend entfernen und entsorgen

Höhe im Fundament: ca. 50 cm
Abmessung: ca. 200*200 mm
Einbauort: Fundament
Menge: 3,000 Stk

*Hinweis: FUNDAMENTDURCHFÜHRUNGEN horizontal*

**02.02.02.410 Fundamentdurchbruch anlegen, horizontal, 125*125 mm, L= 1.000 mm**
Anlegen von horizontalen Fundamentduchbrüchen,
zur Durchführung von querenden Grundleitungen etc.

Ausführung in Ortbetonbauteilen
einschließlich aller erforderlichen Schalungsarbeiten,
Schalung einbauen und anschließend entfernen und entsorgen

Länge im Fundament: ca. 1.000 mm
Abmessung: ca. 125*125 mm
Einbauort: Fundament
Menge: 5,000 Stk

**02.02.02.420 Fundamentdurchbruch anlegen, horizontal, 250*250 mm, L= 1.000 mm**
Anlegen von horizontalen Fundamentduchbrüchen,
zur Durchführung von querenden Grundleitungen etc.

Ausführung in Ortbetonbauteilen
einschließlich aller erforderlichen Schalungsarbeiten,
Schalung einbauen und anschließend entfernen und entsorgen

Länge im Fundament: ca. 1.000 mm
Abmessung: ca. 200*200 mm
Einbauort: Fundament
Menge: 5,000 Stk

##### Untertitel 02.02.03 Bewehrung

**02.02.03.10 Betonstabstahl DIN 488,BSt 500 S,(B)**
Betonstabstahl DIN 488,BSt 500 S,(B) alle Durchmesser, alle Längen, liefern, schneiden, biegen und incl. notwendiger
Abstandhalter verlegen.

Abrechnung nach Stahllisten
Menge: 110,000 t

**02.02.03.20 Betonstahlmatten, BSt 500 M,(A)**
Betonstahlmatten DIN 488 IV M, BSt 500 M,(A), liefern, schneiden, biegen und incl. notwendiger verlegen.

Abrechnung nach Stahllisten
Menge: 1,500 t

**02.02.03.30 Abstandhalter, Böcke, etc.**
Abstandhalter, Böcke DIN 488 IV M, BSt 500 (A)
Menge: 2,500 t

##### Untertitel 02.02.04 Systemabdichtung durch Spezialfirma

**Ausführungsbeschreibung 18 SYSTEMABDICHTUNG DURCH SPEZIALFIRMA**
*SYSTEMABDICHTUNG DURCH SPEZIALFIRMA*
Systemabdichtung durch Spezialfirma

Der AN hat eine Abdichtung für die Sohlen und Wände aus wasserundurchlässigem Beton ("Weiße Wanne") herzustellen. Hierzu muss der Auftragnehmer ZWINGEND eine SPEZIALFIRMA  mit der Planung und Ausführung dieser Abdichtung als SYSTEMABDICHTUNG beauftragen, um eine
wasserundurchlässige Gesamtkonstruktion gewährleisten zu können.

Gemäß "Geotechnischem Bericht" der BG RheinRuhr GmbH
ist die Wassereinwirkungsklasse W2.1-E nach DIN 18533 anzusetzen. Das Untersuchungsgebiet liegt in der Erdbebenzone 0.

ZWINGEND VOM BIETER
ZUR ANGEBOTSABGABE
AUSZUFÜLLEN:
Spezialfirma/ Systemabdichtung:

'.........'

Die nachfolgend in dieser Ausführungsbeschreibung aufgeführten Leistungen 1. bis 6. sind von der durch den AN zu beauftragenden Spezialfirma zu erbringen. Die für diesen Leistungsumfang anfallenden Kosten werden nicht gesondert vergütet, sondern sind in die Einheitspreise der nachfolgenden LV-Positionen dieses Titels miteinzukalkulieren.

1.
Die Beratung bezüglich der für die Abdichtung zu beachtenden Bedingungen sowie die sachkundige Fachbauleitung für die besondere Abdichtungsmaßnahme.

2.
Die Erstellung einer abdichtungstechnischen Systemplanung als Gesamtübersicht und in Details als Grundlage für die Ausführung. (Übergabe Papier/PDF)

3.
Die Bestimmung der einzusetzenden Betone, die Festlegung der Zusammensetzung sowie die Gestellung der erforderlichen Erstprüfung, wenn die Zugabe spezieller Betonzusatzmittel der Spezialfirma vorgesehen ist.

4.
Die vollständige Überwachung aller Betoniervorgänge an den abdichtenden Bauteilen durch das weisungsbefugte Fachpersonal der Spezialfirma.

5.
Die Gewährleistung für die Wasserundurchlässigkeit der Konstruktion, bestehend aus den Betonbauteilen, den Fugenabdichtungen und allem, durch die Spezialfirma gelieferten und abgenommenen Zubehör für die Dauer von zehn Jahren (BGB).
Hierbei hat sich die Spezialfirma, ausgehend vom Entwurfsgrundsatz a "Trennrissvermeidung",
an der Nutzungsklasse A der WU-Richtlinie zu orientieren.

6.
Versicherungsschutz über fünf Jahre als Ergänzung zur Gewährleistung für Sachschäden, Vermögensschäden, Umwelt-Regressansprüche und Personenschäden, dokumentiert mit einer objektbezogenen Haftungs- und Gewährleistungsurkunde. Die Deckungssummen betragen je Versicherungsfall:
Mindestens 5.000.000 € für Personen-, Sach- und Vermögensschäden
Mindestens 250.000 € für Tätigkeitsschäden

7.
Werden die abdichtenden Bauteile und Fugenabdichtungen durch Folgearbeiten abgedeckt oder sind diese zukünftig nicht mehr zugänglich, so ist die Spezialfirma vor diesen Arbeiten zu einer Abnahme mit Überprüfung der Dichtheit aufzufordern.

Besondere Hinweise:
Auf Grund der geometrischen Form des geplanten Objekts (lang und schmal) lässt sich bei der Erstellung der Weißen Wanne das System der Trennrissvermeidung gemäß Entwurfsgrundsatz a) entsprechend der WU-Richtlinie [6. (4)] nicht sicher umsetzen.
Es ist Entwurfsgrundsatz c) anzusetzen, der neben den betontechnologischen und konstruktiven Maßnahmen des Entwurfsgrundsatzes a) eine Abdichtung (verpressen) von unkontrolliert auftretenden Trennrissen vorsieht.
Die entsprechenden Leistungen sind in den nachfolgenden LV-Positionen dieses Titels ebenfalls berücksichtigt.
Die Zugänglichkeit der zu verpressenden Bereiche muss gewährleistet sein.

Besondere Hinweise:
Die Technischen Hinweise der Spezialfirma zu ihrem Betonabdichtungssystem sind von der Bauunternehmung
 (= AN) unbedingt zu beachten und in die Einheitspreise mit einzukalkulieren.

*Hinweis: ABDICHTUNG DER SOHLEN UND WÄNDE*
Abdichtung der Sohlen und Wände
Die wasserundurchlässige Ausbildung der Sohlen und Wände erfolgt als Sperrbeton-Konstruktion im System der Spezialfirma mit einem eignungsgeprüften Beton. Die Betonierung wird von den Fachtechnikern der Spezialfirma überwacht.
Zum System der Spezialfirma gehört die Lieferung und Dosierung der Betonzusatzmittel zur Erzielung schwindarmer Betone mit reduzierter Hydratationswärme. Die Zugabe wird durch die Fachtechniker der Spezialfirma nach Überprüfung des angelieferten Transportbetons vorgenommen. Es entfallen die verflüssigenden Betonzusatzmittel (BV, FM) aus der
Rezeptur des Transportbetonwerkes.

Nach Abschluss des Betoniervorganges erfolgt die Nachbehandlung der Betonoberfläche der Sohle entsprechend der DIN 1045. Zur Nachbehandlung wird die Sohle geflutet bzw. mit Polyethylen-Folie abgedeckt. Die Bauunternehmung (= AN) sorgt für den Fortbestand der Massnahmen entsprechend der durch die Spezialfirma festgelegten Dauer. Wände sind mindestens drei Tage in der Schalung zu belassen.

Zur Abrechnung gelangt die eingebaute Menge
(m3) bzw. die ausgeführte Fläche (m2).
Bei Verwendung von Doppelwand-Fertigteilelementen beträgt die Mindestdicke des Ortbetonkernes 18 cm.

**02.02.04.10 Sohle, d = 50-70 cm, Überwachung der Betonierung**
Sohle, d = 50-70 cm,
sowie das kleine Sohlenstück des Schachtbauwerks
mit einer Dicke von d = 25 cm,
Überwachung der Betonierung durch die Spezialfirma,
einkalkuliert ist die Herstellung in einem Betonierabschnitt
Menge: 195,000 m3

**02.02.04.20 Wände, d = 25 cm, Überwachung der Betonierung**
Wände, d = 25 cm,
Überwachung der Betonierung durch die Spezialfirma,
einkalkuliert ist die Herstellung in einem Betonierabschnitt.
Menge: 80,000 m3

**02.02.04.30 Lieferung und Dosierung der Betonzusatzmittel**
Lieferung und Dosierung der Betonzusatzmittel
durch die Spezialfirma
Menge: 275,000 m3

**02.02.04.40 Untermischkosten**
Untermischkosten für das örtliche Untermischen
der von der Spezialfirma gelieferten Betonzusatzmittel
in den Transportbeton.

Das Einbringen des Betonzusatzmittels in die sich drehende Trommel des Anlieferfahrzeuges sowie die zusätzliche Wartezeit für den Untermischvorgang sind in diese Position miteinzukalkulieren.
Menge: 275,000 m3

**02.02.04.50 Nachbehandlung der Sohlenoberfläche, mit Polyethylen-Folie**
Nachbehandlung der Sohlenoberfläche
durch die Spezialfirma

Abdeckung der Sohlenoberfläche mit Polyethylen-Folie

Die Spezialfirma liefert die Polyethylen-Folie
und baut die Folie ein.

Unterhalt, Ausbau, Abtransport und Entsorgen der Folie erfolgt durch die ausführende Bauunternehmung (= AN)
(siehe nachfolgende Position)
Menge: 380,000 m2

**02.02.04.60 Unterhalt, Ausbau, Abtransport, Entsorgung der Polyethylen-Folie**
Unterhalt der Polyethylen-Folie aus der Vorposition
für die von der Spezialfirma festgelegte Dauer
der Nachbehandlung.

Der Unterhalt ist nach den Vorgaben der Spezialfirma
durchzuführen.

Position einschließlich
Ausbau, Abtransport und Entsorgung der Folie
einschließlich aller anfallenden Entsorgungskosten.

Der gesamte Leistungsumfang dieser Position
ist von der ausführenden Bauunternehmung (= AN)
auszuführen.
Menge: 380,000 m2

*Hinweis: KOMBI-ARBEITSFUGENBAND, TYP KAB*
Kombi-Arbeitsfugenband, Typ KAB
für die Abdichtung von Arbeitsfugen in Betonbauteilen (Rollenlänge ca. 25 m, herstellerabhängig).

Das Kombi-Arbeitsfugenband, Typ KAB, besteht aus PVC-P und einem im Fußpunkt spritzwassergeschützten TPE-Quellgummirundprofil.

Das Kombi-Arbeitsfugenband ist direkt auf die obere Bewehrung der Sohle aufzustellen, so dass keine Betonaufkantung oder besondere Bewehrungsführung erforderlich ist.

**02.02.04.70 KAB - Kombi-Arbeitsfugenband, liefern**
KAB - Kombi-Arbeitsfugenband, für die Ab-
dichtung der Fuge im Übergang von der Sohle
zur aufgehenden Wand, im Bereich von
Schächten, Aufzugsunterfahrten etc. sowie im
Verlauf von Höhenversätzen,

von der Spezialfirma frei Baustelle zu liefern.

der Einbau erfolgt durch die ausführende
Bauunternehmung (= AN)
(siehe nachfolgende Position)
Menge: 200,000 m

**02.02.04.80 KAB - Kombi-Arbeitsfugenband, einbauen**
das KAB - Kombi-Arbeitsfugenband
aus der Vorposition einbauen,

der Einbau erfolgt durch die ausführende
Bauunternehmung (= AN) gemäß den
Detailvorgaben und Einbauvorschriften der Spezialfirma

Position einschließlich Transportweg innerhalb der Baustelle zum Einbauort.
Menge: 200,000 m

**02.02.04.90 Fugenband-Stumpfstoss-Schweissungen**
Fugenband-Stumpfstoss-Schweissungen zur  Verbindung von innenliegenden Fugenbändern im Rahmen von Betonierungs- bzw. Überwachungsterminen herstellen.
Die Schweissungen erfolgen durch die Spezialfirma.
Sollten zusätzliche An- und Abfahrten anfallen, so werden diese gesondert berechnet.
Menge: 75,000 Stk

*Hinweis: FUGENBAND WAND-DECKE*
Fugenband Wand-Decke,
Fugenband für die Abdichtung von Sollriss-, Arbeits- und Dehnfugen in Betonbauteilen,
bestehend aus güteüberwachten PVC-Fugenbändern (Rollenlänge ca. 25 m, herstellerabhängfig).
Die Arbeitsfugenbänder sind durch integrierte Federstahlstreifen versteift und zur einfachen Montage mit Rödelösen ausgerüstet.
Im Rahmen der Gewährleistung für die Gesamtkonstruktion werden die Fugenbänder und deren ordnungsgemäßer Einbau von den Fachkräften der Spezialfirma überprüft und abgenommen.

**02.02.04.100 Fugenband, liefern**
AS 100 - innenliegendes Arbeitsfugenband für die Abdichtung der Fuge im Übergang von der Wand zur aufliegenden Decke.

von der Spezialfirma frei Baustelle zu liefern.

der Einbau erfolgt durch die ausführende
Bauunternehmung (= AN)
(siehe nachfolgende Position)
Menge: 175,000 m

**02.02.04.110 Fugenband, einbauen**
das AS 100 - innenliegendes Arbeitsfugenband
aus der Vorposition einbauen,
gemäß den Einbauvorschriften der Spezialfirma,

der Einbau erfolgt durch die ausführende
Bauunternehmung (= AN) gemäß den
Detailvorgaben und Einbauvorschriften der Spezialfirma

Position einschließlich Transportweg innerhalb der Baustelle zum Einbauort.
Menge: 175,000 m

**02.02.04.120 Fugenband-Stumpfstoss-Schweissungen**
Fugenband-Stumpfstoss-Schweissungen zur  Verbindung von innenliegenden Fugenbändern im Rahmen von Betonierungs- bzw. Überwachungsterminen herstellen.
Die Schweissungen erfolgen durch die Spezialfirma.

Sollten zusätzliche An- und Abfahrten anfallen, so werden diese gesondert berechnet.
Menge: 75,000 Stk

*Hinweis: TRAPEZBLECH*

**02.02.04.130 Trapezblech für die Bauteildicke d = 25 cm, liefern**
Lieferung von mehrfach gekanteten Trapezblechen zur Trennung des Betonquerschnittes im Verlauf von Sollrissfugen.

Trapezblech für die Bauteildicke: d = 25 cm
Ausführung in:  Außenwänden

Der durch die Trapezbleche (Lieferlänge 2,5 m) entstehende Riss wird durch das aussenliegende Arbeitsfugenband
(siehe gesonderte Position) abgedichtet.
Die Profilgebung der Trapezbleche erfüllt die Anforderungen des EC 2 DIN EN 1992-1-1, Absatz 6.2.5 und entspricht der Formgebung der verzahnten Fuge.
Die Trapezbleche sind mit Rödelbohrungen versehen.

Die Trapezbleche sind durch die Spezialfirma frei Baustelle zu liefern.

der Einbau erfolgt durch die ausführende
Bauunternehmung (= AN)
(siehe nachfolgende Position)
Menge: 22,500 m

**02.02.04.140 Trapezblech für die Bauteildicke d = 25 cm, einbauen**
das Trapezblech für die Bauteildicke d = 25 cm
einbauen, Einbau der Trapezbleche zwischen
der äußeren und inneren Bewehrung,
gemäß den Einbauvorschriften der Spezialfirma,

der Einbau erfolgt durch die ausführende
Bauunternehmung (= AN) gemäß den
Detailvorgaben und Einbauvorschriften der Spezialfirma

Position einschließlich Transportweg innerhalb der Baustelle zum Einbauort.
Menge: 22,500 m

**02.02.04.150 Trapezblech für die Bauteildicke d = 50 cm, liefern**
Lieferung von mehrfach gekanteten Trapezblechen zur Trennung des Betonquerschnittes im Verlauf von Sollrissfugen.

Trapezblech für die Bauteildicke d = 50 cm

Der durch die Trapezbleche (Lieferlänge 2,5 m) entstehende Riss wird durch das aussenliegende Arbeitsfugenband
(siehe gesonderte Position) abgedichtet.
Die Profilgebung der Trapezbleche erfüllt die Anforderungen des EC 2 DIN EN 1992-1-1, Absatz 6.2.5 und entspricht der Formgebung der verzahnten Fuge.
Die Trapezbleche sind mit Rödelbohrungen versehen.

Die Trapezbleche sind durch die Spezialfirma frei Baustelle zu liefern.

der Einbau erfolgt durch die ausführende
Bauunternehmung (= AN)
(siehe nachfolgende Position)
Menge: 27,500 m

**02.02.04.160 Trapezblech für die Bauteildicke d = 50 cm, einbauen**
das Trapezblech für die Bauteildicke d = 50 cm
einbauen, Einbau der Trapezbleche zwischen
der oberen und unteren, durchlaufenden Bewehrung,
gemäß den Einbauvorschriften der Spezialfirma,

der Einbau erfolgt durch die ausführende
Bauunternehmung (= AN) gemäß den
Detailvorgaben und Einbauvorschriften der Spezialfirma

Position einschließlich Transportweg innerhalb der Baustelle zum Einbauort.
Menge: 27,500 m

*Hinweis: FUGENBAND ALS WERKSEITIG HERGESTELLTES SYSTEM*
Fugenband als werkseitig hergestelltes System
für die Abdichtung von Sollriss-, Arbeits- und Dehnfugen in Betonbauteilen, bestehend aus güteüberwachten PVC-Fugenbändern, frei Baustelle liefern. Die werkseitige Fertigung der Fugenbandsysteme der Spezialfirma erfolgt nach Vorlage der entsprechenden Planunterlagen. Ausgeliefert wird ein einbaufertiges, mit den erforderlichen Formteilen versehenes Fugenbandsystem, so dass auf der Baustelle u. U. eine geringe Anzahl von einfachen Stumpfstossverbindungen herzustellen ist. Im Rahmen der Gewährleistung für die Gesamtkonstruktion werden die Fugenbänder und deren ordnungsgemässer Einbau von den Fachkräften der Spezialfirma überprüft und abgenommen.

**02.02.04.170 AA 500/30 NB - aussenliegendes Arbeitsfugenband, liefern**
AA 500/30 NB
aussenliegendes Arbeitsfugenband
(NB = nicht bitumenverträglich),
in Formgebung u. Materialqualität der DIN 18541
entsprechend. Der Einbau erfolgt durch die
Bauunternehmung.

von der Spezialfirma frei Baustelle zu liefern.

der Einbau erfolgt durch die ausführende
Bauunternehmung (= AN)
(siehe nachfolgende Position)
Menge: 61,000 m

**02.02.04.180 AA 500/30 NB - aussenliegendes Arbeitsfugenband, einbauen**
das AA 500/30 NB aussenliegendes Arbeitsfugenband
einbauen, gemäß den Einbauvorschriften der Spezialfirma,

der Einbau erfolgt durch die ausführende
Bauunternehmung (= AN) einschließlich aller in das Fugenbandsystem integrierten Formteile (Ecken, Kreuzungen, T-Stücke, Verriegelungen etc.) gemäß den
Detailvorgaben und Einbauvorschriften der Spezialfirma

Position einschließlich Transportweg innerhalb der Baustelle zum Einbauort.
Menge: 61,000 m

**02.02.04.190 AA 320/30 NB - aussenliegendes Arbeitsfugenband, liefern**
AA 320/30 NB
aussenliegendes Arbeitsfugenband
(NB = nicht bitumenverträglich),
in Formgebung u. Materialqualität der DIN 18541
entsprechend. Der Einbau erfolgt durch die
Bauunternehmung.

von der Spezialfirma frei Baustelle zu liefern.

der Einbau erfolgt durch die ausführende
Bauunternehmung (= AN)
(siehe nachfolgende Position)
Menge: 7,000 m

**02.02.04.200 AA 320/30 NB - aussenliegendes Arbeitsfugenband, einbauen**
das AA 320/30 NB aussenliegendes Arbeitsfugenband
einbauen, gemäß den Einbauvorschriften der Spezialfirma,

der Einbau erfolgt durch die ausführende
Bauunternehmung (= AN) einschließlich aller in das Fugenbandsystem integrierten Formteile (Ecken, Kreuzungen, T-Stücke, Verriegelungen etc.) gemäß den
Detailvorgaben und Einbauvorschriften der Spezialfirma

Position einschließlich Transportweg innerhalb der Baustelle zum Einbauort.
Menge: 7,000 m

**02.02.04.210 Fugenband-Eckprofil**
Ausführung der vorgenannten, durch die Spezialfirma zu liefernden Fugenbänder
AA 500/30 NB und AA 320/30 NB
als Fugenband-Eckprofil
Menge: 2,000 m

**02.02.04.220 Fugenband-Formteile**
Fugenband-Formteile, passend zu den Fugenbändern
A 500/30 NB und AA 320/30 NB,
in das zu liefernde Fugenbandsystem integrieren.
(Ecken, Kreuzungen, T-Stücke, Verriegelungen etc.)
Menge: 42,000 Stk

**02.02.04.230 Fugenband-Stumpfstoss-Schweissungen**
Fugenband-Stumpfstoss-Schweissungen zur  Verbindung von außenliegenden Fugenbändern im Rahmen von Betonierungs- bzw. Überwachungsterminen herstellen.
Die Schweissungen erfolgen durch die Spezialfirma.

Sollten zusätzliche An- und Abfahrten anfallen, so werden diese gesondert berechnet.
Menge: 2,000 Stk

*Hinweis: DICHTUNGSROHR FÜR DIE ARBEITS- UND SOLLRISSFUGEN IN WÄNDEN*

**02.02.04.240 Dichtungsrohr als Sternrohr, Durchmesser 90 mm, liefern**
Lieferung von Dichtungsrohren als Sternrohre zur Ausbildung und Abdichtung von vertikalen Arbeits- bzw. Sollrissfugen in den Wänden mit folgenden Qualitätsmerkmalen:

- werkseitiger Einschnitt am Fusspunkt zur Aufstellung auf das
Fugenband
- Rödelösen in den Rissführungslippen zur einfachen Fixierung
- allgemeines bauaufsichtliches Prüfzeugnis gemäß WU-Richtlinie des DAfStb.

Außendurchmesser
am Kreisprofil:  ca. 90 mm.
  herstellerabhämgig
Wandungsstärke:  ca. 4 mm,
  herstellerabhängig,
geeignet für Wandstärken: von 25 bis 35 cm
Lieferlängen (ca.-Maße): 2,50 m / 3,50 m /
  4,00 m / 5,00 m
  Maße herstellerabhängig
von der Spezialfirma frei Baustelle zu liefern.

der Einbau erfolgt durch die ausführende
Bauunternehmung (= AN)
(siehe nachfolgende Position)
Menge: 42,500 m

**02.02.04.250 Dichtungsrohr, einbauen**
das Dichtungsrohr aus der Vorposition einbauen,

der Einbau erfolgt durch die ausführende
Bauunternehmung (= AN) gemäß den
Detailvorgaben und Einbauvorschriften der Spezialfirma

Position einschließlich Transportweg innerhalb der Baustelle zum Einbauort.
Menge: 42,500 m

*Hinweis: ROHRSPREIZEN, DRUCKWASSERDICHT*

**02.02.04.260 Rohrspreizen liefern und wasserundurchlässig verschließen**
Lieferung von druckwasserdichten, geprüften Rohrspreizen.
Die Lieferung erfolgt abgestimmt auf die Bauteildicke, abgepackt in größeren Einheiten. Die Rohrspreizen werden nach Abruf durch den AN, vor der Verfüllung der Baugrube, durch die Fachtechniker der Spezialfirma
wasserundurchlässig verschlossen. Die Arbeiten erfolgen
ohne gesonderte An- und Abfahrten im Zuge der Betonierungsüberwachungen bzw. in einem letzten gesonderten Baustellentermin.

Rohrspreizen, druckwasserdicht,
für die Bauteildicke:  d = 25 cm

Leistungsumfang dieser Position:
Die Rohrspreizen sind von der Spezialfirma frei Baustelle zu liefern. Die Rohrspreizen werden von der Spezialfirma verschlossen.

der Einbau der druckwasserdichten Rohrspreizen erfolgt durch die ausführende Bauunternehmung (= AN)
(siehe nachfolgende Position)
Menge: 220,000 Stk

**02.02.04.270 Rohrspreizen einbauen**
Rohrspreizen aus der Vorposition einbauen,

der Einbau erfolgt durch die ausführende
Bauunternehmung (= AN) gemäß den
Detailvorgaben und Einbauvorschriften der Spezialfirma

Position einschließlich Transportweg innerhalb der Baustelle zum Einbauort.
Menge: 220,000 Stk

*Hinweis: DICHTKRAGEN*

**02.02.04.280 Dichtkragen Nennweite 100 mm, liefern**
Lieferung eines Dichtkragens Nennweite 100 mm
Dichtkragen aus EPDM zur Abdichtung von direkt einzubetonierenden, durchdringenden Rohrleitungen,
Blitzschutzdrähten, Erdungskabeln etc. Enthalten sind die erforderlichen Edelstahlspannbänder.

von der Spezialfirma frei Baustelle zu liefern.

der Einbau erfolgt durch die ausführende
Bauunternehmung (= AN)
(siehe nachfolgende Position)
Menge: 1,000 Stk

**02.02.04.290 Dichtkragen Nennweite 125 mm, liefern**
Lieferung eines Dichtkragens Nennweite 125 mm
Dichtkragen aus EPDM zur Abdichtung von direkt einzubetonierenden, durchdringenden Rohrleitungen,
Blitzschutzdrähten, Erdungskabeln etc. Enthalten sind die erforderlichen Edelstahlspannbänder.

von der Spezialfirma frei Baustelle zu liefern.

der Einbau erfolgt durch die ausführende
Bauunternehmung (= AN)
(siehe nachfolgende Position)
Menge: 1,000 Stk

**02.02.04.300 Dichtkragen Nennweite 100 / 125 mm, einbauen**
Dichtkragen Nennweite 100 / 125 mm einbauen,

der Einbau erfolgt durch die ausführende
Bauunternehmung (= AN) gemäß den
Detailvorgaben und Einbauvorschriften der Spezialfirma

Position einschließlich Transportweg innerhalb der Baustelle zum Einbauort.
Menge: 2,000 Stk

*Hinweis: ZUSÄTZLICHE BAUSTELLENEINSÄTZE*

**02.02.04.310 Pauschale für zusätzliche Baustelleneinsätze**
*** Pauschalposition
Pauschale für zusätzliche Baustelleneinsätze

Mehraufwand durch erforderliche An- und Abfahrten der Fachtechniker der Spezialfirma und Fachbauleitung der Spezialfirma für weitere, über die in den vorgenannten Positionen enthaltenen Anzahl hinausgehenden Betonierabschnitte und / oder für gesonderte Einsätze für Fugenband-Schweißungen, soweit diese nicht im Zusammenhang mit den Betonierarbeiten erfolgen können.

Die zusätzlichen Baustelleneinsätze sind als Gesamtpauschale zu kalkulieren. Mit der Gesamtpauschale sind alle zusätzlichen Baustelleneinsätze zur Ausführung aller vorstehenden Positionen 04.04.10 bis 04.04.300 abgegolten.
Menge: 1,000 psch

*Hinweis: PLANMÄßIGE DICHTMAßNAHMEN ENTSPRECHEND ENTWURFSGRUNDSATZ c) DER WU-RICHTLINIE*
Planmäßige Dichtmaßnahmen
entsprechend Entwurfsgrundsatz c) der WU-Richtlinie,

Ausführung von Kunstharzinjektionen zur Abdichtung von auf Grund der vorgesehenen Konstruktion zu erwartenden Rissen bzw. Fehlstellen in den wasserundurchlässig herzustellenden Sohlen und Wände.

Die Abdichtung erfolgt mit einem wasserquellfähigen Pur-Injektionsharz unter Verwendung von Injektionspackern,
die vorab in die entsprechenden Bereiche eingebohrt und eingesetzt werden. Ein kraftschlüssiger Verbund
ist damit nicht gegeben. Eine Nachinjektion erfolgt innerhalb der Topfzeiten. Bedingt durch den Einpressdruck kann es zu einer Verlängerung des wasserführenden Bereiches kommen. Aufgebrachte Verdämm-Materialien sowie ausgequollenes Injektionsharz werden entfernt. Betonkosmetische Arbeiten und Anstricharbeiten sind nicht enthalten.

**02.02.04.320 Kunstharzinjektion**
Kunstharzinjektion von Rissen bzw. Fehlstellen. Zur Abrechnung gelangt die Länge zwischen dem ersten und letzten Packer, die Mindestberechnungslänge beträgt 1 m.

Die Kunstharzinjektion ist ausschließlich durch die Spezialfirma
auszuführen.
Menge: 12,000 m

**02.02.04.330 Werkzeugpauschale**
Werkzeugpauschale für zur Verpressung benötigtes Werkzeug (z. B. Einweghandhebelpresse), je Verpressvorgang
Menge: 1,000 Stk

**02.02.04.340 An- und Abfahrtspauschale**
Pauschale für die zur Ausführung der Arbeiten
erforderlichen An- und Abfahrten, bei Abrechnugsmengen >10 m - je Baustelleneinsatz
Menge: 1,000 Stk

##### Untertitel 02.02.05 Weicheinlagen

**02.02.05.10 Dämmung als Weicheinlage, d= 50 mm, als Streifen H= 20 cm**
Dämmung 50 mm, streifenförmig,
als Weicheinlage in erdberührten Bereichen

Dämmung aus formstabilen, durchgehend wasserabweisenden, witterungsbeständigen Steinwolle-Kerndämmplatten,
als Weicheinlage in erdberührten Bereichen,
Plattenkanten dicht gestoßen einbauen.

Die Weicheinlage soll gemäß Vorgabe der Statik so weich wie möglich sein. Die Platten müssen keine Dämmfunktion im Sinne einer Wärmedämmung erfüllen.

Einbau:  stehend

Dämmstärke:  d= 50 mm

Ausführung streifenförmig:  H= 20 cm

Brandverhalten
(Euroklasse) DIN EN 13501-1:  nichtbrennbar, A1

Schmelzpunkt DIN 4102-17:  > 1000 °C

Einbausituation mit Lastfall nach DIN 18533:
 W2.1-E, Drückendes Wasser mit mäßiger  Einwirkung infolge von aufstauendem  Sickerwasser oder infolge von  Grundwasser bis maximal drei Meter

Einbauort: UG
- im Bereich der WU-Konstruktion ("Weiße Wanne"),
dort an Versprungstellen im Bereich der Bodenplatten und Einzelfundamente.
Menge: 25,000 m

**02.02.05.20 Dämmung als Weicheinlage, d= 50 mm, in Flächen**
Dämmung 50 mm, in Flächen,
als Weicheinlage in erdberührten Bereichen

Dämmung aus formstabilen, durchgehend wasserabweisenden, witterungsbeständigen Steinwolle-Kerndämmplatten,
als Weicheinlage in erdberührten Bereichen,
Plattenkanten dicht gestoßen einbauen.

Die Weicheinlage soll gemäß Vorgabe der Statik so weich wie möglich sein. Die Platten müssen keine Dämmfunktion im Sinne einer Wärmedämmung erfüllen.

Einbau:  stehend

Dämmstärke:  d= 50 mm

Ausführung streifenförmig:  H= 20 cm

Oberfläche:
Sichtseite mit erhöhter Druckfestigkeit und Vlieskaschierung

Brandverhalten
(Euroklasse) DIN EN 13501-1:  nichtbrennbar, A1

Schmelzpunkt DIN 4102-17:  > 1000 °C

Einbausituation mit Lastfall nach DIN 18533:
 W2.1-E, Drückendes Wasser mit mäßiger  Einwirkung infolge von aufstauendem  Sickerwasser oder infolge von  Grundwasser bis maximal drei Meter

Einbauort: UG
- im Bereich der WU-Konstruktion ("Weiße Wanne"),
dort am Übergang vom Kriechgang zum Technikbereich
Menge: 20,000 m2

##### Untertitel 02.02.06 Perimeterdämmung unter Bodenplatte + Rand

**02.02.06.10 Perimeterdämmung 100 mm, waagerecht, unterhalb lastabtragender Bodenplatte**
Perimeterdämmung unter der Bodenplatte
aus druckfestem Polystyrol-Extruderschaum (XPS),
mit bauaufsichtlicher Zulassung für den Anwendungsfall,

auf Sauberkeitsschicht lose und dichtgestoßen verlegen und gegen seitliches Verschieben sichern.

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
unter Bodenplatten
- Kriechgang
- Aufzugs- und Versorgungsschacht
- Technikbereich
Menge: 385,000 m2

**02.02.06.30 Perimeterdämmung 100 mm, Bodenplattenrand Typ 1**
Perimeterdämmung am Bodenplattenrand
aus druckfestem Polystyrol-Extruderschaum (XPS),
mit bauaufsichtlicher Zulassung für den Anwendungsfall,

mit geeignetem, flächig aufgebrachtem
Kleber nach Verarbeitungsanleitung des Herstellers von
aussen dichtgestoßen senkrecht am Bodenplattenrand und waagerecht auf dem Überstand der Bodenplatte befestigen,
einschließlich rechtwinkligem Stoß im Übergang von
der Senkrechten in die Waagerechte.

Angegeben ist hier die Abwicklung der Bodenplatte am Rand
(= Dicke der Sohlplatte und Aufsicht des Überstandes bis Außenkante Wand):
 Bodenplattenrand:  ca. 50 cm hoch
 Aufsicht Überstand:  ca. 40 cm breit

In der Höhe sind zusätzlich 10 cm für die Überdeckung der Stärke der lastabtragenden Dämmung unter der Bodenplatte einzukalkulieren.

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
Bodenplattenrand
- Kriechgang
Menge: 115,000 m

**02.02.06.40 Perimeterdämmung 100 mm, Bodenplattenrand Typ 2**
Perimeterdämmung am Bodenplattenrand
aus druckfestem Polystyrol-Extruderschaum (XPS),
mit bauaufsichtlicher Zulassung für den Anwendungsfall,

mit geeignetem, flächig aufgebrachtem
Kleber nach Verarbeitungsanleitung des Herstellers von
aussen dichtgestoßen senkrecht am Bodenplattenrand und waagerecht auf dem Überstand der Bodenplatte befestigen,
einschließlich rechtwinkligem Stoß im Übergang von
der Senkrechten in die Waagerechte.

Angegeben wird die Abwicklung der Bodenplatte am Rand
(= Dicke der Sohlplatte und Aufsicht des Überstandes bis Außenkante Wand):
 Bodenplattenrand:  ca. 70 cm hoch
 Aufsicht Überstand:  ca. 40 cm breit

In der Höhe sind zusätzlich 10 cm für die Überdeckung der Stärke der lastabtragenden Dämmung unter der Bodenplatte einzukalkulieren.

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
Bodenplattenrand
- Kriechgang
Menge: 6,000 m

**02.02.06.50 Perimeterdämmung 100 mm, Bodenplattenrand Typ 3**
Perimeterdämmung am Bodenplattenrand
aus druckfestem Polystyrol-Extruderschaum (XPS),
mit bauaufsichtlicher Zulassung für den Anwendungsfall,

mit geeignetem, flächig aufgebrachtem
Kleber nach Verarbeitungsanleitung des Herstellers von
aussen dichtgestoßen senkrecht am Bodenplattenrand und waagerecht auf dem Überstand der Bodenplatte befestigen,
einschließlich rechtwinkligem Stoß im Übergang von
der Senkrechten in die Waagerechte.

Angegeben wird die Abwicklung der Bodenplatte am Rand
(= Dicke der Sohlplatte und Aufsicht des Überstandes bis Außenkante Wand):
 Bodenplattenrand:  ca. 50 cm hoch
 Aufsicht Überstand:  ca. 90 cm breit

In der Höhe sind zusätzlich 10 cm für die Überdeckung der Stärke der lastabtragenden Dämmung unter der Bodenplatte einzukalkulieren.

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
Bodenplattenrand
- Kriechgang
Menge: 18,000 m

**02.02.06.60 Perimeterdämmung 100 mm, Bodenplattenrand Typ 4**
Perimeterdämmung am Bodenplattenrand
aus druckfestem Polystyrol-Extruderschaum (XPS),
mit bauaufsichtlicher Zulassung für den Anwendungsfall,

mit geeignetem, flächig aufgebrachtem
Kleber nach Verarbeitungsanleitung des Herstellers von
aussen dichtgestoßen senkrecht am Bodenplattenrand und waagerecht auf dem Überstand der Bodenplatte befestigen,
einschließlich rechtwinkligem Stoß im Übergang von
der Senkrechten in die Waagerechte.

Angegeben wird die Abwicklung der Bodenplatte am Rand
(= Dicke der Sohlplatte und Aufsicht des Überstandes bis Außenkante Wand):
 Bodenplattenrand:  ca. 50 cm hoch
 Aufsicht Überstand:  ca. 25 cm breit

In der Höhe sind zusätzlich 10 cm für die Überdeckung der Stärke der lastabtragenden Dämmung unter der Bodenplatte einzukalkulieren.

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
Bodenplattenrand
- Technikbereich
Menge: 32,000 m

**02.02.06.70 Perimeterdämmung 100 mm, am Bodenplattenversprung H=20 cm**
Perimeterdämmung im Randbereich von Bodenplattenversprüngen H=20cm,
Ausführung streifenförmig,
aus druckfestem Polystyrol-Extruderschaum (XPS),
mit bauaufsichtlicher Zulassung für den Anwendungsfall,

mit geeignetem, flächig aufgebrachtem
Kleber nach Verarbeitungsanleitung des Herstellers von
aussen dichtgestoßen senkrecht und waagerecht befestigen,
einschließlich rechtwinkligem Stoß im Übergang zu den waagerecht verlegten Dämmungen unterhalb der Bodenplatten.
der Senkrechten in die Waagerechte.

Versatzhöhe:  20 cm,
gemessen von OK waagerechte Dämmung unten
bis OK waagerechte Dämmung oben,
Anordnung der Dämmung senkrecht,

Anwendungstyp:
 Perimeter unter lastabtragender Gründungsplatte
 dx
 Bauaufsichtliche Zulassung erforderlich

Einbausituation mit Lastfall nach DIN 18533:
 W2.1-E, Drückendes Wasser mit mäßiger  Einwirkung infolge von aufstauendem  Sickerwasser oder infolge von  Grundwasser bis maximal drei Meter

Stärke der Dämmplatte:
 100 mm

Bemessungswert der Wärmeleitfähigkeit nach DIBt-Zulasssung
und unter Berücksichtigung der Einbausituation:
 0,040 W/(m*K)

Brandverhalten DIN EN 13501-1:
 Euroklasse E

Kantenausbildung:
 umlaufender Stufenfalz

Druckfestigkeit/ Druckspannung bei 10% Stauchung:
 700 kPa

Zulässig Druckspannung für Dauerbelastung
50 Jahre und Stauchung < 2%:
 250 kPa

Elastizitätsmodul E50:
 14.000 kPA

Elastizitätsmodul E:
 40.000 kPA

Einbauort:
Bodenplattenversprung
- unter Kriechgang
- unter Technikbereich
Menge: 20,000 m

##### Untertitel 02.02.07 Perimeterdämmung Außenwände

**02.02.07.10 Perimeterdämmung 120 mm, senkrecht, erdberührte Außenwände**
Perimeterdämmung an erdberührten Außenwänden
aus druckfestem Polystyrol-Extruderschaum (XPS),
mit bauaufsichtlicher Zulassung für den Anwendungsfall,

mit geeignetem, flächig aufgebrachtem
Kleber nach Verarbeitungsanleitung des Herstellers von
aussen dichtgestoßen senkrecht befestigen,

Wandhöhen:
 von ca. 1,35 m bis ca. 2,60 m

Anwendungstyp:
 Perimeter an erdberührten Außenwänden
 dh
 Bauaufsichtliche Zulassung erforderlich

Einbausituation mit Lastfall nach DIN 18533:
 W2.1-E, Drückendes Wasser mit mäßiger  Einwirkung infolge von aufstauendem  Sickerwasser oder infolge von  Grundwasser bis maximal drei Meter

Stärke der Dämmplatte:
 120 mm

Bemessungswert der Wärmeleitfähigkeit nach DIBt-Zulasssung
und unter Berücksichtigung der Einbausituation:
 0,040 W/(m*K)

Brandverhalten DIN EN 13501-1:
 Euroklasse E

Kantenausbildung:
 umlaufender Stufenfalz

Druckfestigkeit/ Druckspannung bei 10% Stauchung:
 300 kPa

Zulässig Druckspannung für Dauerbelastung
50 Jahre und Stauchung < 2%:
 130 kPa

Elastizitätsmodul E50:
 5.000 kPA

Elastizitätsmodul E:
 20.000 kPA

Einbauort:
Außenwände
- Kriechgang
- Technikbereich
- Schachtbauwerk
Menge: 330,000 m2

**02.02.07.20 Schräge Anpasschnitte wegen Geländeverlauf**
Schräge Anpasschnitte wegen Geländeverlauf
an der Perimeterdämmung der Vorposition

Einbauort:
Außenwände
- Technikbereich
Menge: 30,000 m

**02.02.07.30 Perimeterdämmung 120 mm, senkrecht, Fundamente**
Perimeterdämmung an Außenseiten von Fundamenten
aus druckfestem Polystyrol-Extruderschaum (XPS),
mit bauaufsichtlicher Zulassung für den Anwendungsfall,

mit geeignetem, flächig aufgebrachtem
Kleber nach Verarbeitungsanleitung des Herstellers von
aussen dichtgestoßen senkrecht befestigen,

Fundamenthöhen:
 überwiegend ca. 0,80 m

Anwendungstyp:
 Perimeter an erdberührten Außenwänden
 dh
 Bauaufsichtliche Zulassung erforderlich

Einbausituation mit Lastfall nach DIN 18533:
 W2.1-E, Drückendes Wasser mit mäßiger  Einwirkung infolge von aufstauendem  Sickerwasser oder infolge von  Grundwasser bis maximal drei Meter

Stärke der Dämmplatte:
 120 mm

Bemessungswert der Wärmeleitfähigkeit nach DIBt-Zulasssung
und unter Berücksichtigung der Einbausituation:
 0,040 W/(m*K)

Brandverhalten DIN EN 13501-1:
 Euroklasse E

Kantenausbildung:
 umlaufender Stufenfalz

Druckfestigkeit/ Druckspannung bei 10% Stauchung:
 300 kPa

Zulässig Druckspannung für Dauerbelastung
50 Jahre und Stauchung < 2%:
 130 kPa

Elastizitätsmodul E50:
 5.000 kPA

Elastizitätsmodul E:
 20.000 kPA

Einbauort:
äußerer Fundamentring
um das Gesamtgebäude herum
Menge: 200,000 m2

**02.02.07.40 Schutzbahn für die Dämmung**
Schutzbahn für die Dämmung
vor Aufbau der Tragschichten
fachgerecht auf den senkrechten Dämmflächen verlegen,
einschließlich aller geraden und schrägen Anpassschnitte

Einbau nach den anerkannten Regeln der Technik
und gemäß Herstellervorgabe.

Es ist insbesondere darauf zu achten, dass die Schutzbahn mit der richtigen Seite zur Dämmung hin eingebaut wird!

Material:
Kunststoffbahn-Noppenbahn aus Polyethylen hoher Dichte mit
einseitiger Noppenstruktur
Materialdicke:  ca. 0,6 mm
Noppenhöhe:  ca. 8 mm
Druckfestigkeit:  ca. 250 kN/m2

Luftvolumen zwischen den Noppen: ca. 5,3 l/m² Temperaturbeständigkeit: -30 °C bis +80 °C
Chemische Eigenschaften: chemikalienbeständig,
wurzelfest, verrottungsfest, trinkwasserunbedenklich

Oberer Abschluss in Fassadenbereichen mindestens 5 cm
oberhalb der fertigen Belagsoberkante.
Menge: 530,000 m2

##### Untertitel 02.02.08 Regiearbeiten

*Hinweis: ZTV Stundenlohnarbeiten*
Vorbemerkungen Stundenlohnarbeiten

1. Grundlage und Durchführung der Stundenlohnarbeiten:

a) Einer Stundenlohnabrechnung wird der bei Angebotsabgabe verhandelte Verrechnungssatz zugrundegelegt.
b) Die im Preisverzeichnis abgegebenen Mengensätze sind unverbindlich. Vergütet werden nur tatsächlich ausgeführte und anerkannte Leistungen.
c) Die Ausführung angehängter Stundenlohnarbeiten kann der Auftragnehmer nicht ablehnen. Ungeeignete Arbeitskräfte können von AG abgelehnt werden.
d) Die Gestellung und der Betrieb von Kleingeräten und Werkzeugen sind in die Stundenlohnsätze mit einzukalkulieren.
e) Kleingeräte sind Geräte, die nicht zum persönlichen Werkzeug des betreffenden Arbeitnehmers gehören. Zu den Kleingeräten gehören beispielweise:  Kleinmaschinen, die an die Stromleitung (230 V) angeschlossen werden können.
Leitern, Transportkarren, Hebebäume, Meßgeräte, Petromaxlampen, evtl. Handlampen und Gummikabel, Gummistiefel, Schutzkleidung, Gerüste bis 2 m Höhe.
f) Werkzeuge in diesem Sinne sind: Hämmer, Pickel, Zangen, Messer, Sägen, Scheren, Steinbearbeitungswerkzeuge, Bohrer, Feilen, Brecheisen, die für die Bohrmaschine nötigen Bohrer, Fräser, Aufreiber, Schleifer, das Schärfen usw.
g) Vorhaltekosten werden nicht berechnet für Geräte, die zur Baustelleneinrichtung gehören und sich auf der Baustelle befinden.
h) Vorhaltekosten für Bauhilfsstoffe werden höchstens bis zur Höhe des Zeitwertes vergütet.
i) Stundenlohnarbeiten werden nur vergütet, wenn sie vorher vom Auftraggeber ausdrücklich angeordnet sind und entsprechende Stundenberichte spätestens am folgenden Arbeitstag der Bauleitung des Auftraggebers zur Anerkennung vorgelegt werden. Stellt sich bei einer späteren Prüfung heraus, daß die im Stundenlohn berechneten Arbeiten bei Vertragsleistung berücksichtigt sind oder zu deren Nebenleistungen gehören, so werden die Kosten trotz unterschriftlicher Anerkennung der Stundenlohnberichte nicht vergütet.

**02.02.08.10 Bauvorarbeiter/-in Stundenlohnarbeiten**
Stundenlohnarbeiten durch Bauvorarbeiter/-in
nur auf Anordnung des AG ausführen,
der Verrechnungssatz für die jeweilige Arbeitskraft umfasst sämtliche Aufwendungen wie Lohn- und Gehaltskosten, Lohn- und Gehaltsnebenkosten, Zuschläge, lohngebundene und lohnabhängige Kosten, sonstige Sozialkosten, Gemeinkosten, Wagnis und Gewinn.

Der Nachweis ist jeweils zum nächsten Arbeitstag der Bauleitung vorzulegen.
Menge: 10,000 h

**02.02.08.20 Baufacharbeiter/-in Stundenlohnarbeiten**
Stundenlohnarbeiten durch Baufacharbeiter/-in
nur auf Anordnung des AG ausführen,
der Verrechnungssatz für die jeweilige Arbeitskraft umfasst sämtliche Aufwendungen wie Lohn- und Gehaltskosten, Lohn- und Gehaltsnebenkosten, Zuschläge, lohngebundene und lohnabhängige Kosten, sonstige Sozialkosten, Gemeinkosten, Wagnis und Gewinn.

Der Nachweis ist jeweils zum nächsten Arbeitstag der Bauleitung vorzulegen.
Menge: 10,000 h

**02.02.08.30 Bauhelfer/-in Stundenlohnarbeiten**
Stundenlohnarbeiten durch Bauhelfer/-in
nur auf Anordnung des AG ausführen,
der Verrechnungssatz für die jeweilige Arbeitskraft umfasst sämtliche Aufwendungen wie Lohn- und Gehaltskosten, Lohn- und Gehaltsnebenkosten, Zuschläge, lohngebundene und lohnabhängige Kosten, sonstige Sozialkosten, Gemeinkosten, Wagnis und Gewinn.

Der Nachweis ist jeweils zum nächsten Arbeitstag der Bauleitung vorzulegen.
Menge: 10,000 h

#### Titel 02.03 Erdung, Blitzschutz, Potentialausgleich, Glasfaserkabel

##### Untertitel 02.03.01 Erdung, Blitzschutz, Potentialausgleich

**Ausführungsbeschreibung 19 Allgemeine Vorbemerkungen**
*Allgemeine Vorbemerkungen*
Allgemeine Vorbemerkungen

Das geplante Gebäude wird mit einer Blitzschutzanlage
gemäß DIN EN 62305 ausgestattet. Die Blitzschutzklasse
III ist zu realisieren. Die Bewehrung der
Betonkernkonstruktion ist entsprechend BSK 3 im Raster
von max. ca. 15 m x 15 m leitend zu verbinden und in den Blitzschutz
mit einzubeziehen.

Zusätzlich zum äußeren Blitzschutz wird der innere
Blitzschutz mit gestaffeltem Überspannungsschutz
realisiert. Alle ankommenden und abgehenden Leitungen
des Gebäudes und der noch zu definierenden Schutzzonen
werden mit dem zugeordneten Überspannungsschutz
ausgestattet. Der Aufbau des Überspannungsschutzes
erfolgt selektiv und wird bei Auflösung als Störmeldung
auf die GLT gemeldet und visualisiert.

In dem Gebäude wird ein vermaschter Potentialausgleich
mit Fundamenterder ( in Verbindung mit einem
Ringerdersystem unterhalb der Fundamentplatte;
(Bodenplatte) realisiert, an den alle metallenen
Komponenten und Installationen wie Wasser-, Heizungs-,
Klimaanlagen, Kabeltrassen, leitende
Gebäudekonstruktionen usw. angeschlossen werden. Alle
Elektrozentralen, TGA - Zentralen und UV- und Server-
Räume etc., sowie die Aufzugsunterfahrten und die
Treppenhäuser erhalten PA - Schienen für den örtlichen
Potentialausgleich.

Baustelleneinrichtung für das Einrichten, Unterhalten
und Räumen der Baustelle, einschl. Lieferung u.
Vorhaltung sämtlicher Geräte und Baustoffe während der
Bauzeit, An- und Abfuhr von allen zur Durchführung der
Baumaßnahme notwendigen Geräte und Maschinen,
Sicherung, Beschilderung und Beleuchtung sowie die
Beschaffung der erforderlichen Planungsunterlagen,
Erledigung der erforderlichen Absprachen inkl.
Koordination sind in die Einheitspreise einzukalkulieren.

Die Ausführung des Blitzschutzsystems, sowie der damit
verbundenen Montagezeichnungen sind vorher mit dem
Auftraggeber und der Bauleitung abzustimmen und
genehmigen zu lassen.

Die Anordnung der Anschlussfahnen für den Äußeren
Blitzschutz und den Potentialausgleich sowie für den
Inneren Blitzschutz/Blitzschutzpotentialausgleich ist
vor Errichtung der jeweiligen Anlage nochmals vor Ort
abzustimmen.

Der Potentialausgleich erfolgt gemäß VDE 0100 ff und VDE
0190 ff.
In allen Technikräumen und in den Aufzugsschächten
sowie in den Steigeschächten werden an den
Anschlussfahnen des Fundamenterders die erforderlichen
Potentialausgleichsschienen montiert.

Sämtliche metallischen Installationen der Fachgewerke
wie Rohrleitungen, Kabelpritschen etc. sowie der
Doppelboden, sind in den Potentialausgleich
einzubeziehen. Hierzu werden entsprechende Leitungen in
Steigeschächten und auf den Kabelwannen sowie in
Installationsrohre verlegt und beidseitig angeschlossen

Der Anschluss der jeweiligen
Potentialausgleichsschienen kann sowohl über ein
Flachband 30 x 3,5 mm, als auch über einen
Erdungsfestpunkt erfolgen. Die hierfür notwendigen
Kabelverbindungen zwischen den Erdungsfestpunkten und
der Potentialausgleichsschiene ist in die
Einheitspreise einzukalkulieren.
Weiterhin sind alle weiteren Klein -und Befestigungsmaterialien, Kreuzverbinder oder Befestiger dergleichen, mit in die Einheitspreise einzukalkulieren.

Mit Angebotsabgabe der o. g. Leistung sind sich Auftraggeber und Auftragnehmer einig, dass der Auftragnehmer Abfallerzeuger wird, die bei der Vertragserfüllung anfallen. Der Auftragnehmer organisiert selbstständig und ohne Weisung durch den Auftraggeber die ordnungsgemäße Entsorgung der angefallenen gefährlichen und nichtgefährlichen Abfälle gemäß des zur Zeit gültigen Kreislaufwirtschaftsgesetzes. Mit der Angebotsabgabe erklärt der Auftragnehmer, dass sämtliche abfallrechtlichen Pflichten wie auch das Nachweisverfahren übernommen werden.

**Ausführungsbeschreibung 20 gemäß DIN VDE 0185-305-3 BSK 3**
*gemäß DIN VDE 0185-305-3 BSK 3*
gemäß DIN VDE 0185ff-305-3 BSK 3

**02.03.01.10 Trennstellen**
nach DIN, mit Isolierstück und Trennlasche für Leiter
RD 8 - 10 mm Durchmesser, einschl.
Bezeichnungsschilder, liefern, montieren und
anschließen.
Menge: 25,000 Stk

**02.03.01.20 Anschlusslasche**
zum Anschließen und Verbinden von Metallverkleidungen,
Dachaufbauten und Kanälen, Aluminium, Befestigung mit 4
Blindnieten, kompl. mit Verbindungsmaterial,
Anschlussklemme und allem Zubehör, liefern und
montieren
Menge: 4,000 Stk

**02.03.01.30 Anschlüsse**
an Regenrohre und Einläufe für alle Querschnittsformen,
verstellbar einschl. Lieferung von Anschlusswinkel,
Schrauben und Muttern, herstellen.
Menge: 17,000 Stk

**02.03.01.40 Anschlüsse**
an Geländer, einschl. Klein- und
Befestigungsmaterial herstellen.
Menge: 4,000 Stk

**02.03.01.50 Anschlüsse der Gebäudeleitungen**
an Wasser-, Heizungsleitungen, Dunstrohren,
Luftschächten, Abluftrohren etc., mittels
spezialverzinkten Rohrschellen, liefern und
anschließen.
Menge: 10,000 Stk

**Ausführungsbeschreibung 21 Ringerder**
*Ringerder*
Der Ringerder ist als geschlossener Ring und
zwischen den Einzelfundamenten im erdfühligen Bereich
(Tiefe > 0,5m ) zu verlegen.
Beim Ringerdersystem wird der äußere Ring des
Flächenerders ca. 1m umlaufend um das Gebäude geführt
(d.h. der Flächenerder wird etwas größer als die
eigentliche Bodenplatte ausgeführt).
Darüber hinaus werden alle ca. 10m  Ableitungen an den
Ringerder angeschlossen, außerhalb des Gebäudes
zwischen den Außenwänden und dem Verbau der Baugrube
(im erdfühligen Bereich) bis zu den Erdungdpunkten in
den Wänden 1.UG geführt und elektrisch leitfähig und
blitzstromtragfähig mit dem Potentialausgleichssystem
verbunden.
Alle Teile des Ringerders, einschließlich der
Verbindungen zwischen Ringerder und Potentialausgleich
werden aus V4A-Stahl (Material-Nr. 1.4571)
hergestellt. Auch hier sind die entsprechenden
Materialproben vor Beginn der Arbeiten zu entnehmen und
der Bauleitung zur Verfügung zu stellen. In allen
Positionen sind die Kosten für die Verbindungen des
Ringerders untereinander und der Anschlüsse als
Verbindung zwischen Ring-/ und Potentialausgleichsystem
einzukalkulieren. Diese Komponenten sind in den
einzelnen Positionen mit einzukalkulieren.

Bedarfstechnik bei nicht ausreichender Erdfühligkeit
(Erdausbreitungswiderstand) des Ringerdersystems:

Zum Nachweis der erforderlichen Länge der einzelnen
Tiefenerder ist der Erdausbreitungswiderstand durch
Anwendung der Wenner-Methode an verschiedenen Punkten
messtechnisch zu ermitteln. Diese Messung ist vor
Beginn der Arbeiten durchzuführen. Hierdurch muss dann
unter Zuhilfenahme entsprechender Rechenverfahren die
exakte Erderlänge ermittelt werden. Diese ist der
örtlichen Bauleitung mitzuteilen und abzustimmen.
Die Kosten für diese Messung zur Ermittlung der
benötigten Erderlängen, aufgrund des vorliegenden
Erdausbreitungswiderstandes müssen kalkuliert werden
und sind in der nachfolgenden Position auszuweisen.

**02.03.01.60 Ringerder Rundstahl D= 10 mm V4A**
nicht rostend, Werkstoff-Nr. 1.4571 (V4A), einlegen in
der Baugrube unter dem Fundament kompl. mit allen
Anschluss-, Verbindungs-, Kreuzklemmen und allem
Zubehör, gemäß Baufortschritt, Maschenweite max. 10 x
10 m herstellen.
Menge: 919,000 m

**02.03.01.70 Erdungsfestpunkte**
für den Betoneinbau, als korrosionsfreien Anschluss an die Erdungsanlage für den Schutzpotentialausgleich und/ oder den Funktionspotentialausgleich der Ableitung z. B. an die Bewehrung von Gebäuden Bei dem Doppelgewinde M10 und M12 folgende Mindestlängen der Schrauben beachten:

35 mm bei M10 (Gewindelänge 40 mm)
15 mm bei M12 (Gewindelänge 20 mm)

- Anschlussmöglichkeiten an der Anschlussachse mit Kreuzstück für die Armierung
- Anschlussmöglichkeit für Potentialausgleichsschiene
- Anschlussmöglichkeit für Flachleiter an der Anschlussplatte (vorne)oder ohne Anschlussachse (hinten)
- Anschlussachse eingeschraubt oder verpresst
- Abdeckung aus Kunststoff (gelb) aufrastbar und mit druckgeprüftemO-Ring abgedichtet (Prüfdruck 0,5 bar)

liefern, mit allen Nebenarbeiten montieren, inkl. Klein- und Befestigungsmaterial sowie betriebsfertig anschließen und Inbetriebnahme
Menge: 32,000 Stk

**Ausführungsbeschreibung 22 Das geplante Gebäude wird mit einer Blitzschutzanlage**
*Das geplante Gebäude wird mit einer Blitzschutzanlage*
Das geplante Gebäude wird mit einer Blitzschutzanlage
gemäß gültiger Norm ausgestattet. Die Bewehrung der
Betonkernkonstruktion ist entsprechend BSK 3 im Raster
von 15 m x 15 m leitend zu verbinden und in den
Blitzschutz mit einzubeziehen.

Zusätzlich zum äußeren Blitzschutz wird der innere
Blitzschutz (durch den AN Elektotechnik) mit
gestaffeltem Überspannungsschutz realisiert. Alle
ankommenden und abgehenden Leitungen des Gebäudes
werden mit dem zugeordneten Überspannungsschutz
ausgestattet. Der Aufbau des Überspannungsschutzes
erfolgt selektiv.

In dem Gebäude wird ein vermaschter Potentialausgleich
mit Fundamenterder (in Verbindung mit einem
Ringerdersystem unterhalb der Fundamentplatte;
Bodenplatte EG) realisiert, an den alle metallenen
Komponenten und Installationen wie Wasser-, Heizungs-,
Klimaanlagen, Kabeltrassen, leitende
Gebäudekonstruktionen usw. angeschlossen werden. Alle
Elektrozentralen, TGA - Zentralen und UV-Räume etc.,
sowie die Aufzugsunterfahrten und die Treppenhäuser
erhalten PA - Schienen für den örtlichen
Potentialausgleich.

Baustelleneinrichtung für das Einrichten, Unterhalten
und Räumen der Baustelle, einschl. Lieferung u.
Vorhaltung sämtlicher Geräte und Baustoffe während der
Bauzeit, An- und Abfuhr von allen zur Durchführung der
Baumaßnahmenotwendigen Geräte und Maschinen, Sicherung,
Beschilderung und Beleuchtung sowie die Beschaffung der
erforderlichen Planungsunterlagen, Erledigung der
erforderlichen Absprachen inkl. Koordination sind in
die Einheitspreise einzukalkulieren.

Technische Vorbemerkungen

Erdungsanlagen
Für das Gebäude ist gemäß gültiger Norm ein
Fundamenterder in Kombination mit einem vermaschten
Ringerdersystem zu errichten ( Ringerdersystem
bestehend aus Flächenerder in einem Raster von ca. max. 10m
x 10m ).

Wird der Beton maschinell verdichtet (z.B. mittels
Rüttler), dürfen als Klemmverbindungen keine
Keilverbinder verwendet werden.

Der Fundamenterder ist mit der Bewehrung alle 2 m
dauerhaft elektrisch leitend zu verschweißen oder über
Schraubverbindungen zu verklemmen (Rödelverbindungen
sind nicht zulässig). Bei Schweißverbindungen ist die
gültige Norm zu beachten.
Schweißverbindungen mit der Bewehrung sind nur mit
Zustimmung des Bauingenieurs zulässig. Eine
entsprechende Schweißbescheinigung für die Ausführung
dieser Arbeiten ist vor Beginn der Arbeiten bei der
örtlichen Bauleitung vorzulegen und mit dieser
abzustimmen.
Vorzugsweise ist der Fundamenterder hochkant zu
montieren und von mind. 5 cm Beton umschlossen.

Die Anforderungen an die Erdungsanlage sind mit
geltenden Normen sowie flankierender Richtlinien und
Vorschriften zu beachten, z. B. Personenschutz (DIN VDE
0100ff), Hochspannung (DIN VDE 0141ff und 0101).

Alle Verbindungen des Erdungssystems müssen einen
Übergangswiderstand von < 1Ohm aufweisen. Darüber
hinaus ist gemäß TAB des Netzversorgers der Stadt
Mülheim a. d. Ruhr ein Widerstand der Erdungsanlage
von < 2 Ohm einzuhalten, der über entsprechende
Messprotokolle nachzuweisen und zu dokumentieren ist.

Die Anordnung von Anschlussfahnen für den Äußeren
Blitzschutz und den Potentialausgleich sowie für den
Inneren Blitzschutz / Blitzschutz- Potentialausgleich
ist vor Errichtung der Erdungsanlage nochmals mit der
Bauleitung vor Ort abzustimmen.
Alle weitere entnehmen Sie bitte aus den Entwurfsplänen.

Alle Anschlussfahnen, die am Fundamenterder oder der
Stahlbeton-Armierung angeschlossen werden, sind aus
Flachband 30 mm x 3,5 mm aus nichtrostendem (NIRO)
Stahl (V4A/Werkstoff Nr. 1.4571) auszuführen.

Aufgrund der Konstruktion als Stahlbeton-Gebäude werden
auch Erdungsfestpunkte mit Dichtungsring und NIRO-
Anschlussplatte verwendet. Anschlussleitungen des
Fundamenterders aus dem Beton ins Erdreich bzw. ins
Mauerwerk sind gegen Korrosion besonders zu schützen,
z. B. durch Einsatz von NIRO-Draht oder einer PVC-
Ummantelung bei einem Stahldraht.

Anschlussfahnen müssen von der Eintrittstelle in den
Raum eine Länge von min. 1,5 m haben. Die
Anschlussfahnen sind während der Bauphase auffällig zu
kennzeichnen.

Die Erdungsanlage wird als vermaschte Erdungsanlage
errichtet. Die Maschenweite muss gemäß gültiger Norm
ausgeführt werden.
Grundsätzlich gilt :
1. Verlegung unterhalb der Bodenplatte 10 x 10m
2. Verlegung innerhalb der Bodenplatte 20 x 20m
3. Verlegung auf dem Dach 15 x 15m

Ein Abnahmeprotokoll ist entsprechend der gültigen Norm
zu erstellen (auf Datenträger + in 2-fach ausgedruckter
Version).
Die Dokumentation (Zeichnung der Erdungsanlage und des Potentialausgleiches) ist auf Datenträger + in 2-fach
ausgedruckter Version zu erstellen und zu übergeben.

Die Ausführung des Blitzschutzsystems, sowie der damit
verbundenen Montagezeichnungen sind vorher mit dem
Auftraggeber und der Bauleitung abzustimmen und
genehmigen zu lassen.

Die Abnahme des Blitzschutzsystems erfolgt mit dem
Auftraggeber und der Bauleitung. Eine entsprechende
bauliche Überwachung ist hierfür erforderlich, worüber
der Auftraggeber und die Bauleitung rechtzeitig zu
informieren sind.

Die Anordnung der Anschlussfahnen für den Äußeren
Blitzschutz und den Potentialausgleich sowie für den
Inneren Blitzschutz/Blitzschutzpotentialausgleich ist
vor Errichtung der jeweiligen Anlage nochmals vor Ort
abzustimmen.

Die Erdungsanlage wird im Rahmen der Rohbauarbeiten
errichtet. Während der Ausführung sind die einzelnen
Arbeitsschritte in Form einer Photodokumentation zu
protokollieren und tagesaktuell (jeweils vor den
Betonierarbeiten) der Bauleitung vorzulegen. Nach
Fertigstellung der Fundamente / Bodenplatte ist die
Anlage meßtechnisch im Beisein der Bauleitung zu prüfen
und zu dokumentieren. Diese Dokumentation, in
Verbindung mit den entsprechenden Messprotokollen sind
als Bedingung für eine spätere Abnahme zwingend
erforderlich. Bei Abweichungen von diesen Anforderungen
ist eine Abnahme ausgeschlossen.

Alle Komponenten zur Ausbildung des Ringerders, der
Ableitungen für das äußere Blitzschutzsystem und die
Anschlussfahnen zur Anbindung des Potentialausgleichs
systems sind aus V4A-Stahl ( Material-Nr. 1.4571 )
herzustellen. Als Nachweis des verwendeten Materials
ist vor Beginn der Montagearbeiten eine Probe des
gelieferten Materials in Anwesenheit der örtlichen
Bauleitung zu entnehmen ( ca. 10cm ) und zur Verfügung
zu stellen.

Anmerkung:

Der Fundament-/ Ringerder und die äußere Erdungsanlage,
sowie die in den vorgenannten Bemerkungen beschriebenen
Anschlussfahnen ( Erdungsfestpunkte ) zum Anschluss der
einzelnen Systeme an den Potentialausgleich und das
systemgebundene Zubehör- und anschlussmaterial gehören
zum Auftragsumfang der Rohbaufirma und sind von einer
qualifizierten Fachfirma für Erdungs- und
Blitzschutzanlagen zu errichten.
Nach Fertigstellung sind die erforderlichen Mess- und
Prüfprotokolle einzureichen.

Die Arbeiten müssen dem Fortschritt der übrigen
Baumaßnahmen angepaßt werden. Mit mehreren
Arbeitsunterbrechungen muß gerechnet werden.
Die Kosten hierfür sind in den Angebotspreisen mit
einzukalkulieren. Die für die Arbeiten notwendigen
Hilfsgeräte, Gerüste und Sicherheitsmaßnahmen, müssen
den einschlägigen Vorschriften entsprechen.
Alle Erdungs-Anschlusspunkte, Trennstellen etc. müssen
nummeriert, alle Kabelabgänge müssen beschriftet
werden.

**02.03.01.80 Fundamenterder 30 mm x 3,5 mm**
nach gültiger Norm, Stahl feuerverzinkt, als
geschlossener Ring mit Maschenbildung in die
Fundamentplatte einlegen, gemäß Baufortschritt, kompl.
mit allen Anschluss-, Verbindungs-, Kreuzklemmen (keine
Keilverbindungen) und allem Zubehör, alle 2 m mit der
Armierung dauerhaft elektrisch leitend verschweißt (auf
mind. 30 mm Länge) oder über Schraubverbindungen
verklemmt und darüber hinaus alle 1m mit der Bewehrung
verrödelt.
Der Fundamenterder ist vorzugsweise hochkant zu
montieren und mind. 5 cm von Beton umschlossen.

Anlage herstellen.
Menge: 528,000 m

**Ausführungsbeschreibung 23 Der Potentialausgleich erfolgt gemäß VDE 0100 und VDE**
*Der Potentialausgleich erfolgt gemäß VDE 0100 und VDE*
Der Potentialausgleich erfolgt gemäß VDE 0100ff und VDE
0190ff.
In allen Technikräumen und in den Aufzugsschächten
werden an den Anschlussfahnen des Fundamenterders die
erforderlichen Potentialausgleichsschienen montiert.
Sämtliche metallischen Installationen der Fachgewerke
wie Rohrleitungen, Kabelpritschen etc., sowie im
Kriechkeller sind in den Potentialausgleich
einzubeziehen. Hierzu werden entsprechende Leitungen in
Steigeschächten und auf den Kabelwannen verlegt.

**02.03.01.90 Zentrale Potentialausgleichsschine**
für die Energiestation auf 3 Stützen aufgebaut,
bestehend aus einer Flachkupferschiene 800 x 60 x 10 mm
mit 30 Anschlüssen.
Bohrungen 13mm Durchmesser, einschl. aller zur MSP- /
NSP-Anlage gehörenden Erdungsanschlüssen mit Resopal-
Bezeichnungsschild sowie Klein- und
Befestigungsmaterial liefern, montieren und
anschließen.
Menge: 1,000 Stk

**02.03.01.100 Potentialausgleichsschiene**
Potentialausgleichsschienen, mit Reihenklemmensystem
mit Reihenklemmensystem für den Hauptpotentialausgleich
nach DIN VDE 0100 Teil 410/540 und den Blitzschutz-
Potentialausgleich nach EN 62305
Fußplatte und Abdeckhaube aus schlagfestem Kunststoff

Anschlussmöglichkeiten:

13 x Rundleiter bis 16mm

1  x Rundleiter 16 bis 95 mm
Menge: 11,000 Stk

**02.03.01.110 Potentialausgleichsleiter gelb/grün H07V-K 1x6mm**
als Mischkalkulationspreis liefern in Teillängen, und
auf Bühne, Gitterrinnen in abgehängter Decke, Kriechkeller
verlegen, in Rohre, Känale und Zwischenwände und Steigeschächten einziehen, einschl. Klein- und Befestigungsmaterial.
Menge: 50,000 m

**02.03.01.120 Potentialausgleichsleiter gelb/grün HO7V-K 1x10mm**
sonst wie vor beschrieben.
Menge: 10,000 m

**02.03.01.130 Potentialausgleichsleiter gelb/grün HO7V-K1x16mm**
sonst wie vor beschrieben.
Menge: 150,000 m

**02.03.01.140 Potentialanschlüsse mit Erdungsrohrschelle 2"**
kompl. liefern, herstellen und anschließen.
Menge: 10,000 Stk

**02.03.01.150 Potentialanschlüsse mit Erdungsschelle 3"**
sonst wie vor.
Menge: 10,000 Stk

**02.03.01.160 Potentialanschlüsse mit Erdungsbandschelle,**
kompl. liefern, herstellen und anschließen.
Menge: 10,000 Stk

**02.03.01.170 Anschlüsse / Aufzugfahrschienen**
Potentialausgleichanschluss an die Fahrschienen der
Aufzugsanlage, kompl. mit allen Verbindungsleitungen
bis in die oberste Etage betriebsfertig herstellen.
Menge: 1,000 Stk

**02.03.01.180 Anfertigen eines Prüfbuches**
*** Pauschalposition
einschl. Revisionszeichnungen und Baustoffnachweis laut
DIN 18384 in 2-facher Ausfertigung.
Menge: 1,000 psch

**02.03.01.190 Messen und Prüfen**
*** Pauschalposition
der gesamten Erweiterung der Blitzschutzanlage,
gemessene Widerstände auflisten, einschl.
Prüfbericht nach DIN 48831,
Anlagenbezeichnung nach DIN 48830,
Bestandszeichnungen nach DIN 48820,
alles in 2-facher Ausfertigung.
Menge: 1,000 psch

##### Untertitel 02.03.02 Glasfaserkabel inkl. Rohrgraben

**02.03.02.1 Rohrgraben, in einer mittleren Tiefe von 1m, Breite 0,8m**
Rohrgräben für Glasfaserkabel
Tiefe 1,0m, Breite 0,8m

Rohrgräben in der erforderlichen Breite für nachstehend aufgeführte  Glasfaserkabel,  einschl. des erforderlichen Verbaus herstellen. Nach Verlegung der Glasfaserkabel, einschließlich  Messen/Prüfen des Kabels durch den AN und sowie Abnahme durch die Bauleitung lagenweise verfüllen und verdichten.

Die Grabensohle ist von Hand sauber herzurichten. Seitlich abgelagerter Boden ist in einem Mindestabstand  von  80 cm vom Baugrubenrand abzusetzen oder fort zufahren.

Der gewonnene  Boden aus der Verdrängung von allen eingebauten Teilen und der Auflockerung ist  auf  eine  Kippe  abzufahren (einschl. Kippgebühren).

Der Graben ist  nach DIN 4033, DIN 4124 und den Vorschriften der Tiefbauberufsgenossenschaft zu verbauen. Der  Verbau muss gegen Knicken, Kippen und Beulen stabil sein.

Rohrgräben erstellen in fertiger Arbeit.

Breite:  0,8m
Mittlere Tiefe: 1,0m
unterhalb Bodenplatte und im Außenbereich

Es sind die Bodenarten der Klasse 1 bis 4 nach DIN 18300 zu verarbeiten.

Komplett herstellen und wieder verfüllen in fertiger Arbeit.
Menge: 40,000 m

**Ausführungsbeschreibung 24 KG 2000-Kanalrohre**
*KG 2000-Kanalrohre*
KG 2000-Kanalrohre

Vollwandabwasserrohre und Formstücke angeformter Steckmuffe aus Polypropylen (PP-MD) gemäß DIN EN 14758  1. Werksseitig eingelegter patentierter Lippendichtung. Hochlastkanalrohr mit hoher  Ringsteifigkeit > SN 10 (gemäß MPA-Gutachten: > 10 kN/m² nach DIN EN ISO 9969) im Schwerlastbereich. (SLW 60) einsetzbar.Die Rohrleitungen sind unter Beachtung der DIN EN 1610 und der Herstellerverlegeanleitung zu verlegen.

Liefern, Höhen- und fluchtgerecht in vorhandene Gräben mit Überdeckungshöhe bis 4 m  fachgerecht nach DIN und Verlegerrichtlinien verlegen.

angebotenes Fabrikat: '..........'

angebotenerTyp: '..........'

Komplett liefern und montieren in fertiger Arbeit.

**02.03.02.2 KG 2000-Kanalrohre DN 100**
KG 2000-Kanalrohre DN 100

Leistung wie zuvor beschrieben, jedoch

Länge:  in allen Längen
Nennweite:  DN 100

Das Kanalrohr dient zur Aufnahme
von Glasfaserkabeln.

Komplett liefern und montieren in fertiger Arbeit.
Menge: 40,000 m

**Ausführungsbeschreibung 25 KG 2000 - Bogen**
*KG 2000 - Bogen*
KG 2000 - Bogen

Leistung wie zuvor beschrieben, jedoch in allen Winkelformen

Komplett liefern und montieren in fertiger Arbeit.

**02.03.02.3 KG 2000 - Bogen DN 100**
KG 2000 - Bogen DN 100

Leistung wie zuvor beschrieben, jedoch in allen Winkelformen

Nennweite:  DN 100

Die Bögen dienen zur Aufnahme
von Glasfaserkabeln.

Komplett liefern und montieren in fertiger Arbeit.
Menge: 8,000 Stk

**02.03.02.4 Glasfaserkabel**
Glasfaserkabel

1x12 G50/125 OM3 universelles LWL-Kabel zur ortsfesten Verlegung innerhalb sowie ausserhalb von Gebäuden in Kabelkanälen, Kanalrohren verlegen.

halogenfreie Ausführung
flammwidrig nach IEC 60332-3-24
Fasereigenschaften OM3:
nach EN 50173 bzw. ISO/IEC 11801
bei 850 nm: max. 2,5 dB/km
bei 1300 nm: max. 0,7 dB/km
Bandbreite:
bei 850 nm: min. 1500 MHz/km
bei 1300 nm: min. 500 MHz/km
Linkklasse: OF300, OF500
Segmentlängen für 10-GBASE: 300m gemäß VDE 0888
Nachweis Qualitätsmanagementsystem durch Zertifikat nach DIN EN ISO 9001

angebotenes Fabrikat: '..........'

angebotenerTyp: '..........'

liefern und in die Kanalrohre der Vorpositionen einbauen
sowie an beiden Enden in die Gebäude einführen.
Menge: 50,000 m

##### Untertitel 02.03.03 Tagelohnarbeiten

*Hinweis: Unvorhergesehene Arbeiten*
Unvorhergesehene Arbeiten
die im Zuge der Montage auftreten, werden zum besonderen Nachweis berechnet.

Die Stundenverrechnugssätze enthalten unaufgegliedert:
- die Lohn- und Gehaltskosten einschl. vermögenswirksamer
  Leistungen,
- die tariflichen und übertariflichen Zuschläge,
- die Lohn- und Gehaltsnebenkosten,
- die Gemeinkosten, Wagnis und Gewinn,
- Fahrgelder, Auslösungen und egegelder,
- Beiträge an die tariflichen Sozialkassen.

Der Stundenverrechnungssatz gilt unabhängig von der Anzahl der abgerechneten Stunden und den Bestimmungen der Stunden- abrechnungsvorschriften VOB/B § 15 findet für Stundenlohnarbeiten keine Anwendung.

Stundenlohnarbeiten dürfen nur auf Anordnung oder mit Zustimmung des örtlichen Bauführers des Auftraggebers durchgeführt werden.Die Stundenlohnzettel sind wöchentlich der örtlichen Bauleitung vorzulegen, oder an das Planungsbüro per Fax zu schicken.
Facharbeiterstundensätze werden nur für Facharbeiten anerkannt, wenn diese von Facharbeitern ausgeführt werden. Für Arbeiten, die von Helfern ausgeführt wurden, bzw. für die keine Facharbeiter erforderlich sind, werden nur Helferstundensätze anerkannt, unabhängig davon, ob Facharbeiter für die Ausführung eingesetzt worden sind. Auf den Tagelohnzetteln sind die ausgeführten Arbeitsleistungen einschl. Begründung aufzuführen.
Zuschläge für Aufsichts- und Bauleitungspersonal sind einzukalkulieren

**02.03.03.10 Obermonteur/-in Stundenlohnarbeiten**
Stunden eines Obermonteures

in der normalen Arbeitszeit zum täglichen Nachweis pro Stunde

Der Nachweis ist jeweils zum nächsten Arbeitstag der
Bauleitung vorzulegen.
Menge: 3,000 Std

**02.03.03.20 Monteur/-in Stundenlohnarbeiten**
Stunden eines Monteures

in der normalen Arbeitszeit zum täglichen Nachweis pro Stunde

Der Nachweis ist jeweils zum nächsten Arbeitstag der
Bauleitung vorzulegen.
Menge: 3,000 Std

**02.03.03.30 Hilfsmonteur/-in Stundenlohnarbeiten**
Stunden eines Hilfsmonteures

in der normalen Arbeitszeit zum täglichen Nachweis pro Stunde

Der Nachweis ist jeweils zum nächsten Arbeitstag der
Bauleitung vorzulegen.
Menge: 3,000 Std

#### Titel 02.04 Wärmedämmung innen

##### Untertitel 02.04.01 Wärmedämmung innen

**02.04.01.10 Untergrundvorbehandlung STB-Rohdecke, unterseitig, im Kriechgang**
Untergrundvorbehandlung der Untersicht
der STB-Rohdecke über UG als  Vorbereitung für die
Klebermontage von Wärmedämmplatten:

- Der Untergrund ist grundsätzlich im Vorfeld auf die Eignung für die reine Klebemontage zu überprüfen.
- Der Untergrund muss trocken, sauber, eben und frei von Verunreinigungen sein.
- Staub, Schmutz, Öl, Fett, lose Teile sowie Trenn- und Sinterschichten etc. müssen durch geeignete Maßnahmen entfernt werden.
- Unebenheiten im Untergrund sind vollständig zu verspachteln.
- Alle Betonflächen sind mit einer Haftbrücke vorzubehandeln
Es ist das geeignete Produkt des Dämmplattenherstellers zu verwenden.

Einbauort: UG
- Kriechgang Decke

Hinweis:
Die Erschwernis für die reduzierte Arbeitshöhe ist zu beachten und in die Position miteinzukalkulieren.
Die lichte Rohbauhöhe beträgt ca. 1,35 m!
Menge: 164,000 m2

**02.04.01.20 Wärmedämmung 100 mm, STB-Rohdecke, unterseitig, im Kriechgang**
Unterseitige Dämmung der STB-Rohdecke über UG

Steinwolle-Dämmplatten mit einseitiger, heller Glasvlieskaschierung für die unterseitige Dämmung von Kellerdecken. Patten dichtgestoßen einbauen.
Hinweis: kein anschließender Farbauftrag möglich!

Montage:  Klebermontage

Anwendungsgebiet DIN 4108-10: DI-zg
Innendämmung der Decke - geringe Zugfestigkeit

Oberfläche:
Sichtseite mit erhöhter Druckfestigkeit und Vlieskaschierung

Brandverhalten
(Euroklasse) DIN EN 13501-1:  nichtbrennbar, A1

Schmelzpunkt DIN 4102-17:  > 1000 °C

Bemessungswert der
Wärmeleitfähigkeit λ
DIN 4108-4:2017-03:  0,035 W/(m·K)

Verklebung mit dem geeigneten Mörtelkleber des Dämmplattenherstellers gemäß Herstellerrichtlinien.

Einbauort: UG
- Kriechgang Decke

Hinweis:
Die Erschwernis für die reduzierte Arbeitshöhe ist zu beachten und in die Position miteinzukalkulieren.
Die lichte Rohbauhöhe beträgt ca. 1,35 m!
Menge: 164,000 m2

**02.04.01.30 Untergrundvorbehandlung STB-Rohdecke, unterseitig, im Technikbereich**
Untergrundvorbehandlung der Untersicht
der STB-Rohdecke über UG als  Vorbereitung für die
Klebermontage von Wärmedämmplatten:

- Der Untergrund ist grundsätzlich im Vorfeld auf die Eignung für die reine Klebemontage zu überprüfen.
- Der Untergrund muss trocken, sauber, eben und frei von Verunreinigungen sein.
- Staub, Schmutz, Öl, Fett, lose Teile sowie Trenn- und Sinterschichten etc. müssen durch geeignete Maßnahmen entfernt werden.
- Unebenheiten im Untergrund sind vollständig zu verspachteln.
- Alle Betonflächen sind mit Haftbrücke vorzubehandeln
Es ist das geeignete Produkt des Dämmplattenherstellers zu verwenden.

Einbauort: UG
- Technikbereich Decke
Die lichte Rohbauhöhe beträgt ca. 2,60 m.
Menge: 90,000 m2

**02.04.01.40 Wärmedämmung 100 mm, STB-Rohdecke, unterseitig, im Technikbereich**
Unterseitige Dämmung der STB-Rohdecke über UG

Steinwolle-Dämmplatten mit einseitiger, heller Glasvlieskaschierung für die unterseitige Dämmung von Kellerdecken. Patten dichtgestoßen einbauen.
Hinweis: kein anschließender Farbauftrag möglich!

Montage:  Klebermontage

Anwendungsgebiet DIN 4108-10: DI-zg
Innendämmung der Decke - geringe Zugfestigkeit

Oberfläche:
Sichtseite mit erhöhter Druckfestigkeit und Vlieskaschierung

Brandverhalten
(Euroklasse) DIN EN 13501-1:  nichtbrennbar, A1

Schmelzpunkt DIN 4102-17:  > 1000 °C

Bemessungswert der
Wärmeleitfähigkeit λ
DIN 4108-4:2017-03:  0,035 W/(m·K)

Verklebung mit dem geeigneten Mörtelkleber des Dämmplattenherstellers gemäß Herstellerrichtlinien.

Einbauort: UG
- Technikbereich
Die lichte Rohbauhöhe beträgt ca. 2,60 m.

Hinweis:
Die Deckenflächen werden vor Montage der Dämmung bereits bauseits mit verschiedensten Unterkonstruktionen der haustechnischen Gewerke belegt sein. In diese Position ist daher auch die Erschwernis für umfangreiche Anpassarbeiten der Dämmplatten an bereits vorhandene Unterkonstruktionen einzukalkulieren.
Menge: 90,000 m2

**02.04.01.50 Untergrundvorbehandlung STB-Wand, raumseitig, im Kriechgang**
Untergrundvorbehandlung der STB-Wand, raumseitig,
über ganze Wandhöhe,
als  Vorbereitung für die Klebermontage von Wärmedämmplatten:

- Der Untergrund ist grundsätzlich im Vorfeld auf die Eignung für die reine Klebemontage zu überprüfen.
- Der Untergrund muss trocken, sauber, eben und frei von Verunreinigungen sein.
- Staub, Schmutz, Öl, Fett, lose Teile sowie Trenn- und Sinterschichten etc. müssen durch geeignete Maßnahmen entfernt werden.
- Unebenheiten im Untergrund sind vollständig zu verspachteln.
- Alle Betonflächen sind mit Haftbrücke vorzubehandeln
Es ist das geeignete Produkt des Dämmplattenherstellers zu verwenden.

Einbauort: UG
- Kriechgang Wand, raumseitig

Hinweis:
Die Erschwernis für die reduzierte Arbeitshöhe ist zu beachten und in die Position miteinzukalkulieren.
Die lichte Rohbauhöhe beträgt ca. 1,35 m!
Menge: 180,000 m2

**02.04.01.60 Wärmedämmung 60 mm, STB-Wand, raumseitig, im Kriechgang**
Raumseitige Dämmung der STB-Wände
über die gesamte Wandhöhe

Steinwolle-Dämmplatten mit einseitiger, heller Glasvlieskaschierung für die raumseitige Dämmung von Kellerwänden. Patten dichtgestoßen einbauen.
Hinweis: kein anschließender Farbauftrag möglich!

Montage:  Klebermontage

Dämmstärke:  60 mm

Anwendungsgebiet DIN 4108-10: WI-zg
Innendämmung der Wand - geringe Zugfestigkeit

Oberfläche:
Sichtseite mit erhöhter Druckfestigkeit und Vlieskaschierung

Brandverhalten
(Euroklasse) DIN EN 13501-1:  nichtbrennbar, A1

Schmelzpunkt DIN 4102-17:  > 1000 °C

Bemessungswert der
Wärmeleitfähigkeit λ
DIN 4108-4:2017-03:  0,035 W/(m·K)

Verklebung mit dem geeigneten Mörtelkleber des Dämmplattenherstellers gemäß Herstellerrichtlinien.

Einbauort: UG
- Kriechgang Wand, raumseitig, gesamte Wandhöhe

Hinweis :
Die Erschwernis für die reduzierte Arbeitshöhe ist zu beachten und in die Position miteinzukalkulieren.
Die lichte Rohbauhöhe beträgt ca. 1,35 m!

Hinweis:
Die Wandflächen werden vor Montage der Dämmung bereits bauseits mit Unterkonstruktionen der haustechnischen Gewerke belegt sein. (Überwiegend Konsolausleger). In diese Position ist daher die Erschwernis für umfangreiche Anpassarbeiten der Dämmplatten an bereits vorhandene Unterkonstruktionen einzukalkulieren.
Menge: 180,000 m2

**02.04.01.70 Anpassen der Wanddämmung an Wandöffnungen**
Anpassen der Wanddämmung an größere Wandöffnungen
zu den beiden Versorgungsschächten und zum Technikbereich.
Anarbeiten/ Anpassen der Dämmung an die Wandkanten,
abgerechnet werden die lfd. m Wandkante der Öffnungen

Einbauort: UG, Kriechgang

Hinweis:
Die Erschwernis für die reduzierte Arbeitshöhe ist zu beachten und in die Position miteinzukalkulieren.
Die lichte Rohbauhöhe beträgt ca. 1,35 m!
Menge: 10,000 m

**02.04.01.80 Anpassen der Wanddämmung an Türöffnungen inkl. Dämmung der Laibung**
Anpassen der Wanddämmung an Türöffnungen,
inkl. Dämmen der Laibung,
Laibungsbreite bis ca. 25 cm,
abgerechnet werden die lfd. m Wandkante der Öffnungen

Einbauort: UG, Kriechgang
Menge: 3,000 m

**02.04.01.90 Anpassen der Deckendämmung an Deckendurchbrüche, im Kriechgang**
Anpassen der Deckendämmung an Deckendurchbrüche
in 2 Arbeitsschritten:

Arbeitsschritt 1:
Herstellen des Ausschnitts in der Dämmung
in Größe der Deckendurchbrüche

Arbeitsschritt 2:
Nach bauseitigem Belegen und Verschließen der Deckendurchbrüche durch die HLSE-Gewerke ist die Dämmung im Bereich der durchgeführten Leitungen zu ergänzen inkl. aller erforderlichen Anpassarbeiten an die diversen Leitungsquerschnitte verschiedener Form und Größe.

Durchbruchsgrößen:
von ca. 250*250 bis ca. 350*200 mm

Einbauort: UG, Kriechgang

Hinweis:
Die Erschwernis für die reduzierte Arbeitshöhe ist zu beachten und in die Position miteinzukalkulieren.
Die lichte Rohbauhöhe beträgt ca. 1,35 m!
Menge: 3,000 Stk

**02.04.01.100 Anpassen der Deckendämmung an Deckendurchbrüche, im Technikbereich**
Anpassen der Deckendämmung an Deckendurchbrüche
in 2 Arbeitsschritten:

Arbeitsschritt 1:
Herstellen des Ausschnitts in der Dämmung
in Größe der Deckendurchbrüche

Arbeitsschritt 2:
Nach bauseitigem Belegen und Verschließen der Deckendurchbrüche durch die HLSE-Gewerke ist die Dämmung im Bereich der durchgeführten Leitungen zu ergänzen inkl. aller erforderlichen Anpassarbeiten an die diversen Leitungsquerschnitte verschiedener Form und Größe.

Durchbruchsgrößen:
von ca. 250*125 mm bis ca. 250*250 mm

Einbauort: UG, Technikbereich
Die lichte Rohbauhöhe beträgt ca. 2,60 m.
Menge: 2,000 Stk

##### Untertitel 02.04.02 Regiarbeiten

*Hinweis: ZTV Stundenlohnarbeiten*
Vorbemerkungen Stundenlohnarbeiten

1. Grundlage und Durchführung der Stundenlohnarbeiten:

a) Einer Stundenlohnabrechnung wird der bei Angebotsabgabe verhandelte Verrechnungssatz zugrundegelegt.
b) Die im Preisverzeichnis abgegebenen Mengensätze sind unverbindlich. Vergütet werden nur tatsächlich ausgeführte und anerkannte Leistungen.
c) Die Ausführung angehängter Stundenlohnarbeiten kann der Auftragnehmer nicht ablehnen. Ungeeignete Arbeitskräfte können von AG abgelehnt werden.
d) Die Gestellung und der Betrieb von Kleingeräten und Werkzeugen sind in die Stundenlohnsätze mit einzukalkulieren.
e) Kleingeräte sind Geräte, die nicht zum persönlichen Werkzeug des betreffenden Arbeitnehmers gehören. Zu den Kleingeräten gehören beispielweise:  Kleinmaschinen, die an die Stromleitung (230 V) angeschlossen werden können.
Leitern, Transportkarren, Hebebäume, Meßgeräte, Petromaxlampen, evtl. Handlampen und Gummikabel, Gummistiefel, Schutzkleidung, Gerüste bis 2 m Höhe.
f) Werkzeuge in diesem Sinne sind: Hämmer, Pickel, Zangen, Messer, Sägen, Scheren, Steinbearbeitungswerkzeuge, Bohrer, Feilen, Brecheisen, die für die Bohrmaschine nötigen Bohrer, Fräser, Aufreiber, Schleifer, das Schärfen usw.
g) Vorhaltekosten werden nicht berechnet für Geräte, die zur Baustelleneinrichtung gehören und sich auf der Baustelle befinden.
h) Vorhaltekosten für Bauhilfsstoffe werden höchstens bis zur Höhe des Zeitwertes vergütet.
i) Stundenlohnarbeiten werden nur vergütet, wenn sie vorher vom Auftraggeber ausdrücklich angeordnet sind und entsprechende Stundenberichte spätestens am folgenden Arbeitstag der Bauleitung des Auftraggebers zur Anerkennung vorgelegt werden. Stellt sich bei einer späteren Prüfung heraus, daß die im Stundenlohn berechneten Arbeiten bei Vertragsleistung berücksichtigt sind oder zu deren Nebenleistungen gehören, so werden die Kosten trotz unterschriftlicher Anerkennung der Stundenlohnberichte nicht vergütet.

**02.04.02.10 Bauvorarbeiter/-in Stundenlohnarbeiten**
Stundenlohnarbeiten durch Bauvorarbeiter/-in
nur auf Anordnung des AG ausführen,
der Verrechnungssatz für die jeweilige Arbeitskraft umfasst sämtliche Aufwendungen wie Lohn- und Gehaltskosten, Lohn- und Gehaltsnebenkosten, Zuschläge, lohngebundene und lohnabhängige Kosten, sonstige Sozialkosten, Gemeinkosten, Wagnis und Gewinn.

Der Nachweis ist jeweils zum nächsten Arbeitstag der Bauleitung vorzulegen.
Menge: 5,000 h

**02.04.02.20 Baufacharbeiter/-in Stundenlohnarbeiten**
Stundenlohnarbeiten durch Baufacharbeiter/-in
nur auf Anordnung des AG ausführen,
der Verrechnungssatz für die jeweilige Arbeitskraft umfasst sämtliche Aufwendungen wie Lohn- und Gehaltskosten, Lohn- und Gehaltsnebenkosten, Zuschläge, lohngebundene und lohnabhängige Kosten, sonstige Sozialkosten, Gemeinkosten, Wagnis und Gewinn.

Der Nachweis ist jeweils zum nächsten Arbeitstag der Bauleitung vorzulegen.
Menge: 5,000 h

**02.04.02.30 Bauhelfer/-in Stundenlohnarbeiten**
Stundenlohnarbeiten durch Bauhelfer/-in
nur auf Anordnung des AG ausführen,
der Verrechnungssatz für die jeweilige Arbeitskraft umfasst sämtliche Aufwendungen wie Lohn- und Gehaltskosten, Lohn- und Gehaltsnebenkosten, Zuschläge, lohngebundene und lohnabhängige Kosten, sonstige Sozialkosten, Gemeinkosten, Wagnis und Gewinn.

Der Nachweis ist jeweils zum nächsten Arbeitstag der Bauleitung vorzulegen.
Menge: 5,000 h

#### Titel 02.05 Sonstiges

**02.05.10 Pflichtenheft Revisionsunterlagen (für Gewerke der Kostengruppen 300 + 500)**
*** Pauschalposition
Erstellung und Übergabe von Revisionsunterlagen
gemäß den Vorgaben des AG
auf Basis des beigefügten
"Pflichtenheft Revisionsunterlagen
(für Gewerke der Kostengruppen 300 + 500)"

siehe Anlage
"Pflichtenheft Revisionsunterlagen
(für Gewerke der Kostengruppen 300 + 500)"
Menge: 1,000 psch
